# Extensió de la via verda de la Val de Zafan de Tortosa a la Ràpita. Fase 2

- Propiedad del archivo: RIB Spain
- Formato: FIEBDC-3/2020
- Programa: Presto 22.03
- Fecha: 17/04/2024
- Tipo: presupuesto
- Precios: PRECIOS: Presupuesto, Presupuesto
- Fecha de los precios: 14/06/2023
- Divisa: EUR
- Gastos generales: 13 %
- Beneficio industrial: 6 %
- IVA: 21 %
- Código: COD. OBRA (07/12/1994)
Importe: Presupuesto 1157223.74; Presupuesto 1394538.38; 1394538.38; 1394538.38; 1394538.38; 1394538.38; 1394538.38; 1157223.74; 1394538.38; 1394538.38; 1394538.38; 1394538.38; 1394538.38; 1394538.38; 1394538.38; 1394538.38
Datos técnicos: Comportamiento de las operaciones en el diagrama de barras 3; Comportamiento de las unidades de obra en el diagrama de barras 2; Comportamiento de los controles en el diagrama de barras 4; Porcentaje de IVA sobre honorarios 18; Comportamiento de los capítulos en el diagrama de barras 1; Comportamiento de los contratos en el diagrama de barras 2; Redondeo de subtotales de descomposiciones de la divisa 2; Fórmula de revisión de precios 18; Comportamiento de los registros en el diagrama de barras 5; Comportamiento de las actividades en el diagrama de barras 2; Comportamiento de los grupos en el diagrama de barras 1; Redondeo de precios de conceptos de la divisa 2

## 01 VIA VERDA (24/11/2009)
Importe: Presupuesto 614887.22; Presupuesto 618432.31; 618432.31; 618432.31; 618432.31; 618432.31; 618432.31; 614887.22; 618432.31; 618432.31; 618432.31; 618432.31; 618432.31; 618432.31; 618432.31; 618432.31

### 01.01 ELIMINACIÓ DE VEGETACIÓ I NETEJA (20/01/2023)
Importe: Presupuesto 30913.51; Presupuesto 30265.81; 30265.81; 30265.81; 30265.81; 30265.81; 30265.81; 30913.51; 30265.81; 30265.81; 30265.81; 30265.81; 30265.81; 30265.81; 30265.81; 30265.81

**DBCE.** m² Despeje y retirada mecánica de vegetación arbórea y arbustiva
18039 m² × 1.01 = 18219.39
Despeje, limpieza y retirada mecánica en caminos de la vegetación herbacea, arbustiva y arbórea, sea cual fuere su porte; escarificado, arranque de tocones y retirada de cobertura vegetal, por cualquier medio, incluso maquinaria pesada y motosierra, troceando, amontonando y separando los elementos gruesos de los más delgados, incluyendo su posterior trituración o astillado y quema de los tocones y ramas más gruesas. Las labores de corta y desbroce se realizarán previas al escarificado de la plataforma. Se incluye la poda de la vegetación arbórea a mantener. Después del escarificado se procederá al rastrillado de la plataforma con objeto de eliminar elementos gruesos.

| Código | Ud | Descripción | Rendimiento | Precio | Importe |
|---|---|---|---|---|---|
| O01009 | h | Peón (mano de obra) | 0.01 | 21.35 | 0.21 |
| O01004 | h | Oficial especialista (mano de obra) | 0.01 | 24.94 | 0.25 |
| M01037 | h | Tractor orugas 131/160 CV (97/118 kW) (maquinaria) | 0.0015 | 67.14 | 0.10 |
| M01055 | h | Retrocargo 71/100 CV, (52/74 kW), 8 t, cazo: 0,90-0,18 m³, cuchara 1,00 m³ (maquinaria) | 0.003 | 42.61 | 0.13 |
| M01002 | h | Camión hasta 130 CV (96 kW) (maquinaria) | 0.0015 | 37.23 | 0.06 |
| M03005 | h | Astilladora, sin mano de obra (maquinaria) | 0.006 | 3.75 | 0.02 |
| M03007 | h | Desbrozadora de martillos, sin mano de obra (maquinaria) | 0.006 | 23.8 | 0.14 |
| M03010 | h | Motodesbrozadora, sin mano de obra (maquinaria) | 0.01 | 2.28 | 0.02 |
| M03014 | h | Motosierra, sin mano de obra (maquinaria) | 0.01 | 1.79 | 0.02 |
| %6.0CI | % | Costes indirectos 6,0% | 6 % | 0.95 | 0.06 |
|  |  | Total |  |  | 1.01 |

| Medición | Largo | Ancho | Parcial |
|---|---|---|---|
| Tramo 1 B1 | 3006 | 7 | 21042.00 |
| A deduir tram tarongers | -1403 | 7 | -9821.00 |
| Tramo 2 B1 | 272 | 7 | 1904.00 |
| Tramo 3 B1 | 262 | 7 | 1834.00 |
| Tramo 4 B1 | 299 | 7 | 2093.00 |
| Tramo 5 B1 | 69 | 7 | 483.00 |
| Tramo 6 B1 | 72 | 7 | 504.00 |
| Subtotal |  |  | 18039.00 |
| Total |  |  | 18039 |

**ELVP.** m³ Eliminación de vertederos localizados elementos asimilables a restos de escombros, incluida la carga, transporte y gestión (20/01/2023)
135 m³ × 30.85 = 4164.75

| Código | Ud | Descripción | Rendimiento | Precio | Importe |
|---|---|---|---|---|---|
| O01009 | h | Peón | 0.1 | 21.35 | 2.14 |
| M01055 | h | Retrocargo 71/100 CV, (52/74 kW), 8 t, cazo: 0,90-0,18 m³, cuchara 1,00 m³ | 0.05 | 42.61 | 2.13 |
| M01006 | h | Camión 241/310 CV (178/228 kW) (maquinaria) | 0.18 | 43.5 | 7.83 |
| RESC | m³ | Gestión residuos construcción/escombros (20/01/2023) | 1 | 17 | 17.00 |
| %6.0CI | % | Costes indirectos 6,0% | 6 % | 29.10 | 1.75 |
|  |  | Total |  |  | 30.85 |

| Medición | Uds. | Largo | Ancho | Alto | Parcial |
|---|---|---|---|---|---|
| Tramos asilados | 6 | 6 | 2.5 | 1.5 | 135.00 |
| Total |  |  |  |  | 135 |

**F06112** pie Apeo árboles ø > 30 cm
356 pie × 2.42 = 861.52
Precios: Presupuesto 2.42; Presupuesto 2.42; 2.42; 2.42; 2.42; 2.42; 2.42; 2.42; 2.42; 2.42; 2.42; 2.42; 2.42; 2.42; 2.42; 2.42
Corta manual de pies con un diámetro normal superior a 30 cm. En el caso de que se corten menos de 200 pies/ha, se deberá presupuestar estimando el rendimiento correspondiente a la intensidad de corte.

| Código | Ud | Descripción | Rendimiento | Precio | Importe |
|---|---|---|---|---|---|
| O01007 | h | Jefe de cuadrilla forestal (mano de obra) | 0.012 | 22.77 | 0.27 |
| O01020 | h | Peón con motosierra (mano de obra; Presupuesto 22.87; Presupuesto 22.87; 22.87; 22.87; 22.87; 22.87; 22.87; 22.8715; 22.87; 22.87; 22.87; 22.87; 22.87; 22.87; 22.87; 22.87) | 0.088 | 22.87 | 2.01 |
| %6.0CI | % | Costes indirectos 6,0% | 6 % | 2.28 | 0.14 |
|  |  | Total |  |  | 2.42 |

| Medición | Uds. | Parcial |
|---|---|---|
| Marco 9x3 5.285 m2 | 294 | 294.00 |
| pk 11+500 a 12+500 | 62 | 62.00 |
| Subtotal |  | 356.00 |
| Total |  | 356 |

**I12023** pie Arranque tocones aislados, ø<= 25 cm, sin especial dificultad
356 pie × 1.59 = 566.04
Trabajos complementarios de arranque de tocones aislados, sin condiciones de especial dificultad y cuando no sea necesario el traslado de la maquinaria necesaria por encontrarse disponible, sin incluir arrastre o acordonado, en árboles con tronco de diámetro igual o inferior a 25 cm. Dejándolos preparados para su transporte.

| Código | Ud | Descripción | Rendimiento | Precio | Importe |
|---|---|---|---|---|---|
| O01009 | h | Peón | 0.002 | 21.35 | 0.04 |
| M01058 | h | Retroexcavadora orugas hidráulica 131/160 CV (97/118 kW), 22 t, cazo 1,10 m³ (maquinaria) | 0.02 | 72.85 | 1.46 |
| %6.0CI | % | Costes indirectos 6,0% | 6 % | 1.50 | 0.09 |
|  |  | Total |  |  | 1.59 |

| Medición | Uds. | Parcial |
|---|---|---|
| Marco 9x3 5.285 m2 | 294 | 294.00 |
| pk 11+500 a 12+500 | 62 | 62.00 |
| Subtotal |  | 356.00 |
| Total |  | 356 |

**F06129** est Prep.madera árboles cort. ø>12-<=20cm, d<750 sin mat.pte<=25%
248.8 est × 19.99 = 4973.51
Precios: Presupuesto 19.99; Presupuesto 19.99; 19.99; 19.99; 19.99; 19.99; 19.99; 19.99; 19.99; 19.99; 19.99; 19.99; 19.99; 19.99; 19.99; 19.99
Preparación de madera, procedente de árboles ya cortados en clareos o claras, con diámetro normal superior a 12 cm e inferior o igual a 20 cm en pendientes inferiores o iguales al 25%, sin matorral y densidad inicial del arbolado inferior o igual a 750 pies/ha. Incluye el desrame, descopado, tronzado y apilado en calle o lugar accesible al medio de saca (D <= 20 m). En el caso de que se corten menos de 200 pies/ha, se deberá presupuestar estimando el rendimiento correspondiente a la intensidad de corte.

| Código | Ud | Descripción | Rendimiento | Precio | Importe |
|---|---|---|---|---|---|
| O01009 | h | Peón | 0.227 | 21.35 | 4.85 |
| O01007 | h | Jefe de cuadrilla forestal | 0.105 | 22.77 | 2.39 |
| O01020 | h | Peón con motosierra | 0.508 | 22.87 | 11.62 |
| %6.0CI | % | Costes indirectos 6,0% | 6 % | 18.86 | 1.13 |
|  |  | Total |  |  | 19.99 |

| Medición | Uds. | Parcial |
|---|---|---|
|  | 205.8 | 205.80 |
| pk 11+500 a 12+500 | 43 | 43.00 |
| Subtotal |  | 248.80 |
| Total |  | 248.8 |

**F06211** est Saca mecanizada madera pte< 30% D. 200-400 m
248.8 est × 4.36 = 1084.77
Desembosque a cargadero de madera, con pendiente del terreno inferior al 30% y distancia de saca superior a 200 m e inferior o igual a 400 m, dejando la madera apilada.

| Código | Ud | Descripción | Rendimiento | Precio | Importe |
|---|---|---|---|---|---|
| M01073 | h | Autocargador forestal hasta 130 CV (96 kW) (maquinaria) | 0.0609 | 67.53 | 4.11 |
| %6.0CI | % | Costes indirectos 6,0% | 6 % | 4.11 | 0.25 |
|  |  | Total |  |  | 4.36 |

| Medición | Uds. | Parcial |
|---|---|---|
|  | 205.8 | 205.80 |
| pk 11+500 a 12+500 | 43 | 43.00 |
| Subtotal |  | 248.80 |
| Total |  | 248.8 |

**F08156** ha Elim. restos con astilladora, den. restos < 8 t/ha
0.83 ha × 1257.26 = 1043.53
Eliminación de restos forestales mediante astillado "in situ", previa recogida y apilado de los mismos con incorporación al suelo, procedentes de rozas (sin tierra), podas y claras o clareos, con una densidad de restos forestales en verde menor o igual a 8 t/ha. En pendientes del terreno inferiores al 25% o accesibles para el equipo de astillado y con diámetro máximo de los restos forestales a astillar de 12 cm.

| Código | Ud | Descripción | Rendimiento | Precio | Importe |
|---|---|---|---|---|---|
| O01009 | h | Peón | 24.15 | 21.35 | 515.60 |
| O01007 | h | Jefe de cuadrilla forestal | 3.45 | 22.77 | 78.56 |
| M01036 | h | Tractor orugas hasta 130 CV (96 kW) (maquinaria) | 9.2 | 60.59 | 557.43 |
| M03005 | h | Astilladora, sin mano de obra | 9.2 | 3.75 | 34.50 |
| %6.0CI | % | Costes indirectos 6,0% | 6 % | 1186.09 | 71.17 |
|  |  | Total |  |  | 1257.26 |

| Medición | Uds. | Parcial |
|---|---|---|
|  | 0.53 | 0.53 |
| pk 11+500 a 12+500 | 0.3 | 0.30 |
| Subtotal |  | 0.83 |
| Total |  | 0.83 |

### 01.02 CONDICIONAMENT DE TERRENY I MOVIMENT DE TERRES (20/01/2023)
Importe: 118668.47

**I04006.M** m² Apertura caja espesor máximo 10 cm, D<= 20 m
21230 m² × 0.1 = 2123.00
Apertura e caja en tierra, con un espesor máximo de 10 cm, incluidas las excavaciones y el transporte de la tierra hasta fuera del área de ocupación de la obra, a una distancia máxima de transporte de 20 m.

| Código | Ud | Descripción | Rendimiento | Precio | Importe |
|---|---|---|---|---|---|
| O01009 | h | Peón | 0.0001 | 21.35 | 0.00 |
| M01172 | h | Motoniveladora 191/240 CV (141/177 kW) (maquinaria) | 0.0012 | 72 | 0.09 |
| %6.0CI | % | Costes indirectos 6,0% | 6 % | 0.09 | 0.01 |
|  |  | Total |  |  | 0.1 |

| Medición | Largo | Ancho | Parcial |
|---|---|---|---|
| Tramo 1 B1 | 3006 | 5 | 15030.00 |
| Tramo 2 B1 | 272 | 5 | 1360.00 |
| Tramo 3 B1 | 262 | 5 | 1310.00 |
| Tramo 4 B1 | 299 | 5 | 1495.00 |
| Tramo 5 B1 | 69 | 5 | 345.00 |
| Tramo 6 B1 | 72 | 5 | 360.00 |
| Tramo 6 C1 | 266 | 5 | 1330.00 |
| Subtotal |  |  | 21230.00 |
| Total |  |  | 21230 |

**I02044** m³ Carga mecánica, transporte D<= 5 m
2123 m³ × 1.39 = 2950.97
Carga mecánica de tierra y materiales sueltos y/o pétreos de cualquier naturaleza sobre vehículos o planta. Con transporte a una distancia máxima de 5 m.

| Código | Ud | Descripción | Rendimiento | Precio | Importe |
|---|---|---|---|---|---|
| O01009 | h | Peón | 0.002 | 21.35 | 0.04 |
| M01064 | h | Retroexcavadora ruedas hidráulica 131/160 CV (97/118 kW), 19 t, cazo 0,90 m³ (maquinaria) | 0.02 | 63.63 | 1.27 |
| %6.0CI | % | Costes indirectos 6,0% | 6 % | 1.31 | 0.08 |
|  |  | Total |  |  | 1.39 |

| Medición | Largo | Ancho | Alto | Parcial |
|---|---|---|---|---|
| Tramo 1 B1 | 3006 | 5 | 0.1 | 1503.00 |
| Tramo 2 B1 | 272 | 5 | 0.1 | 136.00 |
| Tramo 3 B1 | 262 | 5 | 0.1 | 131.00 |
| Tramo 4 B1 | 299 | 5 | 0.1 | 149.50 |
| Tramo 5 B1 | 69 | 5 | 0.1 | 34.50 |
| Tramo 6 B1 | 72 | 5 | 0.1 | 36.00 |
| Tramo 6 C1 | 266 | 5 | 0.1 | 133.00 |
| Subtotal |  |  |  | 2123.00 |
| Total |  |  |  | 2123 |

**I02027BG** m³ Transporte materiales sueltos (obra), camión basculante D> 3 km
2123 m³ × 6.72 = 14266.56
Transporte de materiales sueltos en obra con camión basculante, en el interior de la obra, a una distancia 16 km de recorrido de carga, incluido el retorno en vacío y los tiempos de carga y descarga, sin incluir el importe de la pala cargadora. Según cálculo en hoja aparte.

| Código | Ud | Descripción | Rendimiento | Precio | Importe |
|---|---|---|---|---|---|
| I02027f | m³ | Transporte materiales sueltos (obra), camión basculante D> 3 km (maquinaria) | 1 | 1.0681 | 1.07 |
| I02027v | kmm³ | (Var. dist.) Transp.mat.sueltos (obra), camión bascul. D> 3 km (maquinaria) | 16 | 0.3292 | 5.27 |
| %6.0CI | % | Costes indirectos 6,0% | 6 % | 6.34 | 0.38 |
|  |  | Total |  |  | 6.72 |

| Medición | Largo | Ancho | Alto | Parcial |
|---|---|---|---|---|
| Tramo 1 B1 | 3006 | 5 | 0.1 | 1503.00 |
| Tramo 2 B1 | 272 | 5 | 0.1 | 136.00 |
| Tramo 3 B1 | 262 | 5 | 0.1 | 131.00 |
| Tramo 4 B1 | 299 | 5 | 0.1 | 149.50 |
| Tramo 5 B1 | 69 | 5 | 0.1 | 34.50 |
| Tramo 6 B1 | 72 | 5 | 0.1 | 36.00 |
| Tramo 6 C1 | 266 | 5 | 0.1 | 133.00 |
| Subtotal |  |  |  | 2123.00 |
| Total |  |  |  | 2123 |

**I02038** m³ Excavación en desmonte y transporte a terraplén D<= 1.000 m
3562.31 m³ × 2.84 = 10116.96
Remoción, excavación en desmonte y transporte a terraplén o caballero de terrenos de cualquier naturaleza o consistencia, excluidos los de tránsito y la roca. Distancia máxima de transporte 1.000 m. Volumen medido en estado natural.

| Código | Ud | Descripción | Rendimiento | Precio | Importe |
|---|---|---|---|---|---|
| O01009 | h | Peón | 0.0016 | 21.35 | 0.03 |
| M01058 | h | Retroexcavadora orugas hidráulica 131/160 CV (97/118 kW), 22 t, cazo 1,10 m³ | 0.0155 | 72.85 | 1.13 |
| M01006 | h | Camión 241/310 CV (178/228 kW) | 0.035 | 43.5 | 1.52 |
| %6.0CI | % | Costes indirectos 6,0% | 6 % | 2.68 | 0.16 |
|  |  | Total |  |  | 2.84 |

| Medición | Uds. | Parcial |
|---|---|---|
| Tramo 1 | 1020 | 1020.00 |
| Tramo 2 | 2039.18 | 2039.18 |
| Tramo 3 | 163.6 | 163.60 |
| Tramo 4 | 163.58 | 163.58 |
| Tramo 5 | 109.69 | 109.69 |
| Tramo 6 | 66.26 | 66.26 |
| Subtotal |  | 3562.31 |
| Total |  | 3562.31 |

**I04020** m³ Construcción terraplén, A4-A7, 100% PN o 96% PM, a> 3 m, D<= 3 km
3562.31 m³ × 1.43 = 5094.10
Mezcla, extendido, riego a humedad óptima, compactación y perfilado de rasantes, para la construcción de terraplenes de tierras clasificadas desde A-4 hasta A-7 (H.R.B.), por capas de espesor acorde con la capacidad del equipo y la naturaleza del terreno incluido el transporte del agua de riego a una distancia máxima de 3 km. Densidad máxima exigida del 100% del Ensayo Proctor Normal o 96% del Ensayo Proctor Modificado, para caminos con una anchura superior a 3 metros.

| Código | Ud | Descripción | Rendimiento | Precio | Importe |
|---|---|---|---|---|---|
| O01009 | h | Peón | 0.0003 | 21.35 | 0.01 |
| M01172 | h | Motoniveladora 191/240 CV (141/177 kW) | 0.0025 | 72 | 0.18 |
| M01174 | h | Compactador vibro 161/190 CV (119/140 kW) (maquinaria) | 0.01 | 53.68 | 0.54 |
| I04003 | m³ | Riego a humedad óptima para compactación 100 l/m³, A4-A7, D<=3 km | 1 | 0.62 | 0.62 |
| %6.0CI | % | Costes indirectos 6,0% | 6 % | 1.35 | 0.08 |
|  |  | Total |  |  | 1.43 |

| Medición | Uds. | Parcial |
|---|---|---|
| Tramo 1 | 1020 | 1020.00 |
| Tramo 2 | 2039.18 | 2039.18 |
| Tramo 3 | 163.6 | 163.60 |
| Tramo 4 | 163.58 | 163.58 |
| Tramo 5 | 109.69 | 109.69 |
| Tramo 6 | 66.26 | 66.26 |
| Subtotal |  | 3562.31 |
| Total |  | 3562.31 |

**CNL01E12_** m³ Material para relleno extraído zona, terminado, d<=20 (20/01/2023)
5229.32 m³ × 12.02 = 62856.43
Material sin seleccionar, adecuado para rellenos o terraplenes, extraído en la zona. Incluye el material adecuado, canon de extracción, la excavación y acopio, la carga, el transporte a una distancia igual o menor de 20 km, extendido, perfilado, riego a humedad óptima y compactación de las capas hasta una densidad del 98% del ensayo Proctor Modificado. Medido en estado compactado.

| Código | Ud | Descripción | Rendimiento | Precio | Importe |
|---|---|---|---|---|---|
| M01077 | h | Motoniveladora 131/160 CV (97/118 kW) (maquinaria) | 0.035 | 63.97 | 2.24 |
| M01084 | h | Compactador vibro 131/160 CV (97/118 kW) (maquinaria) | 0.035 | 53.58 | 1.88 |
| %6.0CI | % | Costes indirectos 6,0% | 6 % | 4.12 | 0.25 |
| CNL01E11_ | m³ | Material para relleno extraído zona (20/01/2023) | 1.3 | 2.42 | 3.15 |
| I02029A | m³ | Transporte materiales sueltos (buenas condiciones) D<= 30 km (24/04/2023) | 1.3 | 3.06 | 3.98 |
| I04002 | m³ | Riego a humedad óptima para compactación 80 l/m³, A1-A3, D<=3 km | 1 | 0.52 | 0.52 |
|  |  | Total |  |  | 12.02 |

| Medición | Uds. | Largo | Ancho | Alto | Parcial |
|---|---|---|---|---|---|
| Balance material relleno 6 Tramos | 1877 |  |  |  | 1877.00 |
| secció B3 | 1 | 2328 | 4.8 | 0.3 | 3352.32 |
| Subtotal |  |  |  |  | 5229.32 |
| Total |  |  |  |  | 5229.32 |

**I07003_M** m² Regularización del terreno con tractor firmes granulares <= 30 cm
16439.4 m² × 0.34 = 5589.40
Regularización el terreno mediante el scarificado superficial de firmes granulares y un posterior afianzamiento del terreno mediante pasada con cuchilla, para su reparación o conservación, hasta 30 cm de profundidad.

| Código | Ud | Descripción | Rendimiento | Precio | Importe |
|---|---|---|---|---|---|
| M01037 | h | Tractor orugas 131/160 CV (97/118 kW) | 0.005 | 67.14 | 0.34 |
|  |  | Total |  |  | 0.34 |

| Medición | Largo | Ancho | Parcial |
|---|---|---|---|
| Tramo 1 B2 | 943 | 5 | 4715.00 |
| Tramo 1 B3 | 2328 | 4.8 | 11174.40 |
| FH2 | 110 | 5 | 550.00 |
| Subtotal |  |  | 16439.40 |
| Total |  |  | 16439.4 |

**CMPCT** m² Compactación plano de fundación 100% PN
37669.4 m² × 0.41 = 15444.45
Compactación y riego a humedad óptima del plano de fundación en terrenos comprendidos entre A1 y A7 (H.B.R.) incluido el transporte del agua deriego a una distancia máxima de 3 km. Densidad exigida del 100 % del Ensayo Proctor Normal y una dosificación indicativa entre 80-100 l/m³ compactado.

| Código | Ud | Descripción | Rendimiento | Precio | Importe |
|---|---|---|---|---|---|
| I04018 | m² | Compactación plano fundación, A4-A7, 100% PN, con riego D<= 3 km | 0.5 | 0.5 | 0.25 |
| I04016 | m² | Compactación plano fundación, A1-A3, 100% PN, con riego D<= 3 km | 0.5 | 0.32 | 0.16 |
|  |  | Total |  |  | 0.41 |

| Medición | Largo | Ancho | Parcial |
|---|---|---|---|
| Tramo 1 B1 | 3006 | 5 | 15030.00 |
| Tramo 2 B1 | 272 | 5 | 1360.00 |
| Tramo 3 B1 | 262 | 5 | 1310.00 |
| Tramo 4 B1 | 299 | 5 | 1495.00 |
| Tramo 5 B1 | 69 | 5 | 345.00 |
| Tramo 6 B1 | 72 | 5 | 360.00 |
| Tramo 6 C1 | 266 | 5 | 1330.00 |
| Tramo 1 B2 | 943 | 5 | 4715.00 |
| Tramo 1 B3 | 2328 | 4.8 | 11174.40 |
| FH2 | 110 | 5 | 550.00 |
| Subtotal |  |  | 37669.40 |
| Total |  |  | 37669.4 |

**I18028** m² Corte y demolición de pavimento de hormigón o aglomerado asfáltico
27.5 m² × 8.24 = 226.60
Corte y demolición de pavimento de hormigón o aglomerado asfáltico en calzada, con martillo neumático, incluso limpieza y despeje de escombros. No está incluido el acarreo de escombros hasta el contenedor y punto de vertido. Los costes de la gestión de residuos resultantes se deben valorar aparte.

| Código | Ud | Descripción | Rendimiento | Precio | Importe |
|---|---|---|---|---|---|
| O01009 | h | Peón | 0.25 | 21.35 | 5.34 |
| M04001 | h | Compresor 31/70 CV, dos martillos (maquinaria) | 0.07 | 39.23 | 2.75 |
| M02036 | h | Cortadora de pavimentos, sin mano de obra (maquinaria) | 0.07 | 2.19 | 0.15 |
|  |  | Total |  |  | 8.24 |

| Medición | Largo | Ancho | Parcial |
|---|---|---|---|
| Tramo 6 C1 | 275 | 0.1 | 27.50 |
| Total |  |  | 27.5 |

### 01.03 CONSTRUCCIÓ DE FERM (20/01/2023)
Importe: Presupuesto 364805.36; Presupuesto 461911.77; 461911.77; 461911.77; 461911.77; 461911.77; 461911.77; 461911.77; 461911.77; 461911.77; 461911.77; 461911.77; 461911.77; 461911.77; 461911.77

**SB_RCD32** m³ Conformación de subbase con Zahorra RCD 0/32
2825.9 m³ × 26.53 = 74971.13
Conformación de firme formado por material granular zahorra RCD 0/32. Incluye el material granular puesto en obra y la construcción de la base mediante la mezcla, extendido, perfilado, riego con distancia máxima del agua a 3 km y a humedad óptima y compactación de las capas hasta una densidad del 98% del ensayo Proctor Modificado. Medido en estado compactado.

| Código | Ud | Descripción | Rendimiento | Precio | Importe |
|---|---|---|---|---|---|
| P02029 | t | Zahorra RCD 0/32 (p.o.) (material) | 2.2 | 8.75 | 19.25 |
| M01077 | h | Motoniveladora 131/160 CV (97/118 kW) | 0.045 | 63.97 | 2.88 |
| M01084 | h | Compactador vibro 131/160 CV (97/118 kW) | 0.045 | 53.58 | 2.41 |
| %6.0CI | % | Costes indirectos 6,0% | 6 % | 24.54 | 1.47 |
| I04002 | m³ | Riego a humedad óptima para compactación 80 l/m³, A1-A3, D<=3 km | 1 | 0.52 | 0.52 |
|  |  | Total |  |  | 26.53 |

| Medición | Largo | Ancho | Alto | Parcial |
|---|---|---|---|---|
| Tramo1 B1 | 3006 | 4.3 | 0.15 | 1938.87 |
| Tramo 2 B1 | 272 | 4.3 | 0.15 | 175.44 |
| Tramo 3 B1 | 262 | 4.3 | 0.15 | 168.99 |
| Tramo 4 B1 | 299 | 4.3 | 0.15 | 192.86 |
| Tramo 5 B1 | 69 | 4.3 | 0.15 | 44.51 |
| Tramo 6 B1 | 72 | 4.3 | 0.15 | 46.44 |
| Tramo 6 C1 | 275 | 4.1 | 0.15 | 169.13 |
| Sección FH2 T1 | 20 | 4.3 | 0.15 | 12.90 |
| Sección FH E2 T1 | 40 | 4.3 | 0.15 | 25.80 |
| Sección FH E2 T2 | 10 | 4.3 | 0.15 | 6.45 |
| Sección FH E2 T3 | 20 | 4.3 | 0.15 | 12.90 |
| Sección FH E2 T4 | 20 | 4.3 | 0.15 | 12.90 |
| Sección FH E2 T5 | 29 | 4.3 | 0.15 | 18.71 |
| Subtotal |  |  |  | 2825.90 |
| Total |  |  |  | 2825.9 |

**FM_ZA20** m³ Conformación firme con Zahorra artificial ZA_0/20
4106.6 m³ × 30.01 = 123239.07
Conformación de firme formado por material granular seleccionado a partir de zahorra artificial ZA-0/20. Incluye el material granular puesto en obra y la construcción de la base mediante la mezcla, extendido, perfilado, riego con distancia máxima del agua a 3 km y a humedad óptima y compactación de las capas hasta una densidad del 98% del ensayo Proctor Modificado. Medido en estado compactado.

| Código | Ud | Descripción | Rendimiento | Precio | Importe |
|---|---|---|---|---|---|
| P02023 | t | Zahorra ZA 0/20 (p.o.) (material) | 2.2 | 10.24 | 22.53 |
| M01077 | h | Motoniveladora 131/160 CV (97/118 kW) | 0.045 | 63.97 | 2.88 |
| M01084 | h | Compactador vibro 131/160 CV (97/118 kW) | 0.045 | 53.58 | 2.41 |
| %6.0CI | % | Costes indirectos 6,0% | 6 % | 27.82 | 1.67 |
| I04002 | m³ | Riego a humedad óptima para compactación 80 l/m³, A1-A3, D<=3 km | 1 | 0.52 | 0.52 |
|  |  | Total |  |  | 30.01 |

| Medición | Largo | Ancho | Alto | Parcial |
|---|---|---|---|---|
| Tramo 1 B1 | 3006 | 3.9 | 0.12 | 1406.81 |
| Tramo 1 camí existent pk 12+000 | 950 | 3 | 0.12 | 342.00 |
| Tramo 1 B2 | 943 | 3.9 | 0.12 | 441.32 |
| Tramo 1 B3 | 2328 | 4.8 | 0.12 | 1340.93 |
| Tramo 2 B1 | 272 | 3.9 | 0.12 | 127.30 |
| Tramo 3 B1 | 262 | 3.9 | 0.12 | 122.62 |
| Tramo 4 B1 | 299 | 3.9 | 0.12 | 139.93 |
| Tramo 5 B1 | 69 | 3.9 | 0.12 | 32.29 |
| Tramo 6 B1 | 72 | 3.9 | 0.12 | 33.70 |
| Tramo 6 C1 | 266 | 3.75 | 0.12 | 119.70 |
| Subtotal |  |  |  | 4106.60 |
| Total |  |  |  | 4106.6 |

**ENTRNQ** m² Conformación de pavimento hormigón e=0,20 m en entronques (24/04/2023)
416.5 m² × 36.71 = 15289.72
Conformación de pavimento de hormigón en entronques de 0,20 m de espesor compactado con regla vibrante, a base de hormigón HA-25 (25 N/mm² de resistencia característica). Incluyendo el hormigón, extendido, estriado transversal, fratasado y remates, cepillado para textura superficial, aplicación de pintura especial para hormigón y realización de juntas de contracción cada 5 metros lineales y una malla electrosoldada ME 15*15Ø6,0-6,0.

| Código | Ud | Descripción | Rendimiento | Precio | Importe |
|---|---|---|---|---|---|
| P03999_AF | ud | Suplemento suministro hormigón, d= 5 km (24/04/2023) | 0.2 | 2.33 | 0.47 |
| P34045 | l | Pintura al silicato (p.o.) (material) | 0.25 | 4.8 | 1.20 |
| O01009 | h | Peón | 0.05 | 21.35 | 1.07 |
| %6.0CI | % | Costes indirectos 6,0% | 6 % | 2.74 | 0.16 |
| I17002 | m³ | Construcción pavimento hormigón >15 cm, pendiente<= 5% (24/04/2023) | 0.2 | 20.96 | 4.19 |
| I16001 | m | Encofrado y desencofrado pavimento hormigón h<= 0,20 m | 0.6 | 4.27 | 2.56 |
| I15005 | m² | Malla electrosoldada ME 15x15 ø 6-6 mm, B500T, colocada | 1.1 | 4.69 | 5.16 |
| I14012 | m³ | Hormigón HA-25/spb/40-20/X0-XC1-XC2, planta, D<=20 km | 0.2 | 108.8 | 21.76 |
| APDO | m | Arropado firme de hormigón | 0.285 | 0.5 | 0.14 |
|  |  | Total |  |  | 36.71 |

| Medición | Largo | Ancho | Parcial |
|---|---|---|---|
| Sección FH E2 T1 | 40 | 3.5 | 140.00 |
| Sección FH E2 T2 | 10 | 3.5 | 35.00 |
| Sección FH E2 T3 | 20 | 3.5 | 70.00 |
| Sección FH E2 T4 | 20 | 3.5 | 70.00 |
| Sección FH E2 T5 | 29 | 3.5 | 101.50 |
| Subtotal |  |  | 416.50 |
| Total |  |  | 416.5 |

**HORM_** m² Conformación de pavimento hormigón e=0,20 m (20/01/2023)
0 m² × 44.89 = 0.00
Precios: Presupuesto 44.89; Presupuesto 44.89; 44.89; 44.89; 44.89; 44.89; 44.89; 44.89; 44.89; 44.89; 44.89; 44.89; 44.89; 44.89; 44.89
Pavimento de hormigón de 0,20 m de espesor compactado con regla vibrante, a base de hormigón HF-3,5. Incluyendo el hormigón, extendido, estriado transversal, fratasado y remates, cepillado para textura superficial, aplicación de pintura especial para hormigón y realización de juntas de contracción cada 5 metros lineales.

| Código | Ud | Descripción | Rendimiento | Precio | Importe |
|---|---|---|---|---|---|
| P34045 | l | Pintura al silicato (p.o.) | 0.25 | 4.8 | 1.20 |
| P03999AF | ud | Suplemento suministro hormigón, d= 5 km (20/01/2023) | 0.2 | 2.47 | 0.49 |
| O01009 | h | Peón | 0.05 | 21.35 | 1.07 |
| %6.0CI | % | Costes indirectos 6,0% | 6 % | 2.76 | 0.17 |
| I17003_D | m³ | Construcción pavimento hormigón >15 cm, pendiente 5-10% (Presupuesto 32.48; Presupuesto 32.48; 32.48; 32.48; 32.48; 32.48; 32.48; 32.48; 32.48; 32.48; 32.48; 32.48; 32.48; 32.48; 32.48) | 0.2 | 32.48 | 6.50 |
| I16001_d | m | Encofrado y desencofrado pavimento hormigón h<= 0,20 m (Presupuesto 4.27; Presupuesto 4.27; 4.27; 4.27; 4.27; 4.27; 4.27; 4.27; 4.27; 4.27; 4.27; 4.27; 4.27; 4.27; 4.27) | 0.6 | 4.27 | 2.56 |
| HF_35_ | m³ | Hormigón HF-3,5 r.c. flexotracción, c.árid.40, planta (20/01/2023) | 0.2 | 163.8 | 32.76 |
| APDO | m | Arropado firme de hormigón | 0.285 | 0.5 | 0.14 |
|  |  | Total |  |  | 44.89 |

| Medición | Parcial |
|---|---|
| Sección FH2 T1 |  |
| Total | 0 |

**DTS** m² Doble tratamiento asfáltico superficial 2,5 kg/m2 C65B3
27657 m² × 4.73 = 130817.61
Doble tratamiento superficial con emulsión asfáltica C65B3 TRG y dotación 1,50 kg/m2 y 1 kg/m2, con áridos 10/5 y 5/2 y dotación 8 l/m2 y 4 l/m2, incluso extensión y compactación. Desgaste de los ángeles <25. Árido con marcado CE y DdP (Declaración de prestaciones) según Reglamento (UE) 305/2011.

| Código | Ud | Descripción | Rendimiento | Precio | Importe |
|---|---|---|---|---|---|
| O01005 | h | Oficial de oficios (mano de obra) | 0.03 | 22.11 | 0.66 |
| O01009 | h | Peón | 0.034 | 21.35 | 0.73 |
| P02007 | m³ | Gravilla A 5/2, 6/3, 10/5 mm (p.o.) (material) | 0.012 | 24.51 | 0.29 |
| M01080 | h | Compactador neumático hasta 130 CV (96 kW), 27 t (maquinaria) | 0.006 | 72.35 | 0.43 |
| M01083 | h | Compactador vibro hasta 130 CV (96 kW) (maquinaria) | 0.006 | 50.65 | 0.30 |
| M02033 | h | Barredora (maquinaria) | 0.006 | 31.15 | 0.19 |
| M01014 | h | Camión cisterna riego asfáltico 161/190 CV (119/140 kW) 12.000 l (maquinaria) | 0.006 | 62.35 | 0.37 |
| %6.0CI | % | Costes indirectos 6,0% | 6 % | 2.97 | 0.18 |
| I08015 | m² | Riego para tratamientos asfálticos superficiales (sin incluir emulsión) | 2 | 0.2 | 0.40 |
| I08005 | t | Emulsión bituminosa catiónica C65B3 | 0.0025 | 470.09 | 1.18 |
|  |  | Total |  |  | 4.73 |

| Medición | Largo | Ancho | Parcial |
|---|---|---|---|
| Tramo 1 | 6277 | 3.5 | 21969.50 |
| Tramo 2 | 272 | 3.5 | 952.00 |
| Tramo 3 | 262 | 3.5 | 917.00 |
| Tramo 4 | 299 | 3.5 | 1046.50 |
| Tramo 5 | 69 | 3.5 | 241.50 |
| Tramo 6 | 338 | 3.5 | 1183.00 |
| Previsión repararión | 385 | 3.5 | 1347.50 |
| Subtotal |  |  | 27657.00 |
| Total |  |  | 27657 |

**I05017** m² Geotextil no tejido de polipropileno, gramajes 156 a 180 g/m², colocado
19147.5 m² × 1.07 = 20487.83
Geotextil no tejido de filamentos de polipropileno "virgen", unidos mecánicamente por agujado y calandrado, estabilizados frente a los rayos UV, gramajes de 156 a 180 g/m², resistencia a la tracción de 14 KN/m, resistencia estática mediante ensayo tipo CBR según UNE-EN ISO 12236. No incluye solapes. Colocado.

| Código | Ud | Descripción | Rendimiento | Precio | Importe |
|---|---|---|---|---|---|
| O01017 | h | Cuadrilla A (mano de obra) | 0.008 | 57.73 | 0.46 |
| P05018 | m² | Geotextil no tejido de polipropileno, gramajes 156 a 180 g/m² (p.o.) (material) | 1 | 0.61 | 0.61 |
|  |  | Total |  |  | 1.07 |

| Medición | Largo | Ancho | Parcial |
|---|---|---|---|
| Tramo1 B1 | 3006 | 4.5 | 13527.00 |
| Tramo 2 B1 | 272 | 4.5 | 1224.00 |
| Tramo 3 B1 | 262 | 4.5 | 1179.00 |
| Tramo 4 B1 | 299 | 4.5 | 1345.50 |
| Tramo 5 B1 | 69 | 4.5 | 310.50 |
| Tramo 6 B1 | 72 | 4.5 | 324.00 |
| Tramo 6 C1 | 275 | 4.5 | 1237.50 |
| Subtotal |  |  | 19147.50 |
| Total |  |  | 19147.5 |

### 01.04 DRENATGE (20/01/2023)
Importe: 22393.93

**I10006M** m³ Excavación y limpieza en cauces y desagües y obras de fábrica, volumen<= 2 m³/m, t. tránsito
892 m³ × 4.59 = 4094.28
Excavación en cauces, desagües y obras de fábrica con retroexcavadora o dragalina, incluyendo refino de taludes, volumen de excavación hasta 2 m³/m, en terreno tránsito medido sobre perfil. Incluido apoyo manual

| Código | Ud | Descripción | Rendimiento | Precio | Importe |
|---|---|---|---|---|---|
| M01058 | h | Retroexcavadora orugas hidráulica 131/160 CV (97/118 kW), 22 t, cazo 1,10 m³ | 0.03 | 72.85 | 2.19 |
| O01009 | h | Peón | 0.1 | 21.35 | 2.14 |
| %6.0CI | % | Costes indirectos 6,0% | 6 % | 4.33 | 0.26 |
|  |  | Total |  |  | 4.59 |

| Medición | Uds. | Largo | Ancho | Alto | Parcial |
|---|---|---|---|---|---|
| Pk 9+433 |  | 60 | 4 | 1 | 240.00 |
| Pk 9+104 |  | 40 | 4 | 1 | 160.00 |
| Pk 9+025 |  | 40 | 4 | 1 | 160.00 |
| Pk 8+400 |  | 50 | 4 | 1.3 | 260.00 |
| escullera sifó barranc de l'Ós | 1 | 12 | 5 | 1.2 | 72.00 |
| Subtotal |  |  |  |  | 892.00 |
| Total |  |  |  |  | 892 |

**ELV** m³ Eliminación de vertederos localizados elememtos asimilables a restos urbanos varios, incluida la carga, transporte y gestión (20/01/2023)
24 m³ × 116.71 = 2801.04
Eliminación de vertederos o restos localizados en zonas extraurbanas con elementos de diversa índole asimilables a urbanos, estando incluido la carga, transportre y gestión.

| Código | Ud | Descripción | Rendimiento | Precio | Importe |
|---|---|---|---|---|---|
| M01006 | h | Camión 241/310 CV (178/228 kW) | 0.18 | 43.5 | 7.83 |
| M01055 | h | Retrocargo 71/100 CV, (52/74 kW), 8 t, cazo: 0,90-0,18 m³, cuchara 1,00 m³ | 0.05 | 42.61 | 2.13 |
| O01009 | h | Peón | 0.1 | 21.35 | 2.14 |
| RUR | m³ | Gestión residuos asimilales urbanos, incluido canon (20/01/2023) | 1 | 98 | 98.00 |
| %6.0CI | % | Costes indirectos 6,0% | 6 % | 110.10 | 6.61 |
|  |  | Total |  |  | 116.71 |

| Medición | Uds. | Parcial |
|---|---|---|
| Pk 9+433 | 24 | 24.00 |
| Total |  | 24 |

**I25005** m Paso salvacuneta ø 0,4 m, terreno tránsito
20 m × 69.02 = 1380.40
Paso salvacuneta de 0,4 m de diámetro interior, sin incluir paramentos laterales, incluida excavación, colocado según obra tipificada, en terreno tipo tránsito.

| Código | Ud | Descripción | Rendimiento | Precio | Importe |
|---|---|---|---|---|---|
| O01017 | h | Cuadrilla A | 0.15 | 57.73 | 8.66 |
| P09005 | m | Tubo hormigón machihembrado ø 0,40 m (p.o.) (material) | 1 | 10.6 | 10.60 |
| %6.0CI | % | Costes indirectos 6,0% | 6 % | 19.26 | 1.16 |
| I14008 | m³ | Hormigón HM-20/spb/40-20/X0, planta, D<=20 km | 0.221 | 104.23 | 23.03 |
| I03006 | m³ | Excavación mecánica zanja, terreno tránsito | 0.39 | 5.04 | 1.97 |
| I16002 | m² | Encofrado y desencofrado madera zapatas, vigas riostras y encepados | 1 | 23.26 | 23.26 |
| I04019 | m³ | Construcción terraplén, A1-A3, 100% PN o 96% PM, a> 3 m, D<= 3 km | 0.238 | 1.26 | 0.30 |
| I10031 | m³ | Extendido tierras hasta 10 m | 0.175 | 0.23 | 0.04 |
|  |  | Total |  |  | 69.02 |

| Medición | Largo | Parcial |
|---|---|---|
| Pk 17+523 | 20 | 20.00 |
| Total |  | 20 |

**I25014** ud Paramento, paso salvacuneta ø 0,4 m
2 ud × 60.89 = 121.78
Paramento, imposta y solera para paso salvacuneta de 0,4 m de diámetro interior.

| Código | Ud | Descripción | Rendimiento | Precio | Importe |
|---|---|---|---|---|---|
| I14008 | m³ | Hormigón HM-20/spb/40-20/X0, planta, D<=20 km | 0.217 | 104.23 | 22.62 |
| I14030 | m³ | Puesta en obra hormigón volúmenes aislados < 1 m³ | 0.105 | 31.68 | 3.33 |
| I16006 | m² | Encofrado y desencofrado muros, h <= 1,5 m, vistos | 1.132 | 30.87 | 34.94 |
|  |  | Total |  |  | 60.89 |

| Medición | Uds. | Parcial |
|---|---|---|
| Pk 17+523 | 2 | 2.00 |
| Total |  | 2 |

**I10033** m³ Extendido tierras con retroexcavadora hasta 20 m
796 m³ × 0.95 = 756.20
Extendido de tierras, procedentes de la excavación y limpieza de cauces y desagües, hasta una distancia de 20 m, dejando el terreno perfilado en basto y con la perfección posible a realizar con retroexcavadora de orugas. Medido en terreno suelto.

| Código | Ud | Descripción | Rendimiento | Precio | Importe |
|---|---|---|---|---|---|
| O01009 | h | Peón | 0.0012 | 21.35 | 0.03 |
| M01058 | h | Retroexcavadora orugas hidráulica 131/160 CV (97/118 kW), 22 t, cazo 1,10 m³ | 0.012 | 72.85 | 0.87 |
| %6.0CI | % | Costes indirectos 6,0% | 6 % | 0.90 | 0.05 |
|  |  | Total |  |  | 0.95 |

| Medición | Uds. | Largo | Ancho | Alto | Parcial |
|---|---|---|---|---|---|
| Pk 9+433 | 216 |  |  |  | 216.00 |
| Pk 9+104 |  | 40 | 4 | 1 | 160.00 |
| Pk 9+025 |  | 40 | 4 | 1 | 160.00 |
| Pk 8+400 |  | 50 | 4 | 1.3 | 260.00 |
| Subtotal |  |  |  |  | 796.00 |
| Total |  |  |  |  | 796 |

**I24002** m Caño sencillo, ø 0,4 m machihembrado, terreno tránsito
60 m × 71.54 = 4292.40
Caño sencillo de tubo de hormigón machihembrado de 0,4 m de diámetro interior, sin embocaduras, colocado, según obra tipificada, en terreno tipo tránsito.

| Código | Ud | Descripción | Rendimiento | Precio | Importe |
|---|---|---|---|---|---|
| O01017 | h | Cuadrilla A | 0.3 | 57.73 | 17.32 |
| P09005 | m | Tubo hormigón machihembrado ø 0,40 m (p.o.) | 1 | 10.6 | 10.60 |
| M01054 | h | Retrocargo hasta 70 CV (51 kW), 3,0 t, cazo: 0,60-0,16 m³, cuchara 0,28 m³ (maquinaria) | 0.15 | 35.92 | 5.39 |
| %6.0CI | % | Costes indirectos 6,0% | 6 % | 33.31 | 2.00 |
| I14008 | m³ | Hormigón HM-20/spb/40-20/X0, planta, D<=20 km | 0.322 | 104.23 | 33.56 |
| I03006 | m³ | Excavación mecánica zanja, terreno tránsito | 0.503 | 5.04 | 2.54 |
| I10031 | m³ | Extendido tierras hasta 10 m | 0.578 | 0.23 | 0.13 |
|  |  | Total |  |  | 71.54 |

| Medición | Uds. | Largo | Parcial |
|---|---|---|---|
| Canaleta |  | 20 | 20.00 |
| Transversales | 5 | 8 | 40.00 |
| Subtotal |  |  | 60.00 |
| Total |  |  | 60 |

**I26005** ud Arqueta caño sencillo ø 0,4 m, terreno tránsito
11 ud × 264.42 = 2908.62
Arqueta para caño sencillo de 0,4 m de diámetro interior, incluida excavación en terreno tipo tránsito.

| Código | Ud | Descripción | Rendimiento | Precio | Importe |
|---|---|---|---|---|---|
| I14008 | m³ | Hormigón HM-20/spb/40-20/X0, planta, D<=20 km | 1.077 | 104.23 | 112.26 |
| I03006 | m³ | Excavación mecánica zanja, terreno tránsito | 1.404 | 5.04 | 7.08 |
| I14030 | m³ | Puesta en obra hormigón volúmenes aislados < 1 m³ | 0.813 | 31.68 | 25.76 |
| I16002 | m² | Encofrado y desencofrado madera zapatas, vigas riostras y encepados | 5.114 | 23.26 | 118.95 |
| I10031 | m³ | Extendido tierras hasta 10 m | 1.615 | 0.23 | 0.37 |
|  |  | Total |  |  | 264.42 |

**DBCE.** m² Despeje y retirada mecánica de vegetación arbórea y arbustiva
340 m² × 1.01 = 343.40

| Medición | Uds. | Largo | Ancho | Parcial |
|---|---|---|---|---|
| Llera barranc de l'Ós | 1 | 40 | 8.5 | 340.00 |
| Total |  |  |  | 340 |

**I21007** m³ Escollera roca, tamaño 30 a 60 cm, D<= 20 km
72 m³ × 61.3 = 4413.60
Escollera de roca, tamaño de 30 a 60 cm, con una distancia de transporte de la piedra máxima de 20 km, colocada a máquina e incluida zanja de anclaje.

| Código | Ud | Descripción | Rendimiento | Precio | Importe |
|---|---|---|---|---|---|
| M01059 | h | Retroexcavadora orugas hidráulica 161/190 CV (119/140 kW), 24 t, cazo 1,40 m³ (maquinaria) | 0.278 | 75.54 | 21.00 |
| O01009 | h | Peón | 0.278 | 21.35 | 5.94 |
| P02037 | m³ | Escollera roca, tamaño 30 a 60 cm (p.o.) (material) | 1.1 | 28.08 | 30.89 |
| %6.0CI | % | Costes indirectos 6,0% | 6 % | 57.83 | 3.47 |
|  |  | Total |  |  | 61.3 |

| Medición | Largo | Ancho | Alto | Parcial |
|---|---|---|---|---|
| Llera barranc de l'Ós escullera entrada sifó | 12 | 5 | 1.2 | 72.00 |
| Total |  |  |  | 72 |

**I24055** m Caño sencillo, ø 0,8 m campana armado, terreno compacto
3 m × 146.15 = 438.45
Caño sencillo de tubo de hormigón armado campana de 0,8 m de diámetro interior, sin embocaduras, incluido excavación, colocado, según obra tipificada, en terreno tipo compacto.

| Código | Ud | Descripción | Rendimiento | Precio | Importe |
|---|---|---|---|---|---|
| O01017 | h | Cuadrilla A | 0.5 | 57.73 | 28.87 |
| P09019 | m | Tubo hormigón armado campana ø 0,80 m C-90 junta de goma (p.o.) (material) | 1 | 64.74 | 64.74 |
| M01063 | h | Retroexcavadora ruedas hidráulica hasta 130 CV (96 kW), 16 t, cazo 0,70 m³ (maquinaria) | 0.1721 | 59.15 | 10.18 |
| I03005 | m³ | Excavación mecánica zanja, terreno compacto | 3.025 | 3.51 | 10.62 |
| A01006 | m³ | Construcción cama tuberías, D<= 20 km | 0.358 | 34.64 | 12.40 |
| A01008 | m³ | Relleno, compactado mecánico zanjas, material préstamos, D<= 3 km | 1.897 | 10.06 | 19.08 |
| I10031 | m³ | Extendido tierras hasta 10 m | 1.128 | 0.23 | 0.26 |
|  |  | Total |  |  | 146.15 |

| Medición | Uds. | Parcial |
|---|---|---|
| pk 6+100 | 3 | 3.00 |
| Total |  | 3 |

**I27013** ud Embocadura caño sencillo ø 0,8 m, terreno compacto
2 ud × 421.88 = 843.76
Embocadura para caño sencillo de 0,8 m de diámetro interior, con dos aletas e imposta, incluida excavación en terreno tipo compacto.

| Código | Ud | Descripción | Rendimiento | Precio | Importe |
|---|---|---|---|---|---|
| I14008 | m³ | Hormigón HM-20/spb/40-20/X0, planta, D<=20 km | 2.08 | 104.23 | 216.80 |
| I03005 | m³ | Excavación mecánica zanja, terreno compacto | 1.711 | 3.51 | 6.01 |
| I03001 | m³ | Excavación manual zanja, terreno compacto, p<= 1,3 m (Presupuesto 48.09; Presupuesto 48.09; 48.09; 48.09; 48.09; 48.09; 48.09; 48.09; 48.09; 48.09; 48.09; 48.09; 48.09; 48.09; 48.09) | 0.683 | 48.09 | 32.85 |
| I16002 | m² | Encofrado y desencofrado madera zapatas, vigas riostras y encepados | 7.119 | 23.26 | 165.59 |
| I10031 | m³ | Extendido tierras hasta 10 m | 2.753 | 0.23 | 0.63 |
|  |  | Total |  |  | 421.88 |

| Medición | Uds. | Parcial |
|---|---|---|
| pk 6+100 | 2 | 2.00 |
| Total |  | 2 |

### 01.05 ELEMENTS DE PROTECCIÓ (15/12/2022)
Importe: 44068.44

**F11022_M.** ud Bolardo de madera extraible delimitador paso (20/01/2023)
36 ud × 87.13 = 3136.68
Suministro y colocación de bolardo de madera tratada extraíble delimitador de paso, de sección cuadrangular de 150x150 mm, con tres rebordes en forma de anillo de ø 110 mm en su parte superior, de 1 m de altura (80 cm vistos). Incluye transporte, cimentación de 400x400x250 mm.

| Código | Ud | Descripción | Rendimiento | Precio | Importe |
|---|---|---|---|---|---|
| O01004 | h | Oficial especialista | 0.5 | 24.94 | 12.47 |
| O01009 | h | Peón | 0.5 | 21.35 | 10.68 |
| M06011 | jor | Vehículo todoterreno hasta 110 CV, sin mano de obra (maquinaria) | 0.0625 | 48.39 | 3.02 |
| M02023 | h | Remolque ligero carga máxima 750 kg, sin mano de obra (maquinaria) | 0.5 | 0.72 | 0.36 |
| P38020_M | ud | Hito madera (material; 20/01/2023) | 1 | 35 | 35.00 |
| P38020_M2 |  | Elementos, cerradura y mecanismo extracción acero galvanizado (material; 20/01/2023) | 1 | 12 | 12.00 |
| %6.0CI | % | Costes indirectos 6,0% | 6 % | 73.53 | 4.41 |
| I09057 | m³ | Excavación manual para de pozo para cimentación de señales | 0.04 | 60.65 | 2.43 |
| I14002 | m³ | Hormigón HNE-15/spb/40-20, árido machacado, "in situ", D<=20 km | 0.04 | 137.16 | 5.49 |
| I14030 | m³ | Puesta en obra hormigón volúmenes aislados < 1 m³ | 0.04 | 31.68 | 1.27 |
|  |  | Total |  |  | 87.13 |

| Medición | Uds. | Parcial |
|---|---|---|
| Bolardos | 36 | 36.00 |
| Total |  | 36 |

**BARRAB** ud Barrera abatible chicana
12 ud × 83.2 = 998.40
Barrera abatible efecto chicana, compuesta por dos postes verticales de madera de pino tratada en autoclave para clase de uso IV (según norma UNE-EN 335), de 1500 mm de longitud y Ø 120 mm y un poste horizontal de madera de pino tratada en autoclave para clase de uso IV (según norma UNE-EN 335), de 1800 mm de longitud y Ø 110 mm. En la insercción de uno de los postes verticales al suelo se instala un mecanismo de extracción del poste y en el otro un mecanismo tipo bsagra para posibilitar giro en 180 º. Ambos postes verticals van anclados al terreno con cimentación de 400x400x250 mm.

| Código | Ud | Descripción | Rendimiento | Precio | Importe |
|---|---|---|---|---|---|
| O01004 | h | Oficial especialista | 0.8 | 24.94 | 19.95 |
| O01009 | h | Peón | 0.8 | 21.35 | 17.08 |
| M01020 | h | Camión volquete grúa hasta 130 CV (96 kW) (maquinaria) | 0.2174 | 39.55 | 8.60 |
| P06038 | ud | Poste torneado de madera de pino tratada en autoclave uso IV, ø 12 cm, altura 1,5 m (p.o.) (material) | 0.5 | 9.57 | 4.79 |
| P06041 | ud | Poste torneado de madera de pino tratada en autoclave uso IV, ø 10 cm, altura 2 m (p.o.) (material) | 1 | 8.85 | 8.85 |
| P38025 | ud | Abrazadera tejana (1) y tornillos de acero galvanizado (4) (material) | 1 | 1.91 | 1.91 |
| %6.0CI | % | Costes indirectos 6,0% | 6 % | 61.18 | 3.67 |
| I09057 | m³ | Excavación manual para de pozo para cimentación de señales | 0.08 | 60.65 | 4.85 |
| I14002 | m³ | Hormigón HNE-15/spb/40-20, árido machacado, "in situ", D<=20 km | 0.08 | 137.16 | 10.97 |
| I14030 | m³ | Puesta en obra hormigón volúmenes aislados < 1 m³ | 0.08 | 31.68 | 2.53 |
|  |  | Total |  |  | 83.2 |

| Medición | Uds. | Parcial |
|---|---|---|
| Pk 11+471 | 2 | 2.00 |
| Pk 17+251 | 2 | 2.00 |
| Pk 21+369 | 2 | 2.00 |
| Pk 21+390 | 2 | 2.00 |
| Pk 24+845 | 2 | 2.00 |
| Pk 24+831 | 2 | 2.00 |
| Subtotal |  | 12.00 |
| Total |  | 12 |

**BARAND.CORD_** m Barandilla de soga (15/12/2022)
1499 m × 26.64 = 39933.36
Suministro y colocación de baranda de madera de pino tratada en autoclave para clase de uso IV (según norma UNE-EN 335), compuesta por montantes verticales de 1500 mm de longitud y Ø 120 mm, colocados cada 4 m, y soga de Ø 20 mm (cuerda vegetal tipo sisal impregnada con aceite protector trenzado) formado por 4 cabos torcidos de Ø 5 mm cada uno de ellos con un ánima metálica de acero galvanizado de 3 mm de grosor. La altura efectiva de la misma sobre el terreno será de 1,2 m e irá anclada al mismo mediante dados de hormigón de 40x40x40 cm. Incluido pieza de unión de cables mediante grapas metálicas prensadas de 4 mm, recubrimiento con cinta, tornillos prisioneros y casquillo de anclaje.

| Código | Ud | Descripción | Rendimiento | Precio | Importe |
|---|---|---|---|---|---|
| O01004 | h | Oficial especialista | 0.25 | 24.94 | 6.24 |
| O01009 | h | Peón | 0.25 | 21.35 | 5.34 |
| M01020 | h | Camión volquete grúa hasta 130 CV (96 kW) | 0.1 | 39.55 | 3.96 |
| P06038 | ud | Poste torneado de madera de pino tratada en autoclave uso IV, ø 12 cm, altura 1,5 m (p.o.) | 0.3 | 9.57 | 2.87 |
| CSISAL | m | Cuerda de sisal 20 mm (material; 15/12/2022) | 1.12 | 2.2 | 2.46 |
| %6.0CI | % | Costes indirectos 6,0% | 6 % | 20.87 | 1.25 |
| I03002_ | m³ | Excavación manual zanja, terreno tránsito, p<= 1,3 m | 0.021 | 73.1 | 1.54 |
| I14007_ | m³ | Hormigón en masa HM-20/spb/40/I, ári. machacado, "in situ", D<=20 km | 0.021 | 141.8 | 2.98 |
|  |  | Total |  |  | 26.64 |

| Medición | Largo | Parcial |
|---|---|---|
| Tramo 1 | 223 | 223.00 |
|  | 950 | 950.00 |
| Tramo 4 | 244 | 244.00 |
| Tramo 5 | 70 | 70.00 |
| Tramo 6 | 12 | 12.00 |
| Subtotal |  | 1499.00 |
| Total |  | 1499 |

### 01.06 OBRES COMPLEMENTÀRIES (20/01/2023)
Importe: 9039.33

**GUAR** m Desmontaje de guardarraíl de carretera
7 m × 56.73 = 397.11
Desmontaje y corte de tramo de guardarraíl metálico de carretera. Incluye la retirada de vigueta, el corte del guardarraíl y el esmerilado del extremo.

| Código | Ud | Descripción | Rendimiento | Precio | Importe |
|---|---|---|---|---|---|
| O01004 | h | Oficial especialista | 0.5 | 24.94 | 12.47 |
| O01009 | h | Peón | 1.5 | 21.35 | 32.03 |
| M02004 | h | Martillo perforador hasta 30 CV, sin mano de obra (maquinaria) | 0.5 | 0.37 | 0.19 |
| M02036 | h | Cortadora de pavimentos, sin mano de obra | 0.5 | 2.19 | 1.10 |
| M02031 | h | Radial hasta 30 CV, sin mano de obra (maquinaria) | 0.5 | 5.1 | 2.55 |
| %6.0CI | % | Costes indirectos 6,0% | 6 % | 48.34 | 2.90 |
| I14002 | m³ | Hormigón HNE-15/spb/40-20, árido machacado, "in situ", D<=20 km | 0.04 | 137.16 | 5.49 |
|  |  | Total |  |  | 56.73 |

| Medición | Largo | Parcial |
|---|---|---|
| Pk 24+843 | 7 | 7.00 |
| Total |  | 7 |

**CPZ** ud Instalación y suministro cola de pez (bionda) (20/01/2023)
2 ud × 105.22 = 210.44

| Código | Ud | Descripción | Rendimiento | Precio | Importe |
|---|---|---|---|---|---|
| CP |  | Cola de pez (bionda) con tornilleria (material; 20/01/2023) | 1 | 92.5 | 92.50 |
| O01004 | h | Oficial especialista | 0.1 | 24.94 | 2.49 |
| O01009 | h | Peón | 0.2 | 21.35 | 4.27 |
| %6.0CI | % | Costes indirectos 6,0% | 6 % | 99.26 | 5.96 |
|  |  | Total |  |  | 105.22 |

| Medición | Uds. | Parcial |
|---|---|---|
| Pk 24+843 | 2 | 2.00 |
| Total |  | 2 |

**AD_MR** ud Adecuación murete hormigón
37 ud × 57.57 = 2130.09
Adecuación en 4 m de la parte final de murete de hormigón con espesor de 0,4 m y altura media de 1,7 m consistente en el rebaje del mismo mediante demolición de su parte superior en angulo de 30º, dejando la superficie superior regular.

| Código | Ud | Descripción | Rendimiento | Precio | Importe |
|---|---|---|---|---|---|
| O01009 | h | Peón | 0.8 | 21.35 | 17.08 |
| M01156 | h | Miniexcavadora orugas 71/100 CV (52/74 kW) 14,5 t, cazo 0,60 m³ (maquinaria) | 0.6 | 54.93 | 32.96 |
| M02042 | h | Martillo hidráulico 1501-2000 kg, completo (maquinaria) | 0.6 | 7.12 | 4.27 |
| %6.0CI | % | Costes indirectos 6,0% | 6 % | 54.31 | 3.26 |
|  |  | Total |  |  | 57.57 |

| Medición | Uds. | Parcial |
|---|---|---|
| Acond muretes | 37 | 37.00 |
| Total |  | 37 |

**I20023_M** m² Ejecución de chapado piedra espesor 7 cm (24/04/2023)
60.68 m² × 88.25 = 5355.01
Chapado de piedra natural irregular de hasta 7 cm de espesor, con despiece natural de la misma, con mortero 1:5 de 290 kg de cemento y adhesivo estructural. Incluido el suministro ni el transporte de la piedra. Hasta una altura máxima de 3 m.

| Código | Ud | Descripción | Rendimiento | Precio | Importe |
|---|---|---|---|---|---|
| O01004 | h | Oficial especialista | 1.15 | 24.94 | 28.68 |
| O01009 | h | Peón | 1.15 | 21.35 | 24.55 |
| P_NAT | m² | Piedra natural irregular tipo "teruel" (p.o) (material; 24/04/2023) | 1 | 14.98 | 14.98 |
| GAD | kg | Gel adhesivo H40 eco4 estructural flexible (material; 24/04/2023) | 1.5 | 4.45 | 6.68 |
| M01131 | h | Plataforma elevadora articulada hasta 15 m, sin mano de obra (maquinaria) | 0.1 | 22.85 | 2.29 |
| %6.0CI | % | Costes indirectos 6,0% | 6 % | 77.18 | 4.63 |
| I13005 | m³ | Mortero cemento y arena M-7,5 (1/5), D<= 20 km | 0.05 | 128.72 | 6.44 |
|  |  | Total |  |  | 88.25 |

| Medición | Uds. | Parcial |
|---|---|---|
| Parte superior | 60.68 | 60.68 |
| Total |  | 60.68 |

**DEM** m³ Demolición de estructura y obras de fábrica
23 m³ × 41.16 = 946.68
Demolición de estructuras y obras de fábrica tales como muros de bloque de hormigón, muros de ladrillo, caños o cunetas de hormigón y otras estructuras, con medios mecánicos y disgregando el material resultante en tamaño acopiable por medios mecánicos. Sin incluir carga en camión ni traslado a gestor autorizado.

| Código | Ud | Descripción | Rendimiento | Precio | Importe |
|---|---|---|---|---|---|
| M01058 | h | Retroexcavadora orugas hidráulica 131/160 CV (97/118 kW), 22 t, cazo 1,10 m³ | 0.45 | 72.85 | 32.78 |
| M02042 | h | Martillo hidráulico 1501-2000 kg, completo | 0.25 | 7.12 | 1.78 |
| O01009 | h | Peón | 0.2 | 21.35 | 4.27 |
| %6.0CI | % | Costes indirectos 6,0% | 6 % | 38.83 | 2.33 |
|  |  | Total |  |  | 41.16 |

| Medición | Uds. | Parcial |
|---|---|---|
| Demol cerramiento Pk 26+827 | 18 | 18.00 |
| Demol canaleta | 5 | 5.00 |
| Subtotal |  | 23.00 |
| Total |  | 23 |

### 01.07 PLANTACIONS (24/11/2009)
Importe: 24998.18

**ARBOL** ud Plantación arbol autóctono 1,5-2 m (17/11/2011)
311 ud × 60.55 = 18831.05
Arbol autóctono de 1,50 a 2 m de altura, suministrado en contenedor, distribución y plantación en hoyo de 0,6x0,6x0,6 m, incluso apertura del mismo con los medios indicados, abonado, formación de alcorque y dos riegos de mantenimiento de 60 litros.

| Código | Ud | Descripción | Rendimiento | Precio | Importe |
|---|---|---|---|---|---|
| O01009 | h | Peón | 0.25 | 21.35 | 5.34 |
| ARBUS | ud | Arbol autóctono 1,5 a 2 m (material) | 1 | 45 | 45.00 |
| P01001 | m³ | Agua (p.o.) (material) | 0.12 | 0.88 | 0.11 |
| SUBSTR | kg | Substrato vegetal fertilizado (material; 17/11/2011) | 1.2 | 0.7 | 0.84 |
| M01058 | h | Retroexcavadora orugas hidráulica 131/160 CV (97/118 kW), 22 t, cazo 1,10 m³ | 0.08 | 72.85 | 5.83 |
| %6.0CI | % | Costes indirectos 6,0% | 6 % | 57.12 | 3.43 |
|  |  | Total |  |  | 60.55 |

| Medición | Uds. | Parcial |
|---|---|---|
| Tramo 4 | 37 | 37.00 |
| Tramo 5 | 16 | 16.00 |
| Tramo 6 | 40 | 40.00 |
| Pk 6+346 | 8 | 8.00 |
| Marras | 10 | 10.00 |
| previsió | 200 | 200.00 |
| Subtotal |  | 311.00 |
| Total |  | 311 |

**TUTOR1** ud Entutorado de árbol con redondo de madera, h=2,5 m (24/11/2009)
311 ud × 19.83 = 6167.13
Entutorado de árbol con tutor de 1 pie de madera torneada tratada en autoclave mediante sistema BETHELL, clase de riesgo 4, según norma europea EN/335/1/2:1992; compuesto por 1 poste vertical de 2,5 m de longitud y 6 cm de diámetro, así como p.p. de cincha para sujección del árbol.

| Código | Ud | Descripción | Rendimiento | Precio | Importe |
|---|---|---|---|---|---|
| O01004 | h | Oficial especialista | 0.15 | 24.94 | 3.74 |
| O01009 | h | Peón | 0.35 | 21.35 | 7.47 |
| P08F04 | ud | Kit tutor 1 h=2.5m d=6-8 cm (material; 24/11/2009) | 1 | 7.5 | 7.50 |
| %6.0CI | % | Costes indirectos 6,0% | 6 % | 18.71 | 1.12 |
|  |  | Total |  |  | 19.83 |

| Medición | Uds. | Parcial |
|---|---|---|
| Tramo 4 | 37 | 37.00 |
| Tramo 5 | 16 | 16.00 |
| Tramo 6 | 40 | 40.00 |
| Pk 6+346 | 8 | 8.00 |
| Marras | 10 | 10.00 |
| previsió | 200 | 200.00 |
| Subtotal |  | 311.00 |
| Total |  | 311 |

## 02 MOBILITAT URBANA (07/12/1994)
Importe: Presupuesto 77668.93; Presupuesto 60390.59; 60390.59; 60390.59; 60390.59; 60390.59; 60390.59; 60390.59; 60390.59; 60390.59; 60390.59; 60390.59; 60390.59; 60390.59; 60390.59

### 02.01 SENYALITZACIÓ (01/09/2011)
Importe: Presupuesto 37574.19; Presupuesto 37080.63; 37080.63; 37080.63; 37080.63; 37080.63; 37080.63; 37080.63; 37080.63; 37080.63; 37080.63; 37080.63; 37080.63; 37080.63; 37080.63

#### 02.01.01 SENYALITZACIÓ VERTICAL D'ORIENTACIÓ (20/01/2023)
Importe: 9718.7

**SM_D** ud Señal con mención tipo P01 - P02 (20/01/2023)
23 ud × 156.59 = 3601.57
Suministro e instalación de señal con mención tipo P01-P02, según el "Manual de senyalització d’orientació en
rutes cicloturístiques i vies ciclistes" de la generalitat de Catalunya.

| Código | Ud | Descripción | Rendimiento | Precio | Importe |
|---|---|---|---|---|---|
| O01004 | h | Oficial especialista | 0.65 | 24.94 | 16.21 |
| O01009 | h | Peón | 0.65 | 21.35 | 13.88 |
| P06047 | ud | Poste torneado de madera de pino tratada en autoclave uso IV, ø 12 cm, altura 3 m (p.o.) (material) | 1 | 19.13 | 19.13 |
| CHP01 | ud | Chapa alumunio serigrafiada P01-P02 (material; 20/01/2023) | 1 | 12 | 12.00 |
| M01020 | h | Camión volquete grúa hasta 130 CV (96 kW) | 0.5 | 39.55 | 19.78 |
| %6.0CI | % | Costes indirectos 6,0% | 6 % | 81.00 | 4.86 |
| I09057 | m³ | Excavación manual para de pozo para cimentación de señales | 0.216 | 60.65 | 13.10 |
| I14002 | m³ | Hormigón HNE-15/spb/40-20, árido machacado, "in situ", D<=20 km | 0.216 | 137.16 | 29.63 |
| I14030 | m³ | Puesta en obra hormigón volúmenes aislados < 1 m³ | 0.216 | 31.68 | 6.84 |
| F11028_M | ud | Contenido señal tipo P01, P02, P03, P04, P07, P08 | 1 | 14.3 | 14.30 |
| F11034_M | ud | Maquetación señal tipo P01, P02, P03, P04, P07, P08 | 1 | 6.86 | 6.86 |
|  |  | Total |  |  | 156.59 |

| Medición | Uds. | Parcial |
|---|---|---|
| P01 | 6 | 6.00 |
| P02 | 17 | 17.00 |
| Subtotal |  | 23.00 |
| Total |  | 23 |

**SS_D** ud Señal simplificada tipo P03 - P04 (20/01/2023)
5 ud × 142.88 = 714.40
Suministro e instalación de señal simplificada tipo P03-P04, según el "Manual de senyalització d’orientació en
rutes cicloturístiques i vies ciclistes" de la generalitat de Catalunya.

| Código | Ud | Descripción | Rendimiento | Precio | Importe |
|---|---|---|---|---|---|
| O01004 | h | Oficial especialista | 0.65 | 24.94 | 16.21 |
| O01009 | h | Peón | 0.65 | 21.35 | 13.88 |
| P06047 | ud | Poste torneado de madera de pino tratada en autoclave uso IV, ø 12 cm, altura 3 m (p.o.) | 0 | 19.13 | 0.00 |
| P38019 | ud | Chapa aluminio serigrafiada 377x100 mm (VITOLA) (material) | 1 | 8.7 | 8.70 |
| M01020 | h | Camión volquete grúa hasta 130 CV (96 kW) | 0.5 | 39.55 | 19.78 |
| CHP03 | ud | Chapa alumunio serigrafiada P03-P04 (material; 20/01/2023) | 1 | 9.5 | 9.50 |
| %6.0CI | % | Costes indirectos 6,0% | 6 % | 68.07 | 4.08 |
| I09057 | m³ | Excavación manual para de pozo para cimentación de señales | 0.216 | 60.65 | 13.10 |
| I14002 | m³ | Hormigón HNE-15/spb/40-20, árido machacado, "in situ", D<=20 km | 0.216 | 137.16 | 29.63 |
| I14030 | m³ | Puesta en obra hormigón volúmenes aislados < 1 m³ | 0.216 | 31.68 | 6.84 |
| F11028_M | ud | Contenido señal tipo P01, P02, P03, P04, P07, P08 | 1 | 14.3 | 14.30 |
| F11034_M | ud | Maquetación señal tipo P01, P02, P03, P04, P07, P08 | 1 | 6.86 | 6.86 |
|  |  | Total |  |  | 142.88 |

| Medición | Uds. | Parcial |
|---|---|---|
| P03 | 5 | 5.00 |
| Total |  | 5 |

**SS_C** ud Señal simplificada tipo P07 (20/01/2023)
1 ud × 272.92 = 272.92
Suministro e instalación de señal simplificada tipo P07 según el "Manual de senyalització d’orientació en rutes cicloturístiques i vies ciclistes" de la generalitat de Catalunya" para tramos compartidos. El panel informativo, se confroma por una plancha de aluminio de aleación 5754-H22 y de 3 mm de espesor de espesor con dimensiones de 130 mm de alto por 500 mm de largo, pintadas con pintura de poliuretano de doble componente y secadas en el horno, anclada a un poste de aluminio extruido de al menos 76 mm de diámetro con un espesor mínimo tubular de 3,5 mm; la superficie exterior será cilindrica con acaado estriado y una altura de 3500 mm. A su vez el poste va anclado al terreno mediante un dado de hormigón HA-25 de 0,5x0,6x0,5 m por medio de una placa de anclaje con pernos. Tornillería y elementos de anclaje incluidos.

| Código | Ud | Descripción | Rendimiento | Precio | Importe |
|---|---|---|---|---|---|
| O01004 | h | Oficial especialista | 0.65 | 24.94 | 16.21 |
| O01009 | h | Peón | 0.65 | 21.35 | 13.88 |
| P06047M2 | ud | Poste de aluminio extrusionado de diámetro mínimo de 76 mm y espesor mínimo de 3,5. Altura 3500 mm, acabado estriado (material; 20/01/2023) | 1 | 115 | 115.00 |
| M01020 | h | Camión volquete grúa hasta 130 CV (96 kW) | 0.5 | 39.55 | 19.78 |
| CHP03 | ud | Chapa alumunio serigrafiada P03-P04 | 1 | 9.5 | 9.50 |
| P38026_M | ud | Placa de anclaje de acero para postes sobre hormigón o similar de 250 x250 mm y 20 mm de espesor, con 4 pernos de 16 mm de diámetro y 200 mm de longitud. Incluye chapa soldada con dos agujeros en forma de tubo de diámetro igual al del poste a fijar. (material; 20/01/2023) | 1 | 35 | 35.00 |
| %6.0CI | % | Costes indirectos 6,0% | 6 % | 209.37 | 12.56 |
| I09057 | m³ | Excavación manual para de pozo para cimentación de señales | 0.13 | 60.65 | 7.88 |
| I14002 | m³ | Hormigón HNE-15/spb/40-20, árido machacado, "in situ", D<=20 km | 0.13 | 137.16 | 17.83 |
| I14030 | m³ | Puesta en obra hormigón volúmenes aislados < 1 m³ | 0.13 | 31.68 | 4.12 |
| F11028_M | ud | Contenido señal tipo P01, P02, P03, P04, P07, P08 | 1 | 14.3 | 14.30 |
| F11034_M | ud | Maquetación señal tipo P01, P02, P03, P04, P07, P08 | 1 | 6.86 | 6.86 |
|  |  | Total |  |  | 272.92 |

| Medición | Uds. | Parcial |
|---|---|---|
| P07 | 1 | 1.00 |
| Total |  | 1 |

**SS_C8.** ud Señal con mención tipo P08 (20/01/2023)
7 ud × 275.57 = 1928.99
Suministro e instalación de señal simplificada tipo P08 según el "Manual de senyalització d’orientació en rutes cicloturístiques i vies ciclistes" de la generalitat de Catalunya" para tramos compartidos. El panel informativo, se confroma por una plancha de aluminio de aleación 5754-H22 y de 3 mm de espesor de espesor con dimensiones de 285 mm de alto por 600 mm de largo, pintadas con pintura de poliuretano de doble componente y secadas en el horno, anclada a un poste de aluminio extruido de al menos 76 mm de diámetro con un espesor mínimo tubular de 3,5 mm; la superficie exterior será cilindrica con acaado estriado y una altura de 3500 mm. A su vez el poste va anclado al terreno mediante un dado de hormigón HA-25 de 0,5x0,6x0,5 m por medio de una placa de anclaje con pernos. Tornillería y elementos de anclaje incluidos.

| Código | Ud | Descripción | Rendimiento | Precio | Importe |
|---|---|---|---|---|---|
| O01004 | h | Oficial especialista | 0.65 | 24.94 | 16.21 |
| O01009 | h | Peón | 0.65 | 21.35 | 13.88 |
| P06047M2 | ud | Poste de aluminio extrusionado de diámetro mínimo de 76 mm y espesor mínimo de 3,5. Altura 3500 mm, acabado estriado | 1 | 115 | 115.00 |
| M01020 | h | Camión volquete grúa hasta 130 CV (96 kW) | 0.5 | 39.55 | 19.78 |
| CHP01 | ud | Chapa alumunio serigrafiada P01-P02 | 1 | 12 | 12.00 |
| P38026_M | ud | Placa de anclaje de acero para postes sobre hormigón o similar | 1 | 35 | 35.00 |
| %6.0CI | % | Costes indirectos 6,0% | 6 % | 211.87 | 12.71 |
| I09057 | m³ | Excavación manual para de pozo para cimentación de señales | 0.13 | 60.65 | 7.88 |
| I14002 | m³ | Hormigón HNE-15/spb/40-20, árido machacado, "in situ", D<=20 km | 0.13 | 137.16 | 17.83 |
| I14030 | m³ | Puesta en obra hormigón volúmenes aislados < 1 m³ | 0.13 | 31.68 | 4.12 |
| F11028_M | ud | Contenido señal tipo P01, P02, P03, P04, P07, P08 | 1 | 14.3 | 14.30 |
| F11034_M | ud | Maquetación señal tipo P01, P02, P03, P04, P07, P08 | 1 | 6.86 | 6.86 |
|  |  | Total |  |  | 275.57 |

| Medición | Uds. | Parcial |
|---|---|---|
| P08 | 7 | 7.00 |
| Total |  | 7 |

**PI_D** ud Panel informativo tipo AP2 (20/01/2023)
3 ud × 1066.94 = 3200.82
Suministro e instalación de Panel informativo tipo AP2, según el "Manual de senyalització d’orientació en
rutes cicloturístiques i vies ciclistes" de la generalitat de Catalunya.

| Código | Ud | Descripción | Rendimiento | Precio | Importe |
|---|---|---|---|---|---|
| O01004 | h | Oficial especialista | 1 | 24.94 | 24.94 |
| O01009 | h | Peón | 2 | 21.35 | 42.70 |
| P38019 | ud | Chapa aluminio serigrafiada 377x100 mm (VITOLA) | 2 | 8.7 | 17.40 |
| P06047 | ud | Poste torneado de madera de pino tratada en autoclave uso IV, ø 12 cm, altura 3 m (p.o.) | 2 | 19.13 | 38.26 |
| P38005 | ud | Tableado machihembrado de madera tratada de 1050x1188 mm. Tablas de 25x117 mm. Incluye barra estabilizadora de 25x117 mm. (material) | 1 | 362.09 | 362.09 |
| M01020 | h | Camión volquete grúa hasta 130 CV (96 kW) | 0.75 | 39.55 | 29.66 |
| CHAP2 | ud | Chapa alumunio serigrafiada AP2 (material; 20/01/2023) | 1 | 75 | 75.00 |
| %6.0CI | % | Costes indirectos 6,0% | 6 % | 590.05 | 35.40 |
| F11027_M | ud | Contenido señal tipo AP2 | 1 | 150.39 | 150.39 |
| F11033_M | ud | Maquetación señal tipo AP2 | 1 | 191.96 | 191.96 |
| I09057 | m³ | Excavación manual para de pozo para cimentación de señales | 0.432 | 60.65 | 26.20 |
| I14002 | m³ | Hormigón HNE-15/spb/40-20, árido machacado, "in situ", D<=20 km | 0.432 | 137.16 | 59.25 |
| I14030 | m³ | Puesta en obra hormigón volúmenes aislados < 1 m³ | 0.432 | 31.68 | 13.69 |
|  |  | Total |  |  | 1066.94 |

| Medición | Uds. | Parcial |
|---|---|---|
| AP2 | 3 | 3.00 |
| Total |  | 3 |

#### 02.01.02 SENYALITZACIÓ VERTICAL PER SEGURETAT VIÀRIA
Importe: Presupuesto 8884.92; Presupuesto 8898.36; 8898.36; 8898.36; 8898.36; 8898.36; 8898.36; 8898.36; 8898.36; 8898.36; 8898.36; 8898.36; 8898.36; 8898.36; 8898.36

**I09025_S33.** ud Señal rectangular 90x60 cm, colocada. S33
14 ud × 138.42 = 1937.88
Precios: Presupuesto 138.42; Presupuesto 133.82; 133.82; 133.82; 133.82; 133.82; 133.82; 133.82; 133.82; 133.82; 133.82; 133.82; 133.82; 133.82; 133.82
Señal informativa de indicación, sin reflectar, de forma rectangular de 90x60 cm, incluyendo el poste de sustentación, tornillería, excavación y hormigonado. S33

| Código | Ud | Descripción | Rendimiento | Precio | Importe |
|---|---|---|---|---|---|
| O01009 | h | Peón | 1.5 | 21.35 | 32.03 |
| P28023 | ud | Señal rectangular 90x60 cm (p.o.) (material) | 1 | 70.92 | 70.92 |
| P28040 | m | Poste galvanizado, sección rectangular 80x40x2 mm (p.o.) (material) | 1 | 5.79 | 5.79 |
| %6.0CI | % | Costes indirectos 6,0% | 6 % | 108.74 | 6.52 |
| I03001 | m³ | Excavación manual zanja, terreno compacto, p<= 1,3 m | 0.125 | 48.09 | 6.01 |
| I14002 | m³ | Hormigón HNE-15/spb/40-20, árido machacado, "in situ", D<=20 km | 0.125 | 137.16 | 17.15 |
|  |  | Total |  |  | 138.42 |

| Medición | Uds. | Parcial |
|---|---|---|
| S33 | 14 | 14.00 |
| Total |  | 14 |

**I09021_S46** ud Señal cuadrada 60x60 cm, colocada. S46
12 ud × 109.41 = 1312.92
Precios: Presupuesto 109.41; Presupuesto 110.8; 110.8; 110.8; 110.8; 110.8; 110.8; 110.8; 110.8; 110.8; 110.8; 110.8; 110.8; 110.8; 110.8
Señal informativa de indicación, sin reflectar, de forma cuadrada, de 60 cm de lado, incluyendo el poste de sustentación, tornillería, excavación y hormigonado. S46

| Código | Ud | Descripción | Rendimiento | Precio | Importe |
|---|---|---|---|---|---|
| O01009 | h | Peón | 1.5 | 21.35 | 32.03 |
| P28021 | ud | Señal cuadrada 60x60 cm (p.o.) (material) | 1 | 36.6 | 36.60 |
| P28040 | m | Poste galvanizado, sección rectangular 80x40x2 mm (p.o.) | 2.2 | 5.79 | 12.74 |
| %6.0CI | % | Costes indirectos 6,0% | 6 % | 81.37 | 4.88 |
| I03001 | m³ | Excavación manual zanja, terreno compacto, p<= 1,3 m | 0.125 | 48.09 | 6.01 |
| I14002 | m³ | Hormigón HNE-15/spb/40-20, árido machacado, "in situ", D<=20 km | 0.125 | 137.16 | 17.15 |
|  |  | Total |  |  | 109.41 |

| Medición | Uds. | Parcial |
|---|---|---|
| S46 | 12 | 12.00 |
| Total |  | 12 |

**I09014_R2.** ud Señal prohibición u obligación, STOP, ø 90 cm, colocada. R2
6 ud × 138.27 = 829.62
Precios: Presupuesto 138.27; Presupuesto 139.66; 139.66; 139.66; 139.66; 139.66; 139.66; 139.66; 139.66; 139.66; 139.66; 139.66; 139.66; 139.66; 139.66
Señal de prohibición, restricción u obligación, STOP, sin reflectar, de forma circular y 90 cm de diámetro, incluyendo el poste de sustentación, tornillería, excavación y hormigonado. R2

| Código | Ud | Descripción | Rendimiento | Precio | Importe |
|---|---|---|---|---|---|
| O01009 | h | Peón | 1.5 | 21.35 | 32.03 |
| P28014 | ud | Señal prohibic. u obligac. STOP Octógono ø 90cm, doble apot (p.o.) (material) | 1 | 62.66 | 62.66 |
| P28040 | m | Poste galvanizado, sección rectangular 80x40x2 mm (p.o.) | 2.4 | 5.79 | 13.90 |
| %6.0CI | % | Costes indirectos 6,0% | 6 % | 108.59 | 6.52 |
| I03001 | m³ | Excavación manual zanja, terreno compacto, p<= 1,3 m | 0.125 | 48.09 | 6.01 |
| I14002 | m³ | Hormigón HNE-15/spb/40-20, árido machacado, "in situ", D<=20 km | 0.125 | 137.16 | 17.15 |
|  |  | Total |  |  | 138.27 |

| Medición | Uds. | Parcial |
|---|---|---|
| R2 | 6 | 6.00 |
| Total |  | 6 |

**I09008_P22B** ud Señal triangular tipo peligro, reflectante 90 cm, colocada. P22B
10 ud × 108.28 = 1082.80
Precios: Presupuesto 108.28; Presupuesto 109.67; 109.67; 109.67; 109.67; 109.67; 109.67; 109.67; 109.67; 109.67; 109.67; 109.67; 109.67; 109.67; 109.67
Señal de peligro, reflectante, de forma triangular y 90 cm de lado, incluyendo el poste de sustentación, tornillería, excavación y hormigonado. P22B

| Código | Ud | Descripción | Rendimiento | Precio | Importe |
|---|---|---|---|---|---|
| O01009 | h | Peón | 1.5 | 21.35 | 32.03 |
| P28008 | ud | Señal triangular tipo Peligro 90 cm reflectante (p.o.) (material) | 1 | 35.53 | 35.53 |
| P28040 | m | Poste galvanizado, sección rectangular 80x40x2 mm (p.o.) | 2.2 | 5.79 | 12.74 |
| %6.0CI | % | Costes indirectos 6,0% | 6 % | 80.30 | 4.82 |
| I03001 | m³ | Excavación manual zanja, terreno compacto, p<= 1,3 m | 0.125 | 48.09 | 6.01 |
| I14002 | m³ | Hormigón HNE-15/spb/40-20, árido machacado, "in situ", D<=20 km | 0.125 | 137.16 | 17.15 |
|  |  | Total |  |  | 108.28 |

| Medición | Uds. | Parcial |
|---|---|---|
| P22B | 10 | 10.00 |
| Total |  | 10 |

**I09012_R102.** ud Señal prohibición u obligación, ø 90 cm, colocada. R102
14 ud × 130.27 = 1823.78
Precios: Presupuesto 130.27; Presupuesto 131.66; 131.66; 131.66; 131.66; 131.66; 131.66; 131.66; 131.66; 131.66; 131.66; 131.66; 131.66; 131.66; 131.66
Señal de prohibición, restricción u obligación, sin reflectar, de forma circular y 90 cm de diámetro, incluyendo el poste de sustentación, tornillería, excavación y hormigonado. R102

| Código | Ud | Descripción | Rendimiento | Precio | Importe |
|---|---|---|---|---|---|
| O01009 | h | Peón | 1.5 | 21.35 | 32.03 |
| P28012 | ud | Señal Prohibición y Obligación ø 90 cm (p.o.) (material) | 1 | 55.12 | 55.12 |
| P28040 | m | Poste galvanizado, sección rectangular 80x40x2 mm (p.o.) | 2.4 | 5.79 | 13.90 |
| %6.0CI | % | Costes indirectos 6,0% | 6 % | 101.05 | 6.06 |
| I03001 | m³ | Excavación manual zanja, terreno compacto, p<= 1,3 m | 0.125 | 48.09 | 6.01 |
| I14002 | m³ | Hormigón HNE-15/spb/40-20, árido machacado, "in situ", D<=20 km | 0.125 | 137.16 | 17.15 |
|  |  | Total |  |  | 130.27 |

| Medición | Uds. | Parcial |
|---|---|---|
| R102 | 14 | 14.00 |
| Total |  | 14 |

**I09008_P1.** ud Señal triangular tipo peligro, reflectante 90 cm, colocada. P1
8 ud × 108.28 = 866.24
Precios: Presupuesto 108.28; Presupuesto 109.67; 109.67; 109.67; 109.67; 109.67; 109.67; 109.67; 109.67; 109.67; 109.67; 109.67; 109.67; 109.67; 109.67
Señal de peligro, reflectante, de forma triangular y 90 cm de lado, incluyendo el poste de sustentación, tornillería, excavación y hormigonado. P1

| Código | Ud | Descripción | Rendimiento | Precio | Importe |
|---|---|---|---|---|---|
| O01009 | h | Peón | 1.5 | 21.35 | 32.03 |
| P28008 | ud | Señal triangular tipo Peligro 90 cm reflectante (p.o.) | 1 | 35.53 | 35.53 |
| P28040 | m | Poste galvanizado, sección rectangular 80x40x2 mm (p.o.) | 2.2 | 5.79 | 12.74 |
| %6.0CI | % | Costes indirectos 6,0% | 6 % | 80.30 | 4.82 |
| I03001 | m³ | Excavación manual zanja, terreno compacto, p<= 1,3 m | 0.125 | 48.09 | 6.01 |
| I14002 | m³ | Hormigón HNE-15/spb/40-20, árido machacado, "in situ", D<=20 km | 0.125 | 137.16 | 17.15 |
|  |  | Total |  |  | 108.28 |

| Medición | Uds. | Parcial |
|---|---|---|
| P1 | 8 | 8.00 |
| Total |  | 8 |

**I09025_R1** ud Señal rectangular 90x60 cm, colocada. R1
2 ud × 147.02 = 294.04
Precios: Presupuesto 147.02; Presupuesto 148.41; 148.41; 148.41; 148.41; 148.41; 148.41; 148.41; 148.41; 148.41; 148.41; 148.41; 148.41; 148.41; 148.41
Señal informativa de indicación, sin reflectar, de forma rectangular de 90x60 cm, incluyendo el poste de sustentación, tornillería, excavación y hormigonado. R1

| Código | Ud | Descripción | Rendimiento | Precio | Importe |
|---|---|---|---|---|---|
| O01009 | h | Peón | 1.5 | 21.35 | 32.03 |
| P28023 | ud | Señal rectangular 90x60 cm (p.o.) | 1 | 70.92 | 70.92 |
| P28040 | m | Poste galvanizado, sección rectangular 80x40x2 mm (p.o.) | 2.4 | 5.79 | 13.90 |
| %6.0CI | % | Costes indirectos 6,0% | 6 % | 116.85 | 7.01 |
| I03001 | m³ | Excavación manual zanja, terreno compacto, p<= 1,3 m | 0.125 | 48.09 | 6.01 |
| I14002 | m³ | Hormigón HNE-15/spb/40-20, árido machacado, "in situ", D<=20 km | 0.125 | 137.16 | 17.15 |
|  |  | Total |  |  | 147.02 |

| Medición | Uds. | Parcial |
|---|---|---|
| R1 | 2 | 2.00 |
| Total |  | 2 |

**I09012_P50.** ud Señal prohibición u obligación, ø 90 cm, colocada. P50
4 ud × 130.27 = 521.08
Precios: Presupuesto 130.27; Presupuesto 131.66; 131.66; 131.66; 131.66; 131.66; 131.66; 131.66; 131.66; 131.66; 131.66; 131.66; 131.66; 131.66; 131.66
Señal de prohibición, restricción u obligación, sin reflectar, de forma circular y 90 cm de diámetro, incluyendo el poste de sustentación, tornillería, excavación y hormigonado. P50

| Código | Ud | Descripción | Rendimiento | Precio | Importe |
|---|---|---|---|---|---|
| O01009 | h | Peón | 1.5 | 21.35 | 32.03 |
| P28012 | ud | Señal Prohibición y Obligación ø 90 cm (p.o.) | 1 | 55.12 | 55.12 |
| P28040 | m | Poste galvanizado, sección rectangular 80x40x2 mm (p.o.) | 2.4 | 5.79 | 13.90 |
| %6.0CI | % | Costes indirectos 6,0% | 6 % | 101.05 | 6.06 |
| I03001 | m³ | Excavación manual zanja, terreno compacto, p<= 1,3 m | 0.125 | 48.09 | 6.01 |
| I14002 | m³ | Hormigón HNE-15/spb/40-20, árido machacado, "in situ", D<=20 km | 0.125 | 137.16 | 17.15 |
|  |  | Total |  |  | 130.27 |

| Medición | Uds. | Parcial |
|---|---|---|
| P50 | 4 | 4.00 |
| Total |  | 4 |

**I09008_P17** ud Señal triangular tipo estrechamiento reflectante 90 cm, colocada.P17
2 ud × 108.28 = 216.56
Precios: Presupuesto 108.28; Presupuesto 108.28; 108.28; 108.28; 108.28; 108.28; 108.28; 108.28; 108.28; 108.28; 108.28; 108.28; 108.28; 108.28; 108.28
Señal de estrechamiento, reflectante, de forma triangular y 90 cm de lado, incluyendo el poste de sustentación, tornillería, excavación y hormigonado. P17a/P17b

| Código | Ud | Descripción | Rendimiento | Precio | Importe |
|---|---|---|---|---|---|
| O01009 | h | Peón | 1.5 | 21.35 | 32.03 |
| P28008 | ud | Señal triangular tipo Peligro 90 cm reflectante (p.o.) | 1 | 35.53 | 35.53 |
| P28040 | m | Poste galvanizado, sección rectangular 80x40x2 mm (p.o.) | 2.2 | 5.79 | 12.74 |
| %6.0CI | % | Costes indirectos 6,0% | 6 % | 80.30 | 4.82 |
| I03001 | m³ | Excavación manual zanja, terreno compacto, p<= 1,3 m | 0.125 | 48.09 | 6.01 |
| I14002 | m³ | Hormigón HNE-15/spb/40-20, árido machacado, "in situ", D<=20 km | 0.125 | 137.16 | 17.15 |
|  |  | Total |  |  | 108.28 |

| Medición | Uds. | Parcial |
|---|---|---|
| P17 | 2 | 2.00 |
| Total |  | 2 |

#### 02.01.03 SENYALITZACIÓ HORITZONTAL PASSOS VIARIS SOBRE CARRETERES (01/09/2011)
Importe: 17467.83

**E0603B_M.** t Pavimento de MBC tipo D8, árido granítico (reductores) (20/01/2023)
143.18 t × 50.1 = 7173.32
Pavimento de M.B.C. tipo D8 con árido granítico, extendido i compactado al 97 % del ensayo marshall.

| Código | Ud | Descripción | Rendimiento | Precio | Importe |
|---|---|---|---|---|---|
| M01014 | h | Camión cisterna riego asfáltico 161/190 CV (119/140 kW) 12.000 l | 0.006 | 62.35 | 0.37 |
| P0414B_ | t | M.B.C. tipus D8 amb àrid granític en obra (material; 20/01/2023) | 1 | 39.5 | 39.50 |
| M01080 | h | Compactador neumático hasta 130 CV (96 kW), 27 t | 0.011 | 72.35 | 0.80 |
| M01088 | h | Extendedora aglomerado asfáltico (maquinaria) | 0.011 | 71.64 | 0.79 |
| BRRR | h | Barredora remolcada con motor auxiliar (maquinaria; 20/01/2023) | 0.006 | 66.67 | 0.40 |
| CASF | h | Central asfáltica continua para fabricación de mezcla bituminosa en caliente, de 200 t/h. (maquinaria; 20/01/2023) | 0.011 | 346.08 | 3.81 |
| M01053 | h | Pala cargadora ruedas 131/160 CV (97/118 kW), 13 t, cuchara 2,40 m³ (maquinaria) | 0.001 | 61.35 | 0.06 |
| O01004 | h | Oficial especialista | 0.01 | 24.94 | 0.25 |
| O01009 | h | Peón | 0.06 | 21.35 | 1.28 |
| %6.0CI | % | Costes indirectos 6,0% | 6 % | 47.26 | 2.84 |
|  |  | Total |  |  | 50.1 |

| Medición | Uds. | Parcial |
|---|---|---|
| Paso de bici elevado, carr ancho 8 m | 16.66 | 16.66 |
| Paso peatones-bici elevado, carr ancho 6 m | 16.17 | 16.17 |
| Paso peatones-bici elevado, carr ancho 8 m | 64.68 | 64.68 |
| Paso peatones-bici elevado, carr ancho 12 m | 32.34 | 32.34 |
| Pav fresado carrtera ancho 6 m | 0.735 | 0.74 |
| Pav fresado carrtera ancho 8 m | 3.92 | 3.92 |
| Pav fresado carrtera ancho 12 m | 1.47 | 1.47 |
| Paso de bici elevado tramo 4 | 7.2 | 7.20 |
| Subtotal |  | 143.18 |
| Total |  | 143.18 |

**E0334_M** m Corte con sierra disco pavimento mezclas bituminosas, hormigón o panot, hasta 25 cm (20/01/2023)
208 m × 2.04 = 424.32
Corte con sierra disco de pavimento con mezcla bituminosa, hormigón o panot, hasta 25 cm de profundidad.

| Código | Ud | Descripción | Rendimiento | Precio | Importe |
|---|---|---|---|---|---|
| O01004 | h | Oficial especialista | 0.01 | 24.94 | 0.25 |
| O01009 | h | Peón | 0.05 | 21.35 | 1.07 |
| SRD |  | Sierra de disco (material; 20/01/2023) | 0.05 | 12 | 0.60 |
| %6.0CI | % | Costes indirectos 6,0% | 6 % | 1.92 | 0.12 |
|  |  | Total |  |  | 2.04 |

| Medición | Uds. | Parcial |
|---|---|---|
| Paso de bici elevado Pk x+xxx, carr ancho 8 m | 32 | 32.00 |
| Paso peatones-bici elevado, carr ancho 6 m | 24 | 24.00 |
| Paso peatones-bici elevado, carr ancho 8 m | 96 | 96.00 |
| Paso peatones-bici elevado, carr ancho 12 m | 48 | 48.00 |
| Paso de bici elevado tramo 4 | 8 | 8.00 |
| Subtotal |  | 208.00 |
| Total |  | 208 |

**I09056** m² Pintura plástica en frio, bicomponente en paso de peatones y símbolos (01/09/2011)
184.5 m² × 10.83 = 1998.14
Pintura termoplástica en frío dos componentes, reflexiva, con una dotación de pintura de 3 kg/m², y 0,5 kg/m2 de microesferas de vidrio, en paso peatones y símbolos tipo flechas, stop, etc, incluso barrido y premarcaje sobre el pavimento.

| Código | Ud | Descripción | Rendimiento | Precio | Importe |
|---|---|---|---|---|---|
| O01004 | h | Oficial especialista | 0.103 | 24.94 | 2.57 |
| O01009 | h | Peón | 0.103 | 21.35 | 2.20 |
| M01032 | h | Dumper de obra hasta 1.500 kg (maquinaria) | 0.008 | 38.54 | 0.31 |
| M02033 | h | Barredora | 0.008 | 31.15 | 0.25 |
| P28051 | l | Pintura termoplástica en frío (p.o.) (material) | 1.554 | 2.84 | 4.41 |
| P28049 | kg | Microesferas vidrio tratadas (p.o.) (material; 01/09/2011) | 0.5 | 0.95 | 0.48 |
| %6.0CI | % | Costes indirectos 6,0% | 6 % | 10.22 | 0.61 |
|  |  | Total |  |  | 10.83 |

| Medición | Uds. | Parcial |
|---|---|---|
| Paso de bici elevado, carr ancho 8 m | 9.6 | 9.60 |
| Paso peatones-bici elevado, carr ancho 6 m | 14.7 | 14.70 |
| Paso peatones-bici elevado, carr ancho 8 m | 58.8 | 58.80 |
| Paso peatones-bici elevado, carr ancho 12 m | 29.4 | 29.40 |
| Simbolo flecha | 20.4 | 20.40 |
| Símbolo bici | 39.6 | 39.60 |
| Paso de bici elevado tramo 4 | 12 | 12.00 |
| Subtotal |  | 184.50 |
| Total |  | 184.5 |

**I09055** m Marca vial reflexiva discontinua blanca o amarilla 15 cm de ancho (01/09/2011)
50 m × 0.37 = 18.50
Marca vial reflexiva discontinua blanca o amarilla, de 15 cm. de ancho, ejecutada con pintura acrílica en base acuosa con una dotación de 720 gr/m² y aplicación de microesferas de vidrio con una dotación de 480 gr/m2, excepto premarcaje. se pinta un 66% de la longitud.

| Código | Ud | Descripción | Rendimiento | Precio | Importe |
|---|---|---|---|---|---|
| O01004 | h | Oficial especialista | 0.0013 | 24.94 | 0.03 |
| M01045 | h | Tractor ruedas hasta 130 CV (96 kW) (maquinaria) | 0.0013 | 48.71 | 0.06 |
| M02033 | h | Barredora | 0.0013 | 31.15 | 0.04 |
| M01110 | h | Equipo pintabanda autopropulsado (maquinaria) | 0.0013 | 60 | 0.08 |
| P28048 | l | Pintura acrílica en base acuosa (p.o.) (material) | 0.041 | 2.09 | 0.09 |
| P28049 | kg | Microesferas vidrio tratadas (p.o.) | 0.0475 | 0.95 | 0.05 |
| %6.0CI | % | Costes indirectos 6,0% | 6 % | 0.35 | 0.02 |
|  |  | Total |  |  | 0.37 |

| Medición | Uds. | Parcial |
|---|---|---|
| Paso de bici elevado, carr ancho 8 m | 8 | 8.00 |
| Paso peatones-bici elevado, carr ancho 6 m | 6 | 6.00 |
| Paso peatones-bici elevado, carr ancho 8 m | 24 | 24.00 |
| Paso peatones-bici elevado, carr ancho 12 m | 12 | 12.00 |
| Subtotal |  | 50.00 |
| Total |  | 50 |

**SEP_CB** ud Separador carril bici polietileno tipo armadillo (24/04/2023)
123 ud × 63.85 = 7853.55
Separador carril bici tipo armadillo de polietileno de 775*164*90 mm, con acabado enpintura reflectante a ase de microesferas relectantes. Incluido transporte, elementos de anclaje y tapones.

| Código | Ud | Descripción | Rendimiento | Precio | Importe |
|---|---|---|---|---|---|
| O01009 | h | Peón | 0.15 | 21.35 | 3.20 |
| M02004 | h | Martillo perforador hasta 30 CV, sin mano de obra | 0.1 | 0.37 | 0.04 |
| SEP | ud | Módulo separador carril 775*164*90 mm polietileno (p.o) (material; 24/04/2023) | 1 | 46 | 46.00 |
| ANC_SP | ud | Tornillos anclaje separador carril bici, acero inox 12*150 mm (material; 24/04/2023) | 3 | 2.5 | 7.50 |
| TAP_CB | ud | Kit tapones plastico (3) para separador carril bici 12-15 mm (material; 24/04/2023) | 1 | 3.5 | 3.50 |
| %6.0CI | % | Costes indirectos 6,0% | 6 % | 60.24 | 3.61 |
|  |  | Total |  |  | 63.85 |

| Medición | Uds. | Parcial |
|---|---|---|
| Tramo 6 | 123 | 123.00 |
| Total |  | 123 |

#### 02.01.04 SENYALITZACIÓ HORITZONTAL. MARQUES VIÀRIES (01/09/2011)
Importe: 1502.74

**I09054** m Marca vial reflexiva continua blanca o amarilla 15 cm de ancho (01/09/2011)
1602 m × 0.56 = 897.12
Marca vial reflexiva continua blanca o amarilla, de 15 cm. de ancho, ejecutada con pintura acrílica en base acuosa con una dotación de 720 gr/m² y aplicación de microesferas de vidrio con una dotación de 480 gr/m2, excepto premarcaje.

| Código | Ud | Descripción | Rendimiento | Precio | Importe |
|---|---|---|---|---|---|
| O01004 | h | Oficial especialista | 0.002 | 24.94 | 0.05 |
| M01045 | h | Tractor ruedas hasta 130 CV (96 kW) | 0.002 | 48.71 | 0.10 |
| M02033 | h | Barredora | 0.002 | 31.15 | 0.06 |
| M01110 | h | Equipo pintabanda autopropulsado | 0.002 | 60 | 0.12 |
| P28048 | l | Pintura acrílica en base acuosa (p.o.) | 0.062 | 2.09 | 0.13 |
| P28049 | kg | Microesferas vidrio tratadas (p.o.) | 0.072 | 0.95 | 0.07 |
| %6.0CI | % | Costes indirectos 6,0% | 6 % | 0.53 | 0.03 |
|  |  | Total |  |  | 0.56 |

| Medición | Uds. | Largo | Parcial |
|---|---|---|---|
| Tramo 6 | 2 | 275 | 550.00 |
| Velodromo | 2 | 466 | 932.00 |
| Velodromo repintado isletas |  | 120 | 120.00 |
| Subtotal |  |  | 1602.00 |
| Total |  |  | 1602 |

**I09055** m Marca vial reflexiva discontinua blanca o amarilla 15 cm de ancho
466 m × 0.37 = 172.42

| Medición | Uds. | Largo | Parcial |
|---|---|---|---|
| Velodromo | 1 | 466 | 466.00 |
| Total |  |  | 466 |

**I09056** m² Pintura plástica en frio, bicomponente en paso de peatones y símbolos
40 m² × 10.83 = 433.20

| Medición | Uds. | Parcial |
|---|---|---|
| Simbolo flecha | 13.6 | 13.60 |
| Símbolo bici | 26.4 | 26.40 |
| Subtotal |  | 40.00 |
| Total |  | 40 |

### 02.02 RAMAL COMPLEX CICLISTA VINALLOP (20/01/2023)
Importe: Presupuesto 21506.79; Presupuesto 23309.96; 23309.96; 23309.96; 23309.96; 23309.96; 23309.96; 23309.96; 23309.96; 23309.96; 23309.96; 23309.96; 23309.96; 23309.96; 23309.96

**DES_LUM** ud Desmontaje y recolocación de luminarias (20/01/2023)
5 ud × 85.68 = 428.40
Desmontaje y posterior recolocación a una distancia <15 m de luminarias isntaladas.

| Código | Ud | Descripción | Rendimiento | Precio | Importe |
|---|---|---|---|---|---|
| O01004 | h | Oficial especialista | 0.4 | 24.94 | 9.98 |
| O01009 | h | Peón | 0.8 | 21.35 | 17.08 |
| M01021 | h | Camión volquete grúa 131/160 CV (97/118 kW) (maquinaria) | 0.6 | 43.59 | 26.15 |
| M02004 | h | Martillo perforador hasta 30 CV, sin mano de obra | 0.15 | 0.37 | 0.06 |
| %6.0CI | % | Costes indirectos 6,0% | 6 % | 53.27 | 3.20 |
| I09057 | m³ | Excavación manual para de pozo para cimentación de señales | 0.032 | 60.65 | 1.94 |
| I14007 | m³ | Hormigón HM-20/spb/40-20/X0, árido machacado, "in situ", D<=20 km | 0.032 | 141.8 | 4.54 |
| I14030 | m³ | Puesta en obra hormigón volúmenes aislados < 1 m³ | 0.032 | 31.68 | 1.01 |
| I03006 | m³ | Excavación mecánica zanja, terreno tránsito | 1 | 5.04 | 5.04 |
| CAB150 | m | Suministro e instalación cable AL XZ1 0,6/1kv 1*150 mm2 AL (20/01/2023) | 3 | 3.64 | 10.92 |
| E02221 | m | Tubo flexible de PE, diámetro nominal 50 mm enterrado (Normal), instalado (Presupuesto 1.92; Presupuesto 1.78; 1.78; 1.78; 1.78; 1.78; 1.78; 1.78; 1.78; 1.78; 1.78; 1.78; 1.78; 1.78; 1.78; 1.78; 1.78; 1.78; 1.78; 1.78; 1.78; 1.78; 1.78; 1.78; 1.78; 1.78; 1.78; 1.78; 1.78; 1.78; 1.78; 1.78; 1.78; 1.78; 1.78; 1.78; 1.78; 1.78; 1.78; 1.78; 1.78; 1.78; 1.78; 1.78; 1.78; 1.78; 1.78; 1.78; 1.78; 1.78; 1.78; 1.78; 1.78; 1.78; 1.78; 1.78; 1.78; 1.78; 1.78; 1.78; 1.78; 1.78; 1.78) | 3 | 1.92 | 5.76 |
|  |  | Total |  |  | 85.68 |

| Medición | Uds. | Parcial |
|---|---|---|
| Luminarias | 5 | 5.00 |
| Total |  | 5 |

**DES_TAL** m Desmontaje y recolocación de talanquera de madera
108 m × 14.72 = 1589.76
Desmontaje y posterior recolocación a una distancia <15 m de talanquera doble de madera tratada.

| Código | Ud | Descripción | Rendimiento | Precio | Importe |
|---|---|---|---|---|---|
| O01004 | h | Oficial especialista | 0.1 | 24.94 | 2.49 |
| O01009 | h | Peón | 0.2 | 21.35 | 4.27 |
| M02004 | h | Martillo perforador hasta 30 CV, sin mano de obra | 0.15 | 0.37 | 0.06 |
| %6.0CI | % | Costes indirectos 6,0% | 6 % | 6.82 | 0.41 |
| I09057 | m³ | Excavación manual para de pozo para cimentación de señales | 0.032 | 60.65 | 1.94 |
| I14007 | m³ | Hormigón HM-20/spb/40-20/X0, árido machacado, "in situ", D<=20 km | 0.032 | 141.8 | 4.54 |
| I14030 | m³ | Puesta en obra hormigón volúmenes aislados < 1 m³ | 0.032 | 31.68 | 1.01 |
|  |  | Total |  |  | 14.72 |

| Medición | Largo | Parcial |
|---|---|---|
| Tramo Complejo Ciclista Vinallop | 108 | 108.00 |
| Total |  | 108 |

**I18007** m³ Demolición elementos hormigón masa o mampostería 30<e<= 50 cm medios mecánicos
33 m³ × 19.38 = 639.54
Demolición de elementos de hormigón en masa o mampostería hormigonada de espesor desde 30 a 50 cm, con martillo hidráulico, incluso despeje de escombros. No está incluido el acarreo de escombros hasta el contenedor y punto de vertido. Los costes de gestión de los residuos resultantes se deben valorar aparte.

| Código | Ud | Descripción | Rendimiento | Precio | Importe |
|---|---|---|---|---|---|
| O01009 | h | Peón | 0.25 | 21.35 | 5.34 |
| M01055 | h | Retrocargo 71/100 CV, (52/74 kW), 8 t, cazo: 0,90-0,18 m³, cuchara 1,00 m³ | 0.3 | 42.61 | 12.78 |
| M02002 | h | Martillo hidráulico 501-1.000 kg, completo, sin mano de obra (maquinaria) | 0.25 | 5.03 | 1.26 |
|  |  | Total |  |  | 19.38 |

| Medición | Uds. | Parcial |
|---|---|---|
| Illeta existent | 33 | 33.00 |
| Total |  | 33 |

**GUAR** m Desmontaje de guardarraíl de carretera
84 m × 56.73 = 4765.32

| Medición | Uds. | Parcial |
|---|---|---|
| biona existent | 84 | 84.00 |
| Total |  | 84 |

**I18028** m² Corte y demolición de pavimento de hormigón o aglomerado asfáltico
14.9 m² × 8.24 = 122.78

| Medición | Uds. | Largo | Parcial |
|---|---|---|---|
| saneig calçada existent | 149 | 0.1 | 14.90 |
| Total |  |  | 14.9 |

**I08054** m² Fresado de pavimento bituminoso
60 m² × 0.57 = 34.20
Fresado por cada centímetro de espesor de pavimento bituminoso, incluida la retirada de escombros a contenedor o acopio intermedio y sin incluir carga y transporte a vertedero. No incluye el barrido del pavimento.

| Código | Ud | Descripción | Rendimiento | Precio | Importe |
|---|---|---|---|---|---|
| O01004 | h | Oficial especialista | 0.002 | 24.94 | 0.05 |
| O01009 | h | Peón | 0.002 | 21.35 | 0.04 |
| M01183 | h | Fresadora de asfalto 401/999 CV (295/735 kW) (maquinaria) | 0.002 | 222.47 | 0.44 |
| I02027 | m³ | Transporte materiales sueltos (obra), camión basculante D<= 3 km | 0.0064 | 1.56 | 0.01 |
| %6.0CI | % | Costes indirectos 6,0% | 6 % | 0.54 | 0.03 |
|  |  | Total |  |  | 0.57 |

| Medición | Largo | Ancho | Parcial |
|---|---|---|---|
| Repintado islaetas | 120 | 0.5 | 60.00 |
| Total |  |  | 60 |

**I07003_M** m² Regularización del terreno con tractor firmes granulares <= 30 cm
769.5 m² × 0.34 = 261.63

| Medición | Uds. | Largo | Ancho | Parcial |
|---|---|---|---|---|
| secció C2B | 1 | 152 | 1.8 | 273.60 |
| secció C2A | 1 | 171 | 2.9 | 495.90 |
| Subtotal |  |  |  | 769.50 |
| Total |  |  |  | 769.5 |

**COMPACT** m² Compactación plano de fundación 100% PN
769.5 m² × 0.41 = 315.50
Compactación del plano de fundación hasta alcanzar una densidad del 100 % del Proctor Normal.

| Código | Ud | Descripción | Rendimiento | Precio | Importe |
|---|---|---|---|---|---|
| I04016 | m² | Compactación plano fundación, A1-A3, 100% PN, con riego D<= 3 km | 0.5 | 0.32 | 0.16 |
| I04018 | m² | Compactación plano fundación, A4-A7, 100% PN, con riego D<= 3 km | 0.5 | 0.5 | 0.25 |
|  |  | Total |  |  | 0.41 |

| Medición | Uds. | Largo | Ancho | Parcial |
|---|---|---|---|---|
| secció C2B | 1 | 152 | 1.8 | 273.60 |
| secció C2A | 1 | 171 | 2.9 | 495.90 |
| Subtotal |  |  |  | 769.50 |
| Total |  |  |  | 769.5 |

**I05017** m² Geotextil no tejido de polipropileno, gramajes 156 a 180 g/m², colocado
769.5 m² × 1.07 = 823.37

| Medición | Uds. | Largo | Ancho | Parcial |
|---|---|---|---|---|
| secció C2B | 1 | 152 | 1.8 | 273.60 |
| secció C2A | 1 | 171 | 2.9 | 495.90 |
| Subtotal |  |  |  | 769.50 |
| Total |  |  |  | 769.5 |

**SB_RCD32** m³ Conformación de subbase con Zahorra RCD 0/32
115.43 m³ × 26.53 = 3062.36

| Medición | Uds. | Largo | Ancho | Alto | Parcial |
|---|---|---|---|---|---|
| secció C2B | 1 | 152 | 1.8 | 0.15 | 41.04 |
| secció C2A | 1 | 171 | 2.9 | 0.15 | 74.39 |
| Subtotal |  |  |  |  | 115.43 |
| Total |  |  |  |  | 115.43 |

**FM_ZA_20_** m³ Conformación firme con Zahorra artificial ZA_0/20
86.41 m³ × 29.2 = 2523.17
Conformación de firme formado por material granular seleccionado a partir de zahorra artificial ZA-0/20. Incluye el material granular puesto en obra y la construcción de la base mediante la mezcla, extendido, perfilado, riego con distancia máxima del agua a 3 km y a humedad óptima y compactación de las capas hasta una densidad del 98% del ensayo Proctor Modificado. Medido en estado compactado.

| Código | Ud | Descripción | Rendimiento | Precio | Importe |
|---|---|---|---|---|---|
| P02023 | t | Zahorra ZA 0/20 (p.o.) | 2.2 | 10.24 | 22.53 |
| O01009 | h | Peón | 0.045 | 21.35 | 0.96 |
| M01077 | h | Motoniveladora 131/160 CV (97/118 kW) | 0.045 | 63.97 | 2.88 |
| M01084 | h | Compactador vibro 131/160 CV (97/118 kW) | 0.045 | 53.58 | 2.41 |
| I04002 | m³ | Riego a humedad óptima para compactación 80 l/m³, A1-A3, D<=3 km | 0.8 | 0.52 | 0.42 |
|  |  | Total |  |  | 29.2 |

| Medición | Uds. | Largo | Ancho | Alto | Parcial |
|---|---|---|---|---|---|
| secció C2B | 1 | 152 | 1.7 | 0.12 | 31.01 |
| secció C2A | 1 | 171 | 2.7 | 0.12 | 55.40 |
| Subtotal |  |  |  |  | 86.41 |
| Total |  |  |  |  | 86.41 |

**I08002** t Emulsión bituminosa catiónica C50BF4
1.13 t × 426.71 = 482.18
Emulsión bituminosa catiónica C50BF4, con un 50% de betún asfáltico según norma UNE EN 1428, con más de 2% de fluidificante y comportamiento a rotura clase 5 según norma UNE EN 13075-1.

| Código | Ud | Descripción | Rendimiento | Precio | Importe |
|---|---|---|---|---|---|
| P07010 | t | Emulsión bituminosa catiónica C50BF4 (p.o.) (material) | 1 | 426.71 | 426.71 |
|  |  | Total |  |  | 426.71 |

| Medición | Uds. | Largo | Ancho | Parcial |
|---|---|---|---|---|
| secció C2B | 0.0014 | 152 | 1.6 | 0.34 |
|  | 0.0014 | 54 | 2.5 | 0.19 |
| secció C2A | 0.0014 | 171 | 2.5 | 0.60 |
| Subtotal |  |  |  | 1.13 |
| Total |  |  |  | 1.13 |

**I08046** t Suministro de mezcla bituminosa en caliente AC 16 SURF D, D<= 20 km
96.68 t × 58.97 = 5701.22
Suministro de mezcla bituminosa en caliente AC 16 SURF D, procedente de planta fija a una distancia máxima de 20 km, por carreteras o caminos en buenas condiciones, y sin limitación de tonelaje.

| Código | Ud | Descripción | Rendimiento | Precio | Importe |
|---|---|---|---|---|---|
| P07016 | t | Mezcla bituminosa en caliente AC 16 SURF D (p.o.) (material) | 1 | 58.97 | 58.97 |
|  |  | Total |  |  | 58.97 |

| Medición | Uds. | Largo | Ancho | Alto | Parcial |
|---|---|---|---|---|---|
| secció C2B | 2.4 | 152 | 1.6 | 0.05 | 29.18 |
|  | 2.4 | 54 | 2.5 | 0.05 | 16.20 |
| secció C2A | 2.4 | 171 | 2.5 | 0.05 | 51.30 |
| Subtotal |  |  |  |  | 96.68 |
| Total |  |  |  |  | 96.68 |

**I08052** m² Extendido mezcla bituminosa en caliente, anchura> 3 m, pte<= 15%
805.7 m² × 0.94 = 757.36
Extendido y compactado de firme con aglomerado en caliente. Alcanzando el 97% de la densidad máxima obtenida mediante ensayo Marshall (densidad aparente, según UNE-EN 12697-6 con el método de ensayo indicado en el anexo B de la UNE-EN 13108-20, obteniendo valores entre 2,25 y 2,40 t/m³). Para pendientes máximas del 15%. En caminos de anchura superior a 3 m y con espesor mínimo de 4 cm. No incluye el material.

| Código | Ud | Descripción | Rendimiento | Precio | Importe |
|---|---|---|---|---|---|
| O01017 | h | Cuadrilla A | 0.0089 | 57.73 | 0.51 |
| M01088 | h | Extendedora aglomerado asfáltico | 0.0022 | 71.64 | 0.16 |
| M01083 | h | Compactador vibro hasta 130 CV (96 kW) | 0.0022 | 50.65 | 0.11 |
| M01080 | h | Compactador neumático hasta 130 CV (96 kW), 27 t | 0.0022 | 72.35 | 0.16 |
|  |  | Total |  |  | 0.94 |

| Medición | Uds. | Largo | Ancho | Parcial |
|---|---|---|---|---|
| secció C2B | 1 | 152 | 1.6 | 243.20 |
|  | 1 | 54 | 2.5 | 135.00 |
| secció C2A | 1 | 171 | 2.5 | 427.50 |
| Subtotal |  |  |  | 805.70 |
| Total |  |  |  | 805.7 |

### 02.03 OBRES COMPLEMENTÀRIES (07/12/1994)
Importe: 18587.95

**I03006** m³ Excavación mecánica zanja, terreno tránsito
93.6 m³ × 5.04 = 471.74
Excavación mecánica en zanja en terreno tránsito con retroexcavadora hasta 4 m de profundidad. Con la perfección que sea posible a máquina. Para cimentaciones y obras de fábrica. Acopio a pie de máquina, medido sobre perfil

| Código | Ud | Descripción | Rendimiento | Precio | Importe |
|---|---|---|---|---|---|
| O01009 | h | Peón | 0.0106 | 21.35 | 0.23 |
| M01055 | h | Retrocargo 71/100 CV, (52/74 kW), 8 t, cazo: 0,90-0,18 m³, cuchara 1,00 m³ | 0.106 | 42.61 | 4.52 |
| %6.0CI | % | Costes indirectos 6,0% | 6 % | 4.75 | 0.29 |
|  |  | Total |  |  | 5.04 |

| Medición | Uds. | Largo | Ancho | Alto | Parcial |
|---|---|---|---|---|---|
| semàfors TV-3406 Tram 5 | 1 | 106 | 0.6 | 1 | 63.60 |
|  | 1 | 50 | 0.6 | 1 | 30.00 |
| Subtotal |  |  |  |  | 93.60 |
| Total |  |  |  |  | 93.6 |

**RLLZ** m³ Relleno zanja de entubación con instalación de 3 tubos PVC d=160 mm
12.6 m³ × 46.86 = 590.44

| Código | Ud | Descripción | Rendimiento | Precio | Importe |
|---|---|---|---|---|---|
| P02049 | t | Árido 0/200 (p.o.) (material; 16/10/2023) | 1.76 | 9.39 | 16.53 |
| P02009 | m³ | Grava (p.o.) (material) | 0.2 | 20.6 | 4.12 |
| M01138 | h | Compactador vibro tándem hasta 130 CV (96 kW) (maquinaria; 16/10/2023) | 0.1 | 58.54 | 5.85 |
| M01033 | h | Dumper de obra, 2500 l (maquinaria) | 0.1 | 57.76 | 5.78 |
| O01009 | h | Peón | 0.1 | 21.35 | 2.14 |
| M01116 | h | Miniexcavadora orugas hasta 70 CV (51 kW) (maquinaria) | 0.2 | 47.82 | 9.56 |
| P25166 | m | Tubo flexible de PE, diámetro nominal 160 mm (Normal) (p.o.) (material; 16/10/2023) | 1 | 2.88 | 2.88 |
|  |  | Total |  |  | 46.86 |

| Medición | Uds. | Largo | Ancho | Alto | Parcial |
|---|---|---|---|---|---|
| semàfors TV-3406 Tram 5 | 1 | 21 | 0.6 | 1 | 12.60 |
| Total |  |  |  |  | 12.6 |

**I03018** m³ Relleno mecánico y apisonado manual de tierras en zanja
93.6 m³ × 13.89 = 1300.10

| Código | Ud | Descripción | Rendimiento | Precio | Importe |
|---|---|---|---|---|---|
| M01055 | h | Retrocargo 71/100 CV, (52/74 kW), 8 t, cazo: 0,90-0,18 m³, cuchara 1,00 m³ | 0.067 | 42.61 | 2.85 |
| O01009 | h | Peón | 0.4 | 21.35 | 8.54 |
| P01001 | m³ | Agua (p.o.) | 0.1 | 0.88 | 0.09 |
| M02007 | h | Bandeja vibrante manual, sin mano de obra (maquinaria) | 0.4 | 6.03 | 2.41 |
|  |  | Total |  |  | 13.89 |

| Medición | Uds. | Largo | Ancho | Alto | Parcial |
|---|---|---|---|---|---|
| semàfors TV-3406 Tram 5 | 1 | 106 | 0.6 | 1 | 63.60 |
|  | 1 | 50 | 0.6 | 1 | 30.00 |
| Subtotal |  |  |  |  | 93.60 |
| Total |  |  |  |  | 93.6 |

**FIRAS_** m² Parche de pavimento con M.B.C. tipo AC16 surf S (01/09/2011)
12.6 m² × 25.49 = 321.17
Parche de pavimento con M.B.C. tipo AC16 surf S, extendido y compactado al 97% del ensayo Marshall, hasta un grosor de 8 cm y una anchura mínima de 1m, incluido el fresado del pavimento existente, la retirada del material inferior de la base, la carga y transporte al vertedero, el canon de vertido, el riego de imprimación tipo ECI con emulsión catiónica (dotación 1,4 Kg/m2), la limpieza de la superficie resultante, el sellado de la superficie terminada y el repintado de la señalización horizontal afectada

| Código | Ud | Descripción | Rendimiento | Precio | Importe |
|---|---|---|---|---|---|
| M01080 | h | Compactador neumático hasta 130 CV (96 kW), 27 t | 0.011 | 72.35 | 0.80 |
| M01138 | h | Compactador vibro tándem hasta 130 CV (96 kW) | 0.011 | 58.54 | 0.64 |
| M01088 | h | Extendedora aglomerado asfáltico | 0.011 | 71.64 | 0.79 |
| BRRR | h | Barredora remolcada con motor auxiliar | 0.006 | 66.67 | 0.40 |
| CASF | h | Central asfáltica continua para fabricación de mezcla bituminosa en caliente, de 200 t/h. | 0.011 | 346.08 | 3.81 |
| M01053 | h | Pala cargadora ruedas 131/160 CV (97/118 kW), 13 t, cuchara 2,40 m³ | 0.002 | 61.35 | 0.12 |
| M01133 | h | Camión 401/999 CV (295/735 kW). Tipo bañera, hasta 40 t (maquinaria; 16/10/2023) | 0.025 | 60.83 | 1.52 |
| FRAS |  | Fresadora de asfalto (maquinaria; 20/01/2023) | 0.03 | 74.5 | 2.24 |
| I08015 | m² | Riego para tratamientos asfálticos superficiales (sin incluir emulsión) | 1 | 0.2 | 0.20 |
| MATAS | kg | Emulsión catónica tipo ECI (material; 20/01/2023) | 1.4 | 0.17 | 0.24 |
| O01004 | h | Oficial especialista | 0.02 | 24.94 | 0.50 |
| O01009 | h | Peón | 0.25 | 21.35 | 5.34 |
| MG_SC | t | M.B.C. tipo AC16 surf S en obra (material; 20/01/2023) | 0.196 | 43.48 | 8.52 |
| P28048 | l | Pintura acrílica en base acuosa (p.o.) | 0.14 | 2.09 | 0.29 |
| P28049 | kg | Microesferas vidrio tratadas (p.o.) | 0.08 | 0.95 | 0.08 |
|  |  | Total |  |  | 25.49 |

| Medición | Uds. | Largo | Ancho | Parcial |
|---|---|---|---|---|
| semàfors TV-3406 Tram 5 | 1 | 21 | 0.6 | 12.60 |
| Total |  |  |  | 12.6 |

**E10100B** m Tubo de PE corrugado de Ø90 (23/07/1998)
156 m × 2.64 = 411.84
Tub corbable corrugat de polietilè, de doble capa, llisa la interior i corrugada l'exterior, de 90 mm de diàmetre nominal, aïllant i no propagador de la flama, resistència a l'impacte de 20 J, resistència a compressió de 450 N, muntat com a canalització soterrada

| Código | Ud | Descripción | Rendimiento | Precio | Importe |
|---|---|---|---|---|---|
| O01004 | h | Oficial especialista | 0.01 | 24.94 | 0.25 |
| O01009 | h | Peón | 0.01 | 21.35 | 0.21 |
| P091272 | m | Tub corrugado Ø90 mm. (material; 23/07/1998) | 1 | 2.18 | 2.18 |
|  |  | Total |  |  | 2.64 |

| Medición | Uds. | Largo | Parcial |
|---|---|---|---|
| semàfors TV-3406 Tram 5 | 1 | 106 | 106.00 |
|  | 1 | 50 | 50.00 |
| Subtotal |  |  | 156.00 |
| Total |  |  | 156 |

**E10122** u Piqueta conexión a tierra 17,3x500 mm (09/10/2009)
3 u × 19.38 = 58.14
Piqueta connexió a terra, clavetejada verticalment i connexionada la línia amb soldadura aluminotèrmica.

| Código | Ud | Descripción | Rendimiento | Precio | Importe |
|---|---|---|---|---|---|
| O01001 | h | Capataz (mano de obra) | 0.002 | 26.79 | 0.05 |
| O01004 | h | Oficial especialista | 0.04 | 24.94 | 1.00 |
| O01009 | h | Peón | 0.08 | 21.35 | 1.71 |
| P10112 | u | Piqueta cobre 17,3x500 mm (material; 09/10/2009) | 1 | 12.12 | 12.12 |
| P102081 | u | Soldaduras pica y luces (09/10/2009) | 1 | 4.5 | 4.50 |
|  |  | Total |  |  | 19.38 |

| Medición | Uds. | Parcial |
|---|---|---|
| semàfors TV-3406 Tram 5 | 3 | 3.00 |
| Total |  | 3 |

**E10121** m Conductor cobre de 35 mm2, unipolar enterrado (23/07/1998)
9 m × 3.92 = 35.28
Conductor de cobre desnudo de 35 mm2, unipolar, colocado en el fondo de la zanja y salidas a punto de luz, incluido la parte proporcional de tubo protector de los salientes y soldaduras a los puntos metálicos o a las derivaciones.

| Código | Ud | Descripción | Rendimiento | Precio | Importe |
|---|---|---|---|---|---|
| O01001 | h | Capataz | 0.01 | 26.79 | 0.27 |
| O01004 | h | Oficial especialista | 0.03 | 24.94 | 0.75 |
| O01009 | h | Peón | 0.03 | 21.35 | 0.64 |
| P10111 | m | Conductor Cu unipolar 1x35 mm2 (material; 23/07/1998) | 1.05 | 1.29 | 1.35 |
| P10207 | pp | Soldaduras a red y peq mat. (12/01/2009) | 1 | 0.91 | 0.91 |
|  |  | Total |  |  | 3.92 |

| Medición | Uds. | Largo | Parcial |
|---|---|---|---|
| semàfors TV-3406 Tram 5 | 3 | 3 | 9.00 |
| Total |  |  | 9 |

**E1210B** u Arqueta registro (B) 45x45x60 cm, tapa (semáforo y luz, s/base hormigón) (23/07/1998)
6 u × 97.4 = 584.40
Arqueta de registro tipo B de 45x45x60 cm, con tapa, para instalaciones semafóricas o de alumbrado público, totalmente acabada.

| Código | Ud | Descripción | Rendimiento | Precio | Importe |
|---|---|---|---|---|---|
| O01001 | h | Capataz | 0.09 | 26.79 | 2.41 |
| O01004 | h | Oficial especialista | 0.45 | 24.94 | 11.22 |
| O01009 | h | Peón | 0.9 | 21.35 | 19.22 |
| P0805 | u | Bloque macizo 29x14x5 cm. a rev. (material; 23/07/1998) | 100 | 0.12 | 12.00 |
| I13005 | m³ | Mortero cemento y arena M-7,5 (1/5), D<= 20 km | 0.1 | 128.72 | 12.87 |
| P0841 | m2 | Revestimiento paredes exteriores (material; 12/01/2009) | 1.08 | 20.0065 | 21.61 |
| P0622B | u | Tapa fundicion 480x480x30, marco 500x500, classe B-125 (material; 23/07/1998) | 1 | 18.07 | 18.07 |
|  |  | Total |  |  | 97.4 |

| Medición | Uds. | Parcial |
|---|---|---|
| semàfors TV-3406 Tram 5 | 6 | 6.00 |
| Total |  | 6 |

**E10104** m Conductor cobre tetrapolar 4x6 mm2 enterrada (23/07/1998)
156 m × 5.77 = 900.12
Conductor de cobre tetrapolar 4x6 mm2, de designación UNE RV 0,6/1 kV, colocado en línia de alumbrado enterrada, alojado en tubo corrugado.

| Código | Ud | Descripción | Rendimiento | Precio | Importe |
|---|---|---|---|---|---|
| P10104 | m | Conductor Cu tetrapolar 4x6 rv 0,6/1 kV (material; 23/07/1998) | 1.05 | 3.48 | 3.65 |
| O01001 | h | Capataz | 0.01 | 26.79 | 0.27 |
| O01004 | h | Oficial especialista | 0.04 | 24.94 | 1.00 |
| O01009 | h | Peón | 0.04 | 21.35 | 0.85 |
|  |  | Total |  |  | 5.77 |

| Medición | Uds. | Largo | Parcial |
|---|---|---|---|
| semàfors TV-3406 Tram 5 | 1 | 106 | 106.00 |
|  | 1 | 50 | 50.00 |
| Subtotal |  |  | 156.00 |
| Total |  |  | 156 |

**E1205AZ** u Cimentacion báculo semáforo de 100x100x100 cm (02/09/2022)
3 u × 226.52 = 679.56
Cimentacion de báculo semáforo de 100x100x100 cm, incluido pernos de anclaje.

| Código | Ud | Descripción | Rendimiento | Precio | Importe |
|---|---|---|---|---|---|
| O01001 | h | Capataz | 1.5 | 26.79 | 40.19 |
| O01004 | h | Oficial especialista | 1.5 | 24.94 | 37.41 |
| I14008 | m³ | Hormigón HM-20/spb/40-20/X0, planta, D<=20 km | 1.05 | 104.23 | 109.44 |
| P1681AZ | u | Pernos anclaje báculo (material; 02/09/2022) | 4 | 9.87 | 39.48 |
|  |  | Total |  |  | 226.52 |

| Medición | Uds. | Parcial |
|---|---|---|
| semàfors TV-3406 Tram 5 | 3 | 3.00 |
| Total |  | 3 |

**E1266AZ** u Construcción de cimentación para armario regulador de semáforos
1 u × 116.98 = 116.98

| Código | Ud | Descripción | Rendimiento | Precio | Importe |
|---|---|---|---|---|---|
| O01009 | h | Peón | 0.7 | 21.35 | 14.95 |
| O01004 | h | Oficial especialista | 0.7 | 24.94 | 17.46 |
| O01001 | h | Capataz | 0.2 | 26.79 | 5.36 |
| I14008 | m³ | Hormigón HM-20/spb/40-20/X0, planta, D<=20 km | 0.76 | 104.23 | 79.21 |
|  |  | Total |  |  | 116.98 |

| Medición | Uds. | Parcial |
|---|---|---|
| semàfors TV-3406 Tram 5 | 1 | 1.00 |
| Total |  | 1 |

**E12481AZ** u Báculo metalico h=6 m, 3,5 m de salida (12/01/2009)
3 u × 887.86 = 2663.58
Báculo metálico de 6 m de altura y 3,5 m de saliente, galvanizado y pintado con dos manos de imprimación y una final con pintura tipo Oxirón, incluido el transporte y la instalación.

| Código | Ud | Descripción | Rendimiento | Precio | Importe |
|---|---|---|---|---|---|
| O01001 | h | Capataz | 0.95 | 26.79 | 25.45 |
| O01004 | h | Oficial especialista | 1.8 | 24.94 | 44.89 |
| O01009 | h | Peón | 1.8 | 21.35 | 38.43 |
| P1231AZ | u | Báculo metálico de 6/3,5 (material; 02/09/2022) | 1 | 690 | 690.00 |
| M01025 | h | Camión volquete grúa 191/240 CV (141/177 kW) (maquinaria; 16/10/2023) | 1.8 | 46.03 | 82.85 |
| P1903 | kg | Pintura de imprimación (material; 12/01/2009) | 0.3 | 6.3975 | 1.92 |
| P1904 | kg | Pintura (material; 12/01/2009) | 2 × 0.3 | 7.2011 | 4.32 |
|  |  | Total |  |  | 887.86 |

| Medición | Uds. | Parcial |
|---|---|---|
| semàfors TV-3406 Tram 5 | 3 | 3.00 |
| Total |  | 3 |

**E1260AZ** u Bajante de báculo para semáforo modelo 13/300/200 (02/09/2022)
3 u × 117.72 = 353.16
Bajante de báculo para semáforo, modelo 3/200/200, incluido suministro, transporte y instalación.

| Código | Ud | Descripción | Rendimiento | Precio | Importe |
|---|---|---|---|---|---|
| O01001 | h | Capataz | 0.16 | 26.79 | 4.29 |
| O01004 | h | Oficial especialista | 0.625 | 24.94 | 15.59 |
| O01009 | h | Peón | 0.625 | 21.35 | 13.34 |
| P1281AZ | u | Bajante de báculo semáforo mod.13/300/200 (material; 02/09/2022) | 1 | 84.5 | 84.50 |
|  |  | Total |  |  | 117.72 |

| Medición | Uds. | Parcial |
|---|---|---|
| semàfors TV-3406 Tram 5 | 3 | 3.00 |
| Total |  | 3 |

**E1262AZ** u Soporte fijación para semáforo de 270mm (02/09/2022)
3 u × 49 = 147.00
Soporte fijación para semáforo de 270mm, saliente para columna o báculo, incluido suministro, transporte y instalación.

| Código | Ud | Descripción | Rendimiento | Precio | Importe |
|---|---|---|---|---|---|
| O01001 | h | Capataz | 0.1 | 26.79 | 2.68 |
| O01004 | h | Oficial especialista | 0.4 | 24.94 | 9.98 |
| O01009 | h | Peón | 0.4 | 21.35 | 8.54 |
| P1248AZ | u | Soporte fijación sencilla mod. 270mm (material; 02/09/2022) | 1 | 27.8 | 27.80 |
|  |  | Total |  |  | 49 |

| Medición | Uds. | Parcial |
|---|---|---|
| semàfors TV-3406 Tram 5 | 3 | 3.00 |
| Total |  | 3 |

**E12392** u Semáforo mod. 12/200 A-A a 12 V DC (07/12/1994)
1 u × 283.51 = 283.51
Semáforo mod. 12/200 A-A a 12 V DC instalado.

| Código | Ud | Descripción | Rendimiento | Precio | Importe |
|---|---|---|---|---|---|
| O0101 | h | Cap de colla (mano de obra; 23/07/1998) | 0.15 | 26.02 | 3.90 |
| O0102 | h | Oficial 1ª (mano de obra; 23/07/1998) | 0.365 | 24.56 | 8.96 |
| O0110 | h | Peó (mano de obra; 23/07/1998) | 0.365 | 20.41 | 7.45 |
| P1219 | u | Semàfor 12/200 A (material; 27/05/2010) | 1 | 232 | 232.00 |
| M0214 | h | Camió grua 12 tn (maquinaria; 23/07/1998) | 0.365 | 42.07 | 15.36 |
| vg | % | Despeses indirectes (07/12/1994) | 2.6403 | 6 | 15.84 |
|  |  | Total |  |  | 283.51 |

| Medición | Uds. | Parcial |
|---|---|---|
| semàfors TV-3406 Tram 5 | 1 | 1.00 |
| Total |  | 1 |

**E12372** u Semáforo mod. 13/200 LEDS a 220V (07/12/1994)
4 u × 652.39 = 2609.56
Semáforo mod. 13/200 LEDS a 220 V para vehiculos, con óptica roja de 300 mm y mínimo 216 diodes y óptica amarilla y verde con um mínimo de 90 diodos y lentes translúcidas, instalado.

| Código | Ud | Descripción | Rendimiento | Precio | Importe |
|---|---|---|---|---|---|
| O0101 | h | Cap de colla | 0.15 | 26.02 | 3.90 |
| O0102 | h | Oficial 1ª | 0.365 | 24.56 | 8.96 |
| O0110 | h | Peó | 0.365 | 20.41 | 7.45 |
| P1215 | u | Semàfor mod. 13/200 (material; 23/07/1998) | 1 | 580 | 580.00 |
| M0214 | h | Camió grua 12 tn | 0.365 | 42.07 | 15.36 |
| vg | % | Despeses indirectes | 6.1203 | 6 | 36.72 |
|  |  | Total |  |  | 652.39 |

| Medición | Uds. | Parcial |
|---|---|---|
| semàfors TV-3406 Tram 5 | 4 | 4.00 |
| Total |  | 4 |

**E12384AZ** u Semáforo mod. 12/200 LEDS PPC a 220 V. (02/09/2022)
2 u × 537.98 = 1075.96

| Código | Ud | Descripción | Rendimiento | Precio | Importe |
|---|---|---|---|---|---|
| O01001 | h | Capataz | 0.16 | 26.79 | 4.29 |
| O01004 | h | Oficial especialista | 0.365 | 24.94 | 9.10 |
| O01009 | h | Peón | 0.365 | 21.35 | 7.79 |
| P12214AZ | u | Semáforo mod. 12/200 PPC (material; 02/09/2022) | 1 | 500 | 500.00 |
| M01025 | h | Camión volquete grúa 191/240 CV (141/177 kW) | 0.365 | 46.03 | 16.80 |
|  |  | Total |  |  | 537.98 |

| Medición | Uds. | Parcial |
|---|---|---|
| semàfors TV-3406 Tram 5 | 2 | 2.00 |
| Total |  | 2 |

**E12680AZ** u Pantalla de contraste para semáforo mod. 13/200 (02/09/2022)
2 u × 168.57 = 337.14
Pantalla de contraste para semáforo mod. 13/200, incluido suministro, transporte y instalación.

| Código | Ud | Descripción | Rendimiento | Precio | Importe |
|---|---|---|---|---|---|
| O01001 | h | Capataz | 0.1 | 26.79 | 2.68 |
| O01004 | h | Oficial especialista | 0.3 | 24.94 | 7.48 |
| O01009 | h | Peón | 0.3 | 21.35 | 6.41 |
| P12530AZ | u | Pantalla de contraste semáforo mod. 13/200 (material; 02/09/2022) | 1 | 152 | 152.00 |
|  |  | Total |  |  | 168.57 |

| Medición | Uds. | Parcial |
|---|---|---|
| semàfors TV-3406 Tram 5 | 2 | 2.00 |
| Total |  | 2 |

**E1231AZ** u Pulsador de peatones a demanda antivandálico (02/09/2022)
2 u × 191.24 = 382.48
Pulsador de peatones para demanda antivandálico.

| Código | Ud | Descripción | Rendimiento | Precio | Importe |
|---|---|---|---|---|---|
| O01001 | h | Capataz | 0.2 | 26.79 | 5.36 |
| O01004 | h | Oficial especialista | 0.775 | 24.94 | 19.33 |
| O01009 | h | Peón | 0.775 | 21.35 | 16.55 |
| P1213AZ | u | Pulsador de peatones (material; 02/09/2022) | 1 | 150 | 150.00 |
|  |  | Total |  |  | 191.24 |

| Medición | Uds. | Parcial |
|---|---|---|
| semàfors TV-3406 Tram 5 | 2 | 2.00 |
| Total |  | 2 |

**E12200AZ** u Regulador local microprocesador, 8 planos para 4 grupos (02/09/2022)
1 u × 3323.15 = 3323.15
Regulador local microprocesador, 8 planes para 4 grupos.

| Código | Ud | Descripción | Rendimiento | Precio | Importe |
|---|---|---|---|---|---|
| O01004 | h | Oficial especialista | 0.5 | 24.94 | 12.47 |
| O01009 | h | Peón | 0.5 | 21.35 | 10.68 |
| PE12830AZ | u | Regulador local 8 planos para 4 grupos (material; 02/09/2022) | 1 | 3300 | 3300.00 |
|  |  | Total |  |  | 3323.15 |

| Medición | Uds. | Parcial |
|---|---|---|
| semàfors TV-3406 Tram 5 | 1 | 1.00 |
| Total |  | 1 |

**E12Z01AZ** u Armario exterior en plancha para regulador local de tránsito (02/09/2022)
1 u × 898.95 = 898.95
Armario exterior en plancha para regulador local de tránsito en plancha de acero galvanizado en caliente y pintado, colocado.

| Código | Ud | Descripción | Rendimiento | Precio | Importe |
|---|---|---|---|---|---|
| O01001 | h | Capataz | 1 | 26.79 | 26.79 |
| O01004 | h | Oficial especialista | 4 | 24.94 | 99.76 |
| O01009 | h | Peón | 4 | 21.35 | 85.40 |
| P12Z0AZ | u | Armario plancha para regulador (material; 02/09/2022) | 1 | 687 | 687.00 |
|  |  | Total |  |  | 898.95 |

| Medición | Uds. | Parcial |
|---|---|---|
| semàfors TV-3406 Tram 5 | 1 | 1.00 |
| Total |  | 1 |

**E1227BAZ** u Diferencial rearmable IIP (02/09/2022)
1 u × 295.99 = 295.99
Diferencial rearmable IIP tipo WLRTRA 2/40/300 o similar con contador de rearmamiento y capacidad para 6 reconexiones automáticas exponencial, instalado.

| Código | Ud | Descripción | Rendimiento | Precio | Importe |
|---|---|---|---|---|---|
| O01001 | h | Capataz | 0.25 | 26.79 | 6.70 |
| O01004 | h | Oficial especialista | 1 | 24.94 | 24.94 |
| O01009 | h | Peón | 1 | 21.35 | 21.35 |
| P1285AZ | u | Diferencial rearmable tipo WLRTRA 2/40/300 o similar (material; 02/09/2022) | 1 | 243 | 243.00 |
|  |  | Total |  |  | 295.99 |

| Medición | Uds. | Parcial |
|---|---|---|
| semàfors TV-3406 Tram 5 | 1 | 1.00 |
| Total |  | 1 |

**E127Z01AZ** m Conductor de cobre de 2x10 mm2 0.6/1 Kv. (02/09/2022)
10 m × 7.27 = 72.70
Suministro y instalación de conductor de cobre de 2x10 mm² 0,6/1 kV, colocado en tubular enterrado.

| Código | Ud | Descripción | Rendimiento | Precio | Importe |
|---|---|---|---|---|---|
| O01001 | h | Capataz | 0.002 | 26.79 | 0.05 |
| O01004 | h | Oficial especialista | 0.035 | 24.94 | 0.87 |
| O01009 | h | Peón | 0.035 | 21.35 | 0.75 |
| P12Z01AZ | m | Conductor plástico VV1000 de 2x10 mm2 (material; 02/09/2022) | 1 | 5.6 | 5.60 |
|  |  | Total |  |  | 7.27 |

| Medición | Uds. | Parcial |
|---|---|---|
| semàfors TV-3406 Tram 5 | 10 | 10.00 |
| Total |  | 10 |

**E12Z03** u Memoria técnica de diseño y legalización de la instalación (02/09/2022)
1 u × 675 = 675.00

| Medición | Uds. | Parcial |
|---|---|---|
| semàfors TV-3406 Tram 5 | 1 | 1.00 |
| Total |  | 1 |

## 03 TRANSICIÓ DIGITAL
Importe: 234169.97

### 03.01 SISTEMA DE SENYALITZACIÓ INTEL·LIGENT PASSOS VIARIS
Importe: 86149.65

**EIX30001** u Poste tipo Urban + detector PIR - con alimentación solar (01/08/2023)
12 u × 1617 = 19404.00

| Medición | Uds. | Parcial |
|---|---|---|
| rotonda Roquetes | 4 | 4.00 |
| rotonda Raval Cristo | 2 | 2.00 |
| Creuament TV-3408 (1) | 2 | 2.00 |
| Creuament TV-3408 (2) | 2 | 2.00 |
| Entrada Amposta | 2 | 2.00 |
| Subtotal |  | 12.00 |
| Total |  | 12 |

**I09021_S46** ud Señal cuadrada 60x60 cm, colocada. S46
13 ud × 109.41 = 1422.33

| Medición | Uds. | Parcial |
|---|---|---|
| S46 |  |  |
| rotonda Roquetes | 4 | 4.00 |
| rotonda Raval Cristo | 3 | 3.00 |
| Creuament TV-3408 (1) | 2 | 2.00 |
| Creuament TV-3408 (2) | 2 | 2.00 |
| entrada Amposta | 2 | 2.00 |
| Subtotal |  | 13.00 |
| Total |  | 13 |

**EIX30002** u Señal triángulo 700 mm P-1 Kit Metrostar Urban a panel solar, incluida cimentación
12 u × 1961.19 = 23534.28
Señal triángulo 700 mm P-15B vado inundable Kit Metrostar Urban a panel solar, incluida excavación y cimentación

| Código | Ud | Descripción | Rendimiento | Precio | Importe |
|---|---|---|---|---|---|
| O01009 | h | Peón | 1.5 | 21.35 | 32.03 |
| P28023B | ud | Señal triángulo 700 mm P-1 Kit Metrostar Urban a panel solar (01/08/2023) | 1 | 1794.99 | 1794.99 |
| I03001 | m³ | Excavación manual zanja, terreno compacto, p<= 1,3 m | 0.125 | 48.09 | 6.01 |
| I14002 | m³ | Hormigón HNE-15/spb/40-20, árido machacado, "in situ", D<=20 km | 0.125 | 137.16 | 17.15 |
| %6.0CI | % | Costes indirectos 6,0% | 6 % | 1850.18 | 111.01 |
|  |  | Total |  |  | 1961.19 |

| Medición | Uds. | Parcial |
|---|---|---|
| rotonda Roquetes | 4 | 4.00 |
| rotonda Raval Cristo | 2 | 2.00 |
| Creuament TV-3408 (1) | 2 | 2.00 |
| Creuament TV-3408 (2) | 2 | 2.00 |
| Entrada Amposta | 2 | 2.00 |
| Subtotal |  | 12.00 |
| Total |  | 12 |

**EIX30003** u Señal triángulo 700 mm P-22 + placa 800 x 400 mm, kit Metrostar Urban a panel solar (01/08/2023)
12 u × 2232.42 = 26789.04
Señal triángulo 700 mm P-22 + placa 800x400 mm Kit Metrostar Urban a panel solar

| Medición | Uds. | Parcial |
|---|---|---|
| rotonda Roquetes | 4 | 4.00 |
| rotonda Raval Cristo | 2 | 2.00 |
| Creuament TV-3408 (1) | 2 | 2.00 |
| Creuament TV-3408 (2) | 2 | 2.00 |
| Entrada Amposta | 2 | 2.00 |
| Subtotal |  | 12.00 |
| Total |  | 12 |

**EIX30004** u Transporte y configuración de los conjuntos hasta su ubicación definitiva (01/08/2023)
5 u × 3000 = 15000.00

### 03.02 SISTEMA SENSORS I AFORADORS (01/08/2023)
Importe: 36090

**EIX30011** u Contador peatones Pirobox Evo (01/08/2023)
6 u × 2820 = 16920.00
Sistema de contador para personas en entornos naturales, con una lente de alta precisión con tecnología piroeléctrica infrarroja pasiva para detectar el calor emitido por el cuerpo humano, incluido los datos clave para el desarrollo del programa de conteo de bicicletas y peatones, instalado preferentemente sobre poste de madera, incluida dirección instalación

| Medición | Uds. | Parcial |
|---|---|---|
| TM Roquetes | 1 | 1.00 |
| TM Tortosas | 1 | 1.00 |
| TM Amposta | 1 | 1.00 |
| TM la Ràpita | 1 | 1.00 |
| Altres | 2 | 2.00 |
| Subtotal |  | 6.00 |
| Total |  | 6 |

**EIX30012** u Contador bicicletas bucle electromagnético (01/08/2023)
6 u × 3195 = 19170.00
Contador con tecnología de bucle magnético para el conteo de bicicletas, incluída instalación y su dirección técnica para montaje.

| Medición | Uds. | Parcial |
|---|---|---|
| TM Roquetes | 1 | 1.00 |
| TM Tortosa | 1 | 1.00 |
| TM Amposta | 1 | 1.00 |
| TM la Ràpita | 1 | 1.00 |
| Altres | 2 | 2.00 |
| Subtotal |  | 6.00 |
| Total |  | 6 |

### 03.03 CREACIÓ DE RUTES TAKE YOUR SELFIE (01/08/2023)
Importe: 14990

**EIX30021** u Estructura Webapp take your selfie 8 puntos fotográficos (01/08/2023)
1 u × 14990 = 14990.00
Ruta fotográfica de 8 puntos fotográficos "Turs Take your Selfie" , a escoger entre los modelos Turs SW Madera o Turs SQ Acero inoxidable 316 pintados al horno en color gris o marrón "símil acero corten", con creación de códigos QR TURS generadores de Big Data para placas informativas, diseño de las mismas (logos, pequeños textos y QR Turs Big Data), incluye fabricación, transporte y colocación de los soportes de las placas informativas.

### 03.04 APARCABICIS SEGURS. SISTEMES DE TARGETA I DIGITALITZACIÓ (01/08/2023)
Importe: 28257.16

**EIX30031** u Aparcamiento seguro para bicicletas, 10 unidades, inclusive montaje, sistema de control y cierre inteligente (01/08/2023)
2 u × 14128.58 = 28257.16
Aparcamiento seguro de bicicletas para 10 plazas, de dimensiones 4.00x2.00 metros, con estructura de acer, pilares tubulares, techo de chapa para conducciones de aguas y color de estructura a escoger, 2 puertas corredizas; con sistemes de aperturar y control de cierre inteligente y seguro controlado por app, incluido montaje y transporte

| Medición | Uds. | Parcial |
|---|---|---|
| zona urbana Amposta | 1 | 1.00 |
| entrada urbana la Ràpita | 1 | 1.00 |
| Subtotal |  | 2.00 |
| Total |  | 2 |

### 03.05 SISTEMES D'ALERTA GUALS INUNDABLES
Importe: 41500.28

**EIX30041** u Estación de medida. Sensor de nivel OTT CBS (01/08/2023)
1 u × 2724 = 2724.00

| Medición | Uds. | Parcial |
|---|---|---|
| barranco Galera | 1 | 1.00 |
| Total |  | 1 |

**EIX30042** u Estación de medida. Cuadro electrónica (01/08/2023)
1 u × 4450 = 4450.00
Estación de medida. Cuadro con electrónica, radio, mástil y sistema de paneles solares y bateria.

| Medición | Uds. | Parcial |
|---|---|---|
| barranco Galera | 1 | 1.00 |
| Total |  | 1 |

**EIX30043** u Estación de medida. Cimientos, zanja y zona de medida (01/08/2023)
1 u × 2800 = 2800.00
Estación de medida. Cimentaciones, realización de zanja y relleno en zona de medida, incluído tubo corrugado PVC 50 mm para cable electrónica, arquetas y protección de las mismas.

| Medición | Uds. | Parcial |
|---|---|---|
| barranco Galera | 1 | 1.00 |
| Total |  | 1 |

**EIX30044** u Estación de medida. Montaje de todos los elementos (01/08/2023)
1 u × 2462 = 2462.00
Estación de medida. Montaje de todos los elementos y puesta en marcha de la misma

| Medición | Uds. | Parcial |
|---|---|---|
| barranco Galera | 1 | 1.00 |
| Total |  | 1 |

**EIX30045** u Señal de aviso. Señal oculta con mensaje (01/08/2023)
2 u × 3387.14 = 6774.28

| Medición | Uds. | Parcial |
|---|---|---|
| margen izquierdo bco Galera | 1 | 1.00 |
| margen derecho bco Galera | 1 | 1.00 |
| Subtotal |  | 2.00 |
| Total |  | 2 |

**EIX30046** u Señal de aviso. Cuadro de electrónica (01/08/2023)
2 u × 3860 = 7720.00
Señal de aviso. Cuadro con electrónica, radio, mástil y sistema de paneles solares y bateria.

| Medición | Uds. | Parcial |
|---|---|---|
| margen izquierdo bco Galera | 1 | 1.00 |
| margen derecho bco Galera | 1 | 1.00 |
| Subtotal |  | 2.00 |
| Total |  | 2 |

**EIX30047** u Señal de aviso. Cimientos, zanja y zona de medida (01/08/2023)
2 u × 571.43 = 1142.86
Señal de aviso. Cimentaciones, realización de zanja y relleno en zona de medida.

| Medición | Uds. | Parcial |
|---|---|---|
| margen izquierdo bco Galera | 1 | 1.00 |
| margen derecho bco Galera | 1 | 1.00 |
| Subtotal |  | 2.00 |
| Total |  | 2 |

**EIX30048** u Señal de aviso. Montaje de todos los elementos (01/08/2023)
2 u × 830 = 1660.00
Señal de aviso. Montaje de todos los elementos y puesta en marcha de la misma

| Medición | Uds. | Parcial |
|---|---|---|
| margen izquierdo bco Galera | 1 | 1.00 |
| margen derecho bco Galera | 1 | 1.00 |
| Subtotal |  | 2.00 |
| Total |  | 2 |

**EIX30049** u Señal triángulo 700 mm P-15B vado inundable Kit Metrostar Urban a panel solar, incluida cimentación
6 u × 1961.19 = 11767.14
Señal triángulo 700 mm P-15B vado inundable con indicación "Risc inundació - caigudes" Kit Metrostar Urban a panel solar, incluida excavación y cimentación

| Código | Ud | Descripción | Rendimiento | Precio | Importe |
|---|---|---|---|---|---|
| O01009 | h | Peón | 1.5 | 21.35 | 32.03 |
| P28023B | ud | Señal triángulo 700 mm P-1 Kit Metrostar Urban a panel solar | 1 | 1794.99 | 1794.99 |
| I03001 | m³ | Excavación manual zanja, terreno compacto, p<= 1,3 m | 0.125 | 48.09 | 6.01 |
| I14002 | m³ | Hormigón HNE-15/spb/40-20, árido machacado, "in situ", D<=20 km | 0.125 | 137.16 | 17.15 |
| %6.0CI | % | Costes indirectos 6,0% | 6 % | 1850.18 | 111.01 |
|  |  | Total |  |  | 1961.19 |

| Medición | Uds. | Parcial |
|---|---|---|
| vado barranco Lledó | 2 | 2.00 |
| vado barranco Pasqualet | 2 | 2.00 |
| vado barranco Oriola | 2 | 2.00 |
| Subtotal |  | 6.00 |
| Total |  | 6 |

### 03.06 PILONES AUTOMÀTIQUES
Importe: 27182.88

**EIX30051** u Pilona automática hidráulica de alta visibilidad (01/08/2023)
6 u × 3890 = 23340.00
Pilona automática hidráulica de alta visibilidad de 220 mm de diámetro y 600 mm de altrua y grosos de 8 mm, de acero inoxidable tipo AISI 304, incluye unidad de cuadro de maniobra (armario metálico estanco con llave, PLC programable y protecciones). Con corona luminosa rojo-verde y detector de masas metálicas, con receptor de radio y mando emisor. Incluye excavación zanja, hormigonado y reposición de pavimento, con pedestal de hormigón para colocar cuadro de maniobra, instalación total y puesta en marcha.

| Medición | Uds. | Parcial |
|---|---|---|
| zona urbana Amposta | 2 | 2.00 |
| zona urbana la Ràpita | 1 | 1.00 |
| Altres | 3 | 3.00 |
| Subtotal |  | 6.00 |
| Total |  | 6 |

**I03006** m³ Excavación mecánica zanja, terreno tránsito
57.6 m³ × 5.04 = 290.30

| Medición | Uds. | Largo | Ancho | Alto | Parcial |
|---|---|---|---|---|---|
| previsió | 6 | 20 | 0.6 | 0.8 | 57.60 |
| Total |  |  |  |  | 57.6 |

**I03018** m³ Relleno mecánico y apisonado manual de tierras en zanja
43.2 m³ × 13.89 = 600.05

| Medición | Uds. | Largo | Ancho | Alto | Parcial |
|---|---|---|---|---|---|
| previsió | 6 | 20 | 0.6 | 0.6 | 43.20 |
| Total |  |  |  |  | 43.2 |

**I03030** m³ Relleno mecánico y extendido de áridos con apoyo manual
14.4 m³ × 7.12 = 102.53
Relleno mecánico y extendido de áridos con apoyo manual, en cimentaciones, trasdós de muros y accesos.

| Código | Ud | Descripción | Rendimiento | Precio | Importe |
|---|---|---|---|---|---|
| O01009 | h | Peón | 0.2 | 21.35 | 4.27 |
| M01055 | h | Retrocargo 71/100 CV, (52/74 kW), 8 t, cazo: 0,90-0,18 m³, cuchara 1,00 m³ | 0.067 | 42.61 | 2.85 |
|  |  | Total |  |  | 7.12 |

| Medición | Uds. | Largo | Ancho | Alto | Parcial |
|---|---|---|---|---|---|
| previsió | 6 | 20 | 0.6 | 0.2 | 14.40 |
| Total |  |  |  |  | 14.4 |

**E02224** m Tubo flexible de PE, diámetro nominal 90 mm enterrado (Normal), instalado
120 m × 2.79 = 334.80
Canalización enterrada de tubo flexible, suministrado en rollo, de polietileno de doble pared (interior lisa y exterior corrugada), de 90 mm de diámetro nominal (exterior), resistencia a la compresión 450 N y resistencia al impacto para uso normal. Conformidad con UNE-EN 61386-1, UNE-EN 61386-24. Incluyendo p/p de manguitos, separadores, bridas y/o cualquier otro accesorio de conexión, totalmente instalado

| Código | Ud | Descripción | Rendimiento | Precio | Importe |
|---|---|---|---|---|---|
| O01004 | h | Oficial especialista | 0.069 | 24.94 | 1.72 |
| P25164 | m | Tubo flexible de PE, diámetro nominal 90 mm (Normal) (p.o.) (material) | 1 | 1.07 | 1.07 |
|  |  | Total |  |  | 2.79 |

| Medición | Uds. | Largo | Parcial |
|---|---|---|---|
| previsió | 6 | 20 | 120.00 |
| Total |  |  | 120 |

**E02112** m Línea Cu unipolar, RV-K 4x(1x6) mm², en tubo instalado
120 m × 6.17 = 740.40
Línea eléctrica tendida en tubo previamente instalado, realizada con conductor unipolar de cobre tipo RV-K 0,6/1 kV de sección 4x(1x6) mm² incluso p/p de pequeño material y conexiones, totalmente instalada.

| Código | Ud | Descripción | Rendimiento | Precio | Importe |
|---|---|---|---|---|---|
| O01004 | h | Oficial especialista | 0.14 | 24.94 | 3.49 |
| P25089 | m | Cable RV-K 0,6/1 1x6 mm² (Cu) (p.o.) (material) | 4 | 0.67 | 2.68 |
|  |  | Total |  |  | 6.17 |

| Medición | Uds. | Largo | Parcial |
|---|---|---|---|
| previsió | 6 | 20 | 120.00 |
| Total |  |  | 120 |

**B05028** m² Pavimento adoquines hormigón
72 m² × 24.65 = 1774.80
Pavimento de adoquines de hormigón vibrado de 22x11x8 cm de color gris, colocados sobre base de arena gruesa de 4 cm de espesor medio, extendida, nivelada, homogeneizada y confinada, incluso nivelado y compactado del pavimento con vibrador de placa, sellado de juntas con arena fina y vibrado final.

| Código | Ud | Descripción | Rendimiento | Precio | Importe |
|---|---|---|---|---|---|
| O01017 | h | Cuadrilla A | 0.25 | 57.73 | 14.43 |
| P34058 | ud | Adoquín gris de hormigón vibrado 22x11x8 cm (p.o.) (material; 16/10/2023) | 41.5 | 0.18 | 7.47 |
| P02001 | m³ | Arena (p.o.) (material) | 0.1 | 23.87 | 2.39 |
| M02007 | h | Bandeja vibrante manual, sin mano de obra | 0.06 | 6.03 | 0.36 |
|  |  | Total |  |  | 24.65 |

| Medición | Uds. | Largo | Ancho | Parcial |
|---|---|---|---|---|
| previsió | 6 | 20 | 0.6 | 72.00 |
| Total |  |  |  | 72 |

## 04 ACCESSIBILITAT. ELIMINACIÓ DE BARRERES FÍSIQUES (07/12/1994)
Importe: 142129.51

### 04.01 PASSAREL·LES DE FUSTA (14/02/2009)
Importe: 108784.74

**I03006** m³ Excavación mecánica zanja, terreno tránsito
147 m³ × 5.04 = 740.88

| Medición | Uds. | Largo | Ancho | Alto | Parcial |
|---|---|---|---|---|---|
| Estribos Pasarela 1 | 2 | 2.8 | 3.5 | 1.5 | 29.40 |
| Estribos Pasarela 2 | 2 | 2.8 | 3.5 | 1.5 | 29.40 |
| Estribos Pasarela 3 | 2 | 2.8 | 3.5 | 1.5 | 29.40 |
| Estribos Pasarela 4 | 2 | 2.8 | 3.5 | 1.5 | 29.40 |
| Estribos Pasarela Barranco de Pascualet | 2 | 2.8 | 3.5 | 1.5 | 29.40 |
| Subtotal |  |  |  |  | 147.00 |
| Total |  |  |  |  | 147 |

**I02026** m³ Carga mecánica de áridos en cantera, transporte D<= 5 m
147 m³ × 0.54 = 79.38
Carga mecánica de áridos en cantera sobre vehículos o planta. Con transporte a una distancia máxima de 5 m.

| Código | Ud | Descripción | Rendimiento | Precio | Importe |
|---|---|---|---|---|---|
| O01009 | h | Peón | 0.0008 | 21.35 | 0.02 |
| M01053 | h | Pala cargadora ruedas 131/160 CV (97/118 kW), 13 t, cuchara 2,40 m³ | 0.008 | 61.35 | 0.49 |
| %6.0CI | % | Costes indirectos 6,0% | 6 % | 0.51 | 0.03 |
|  |  | Total |  |  | 0.54 |

| Medición | Uds. | Largo | Ancho | Alto | Parcial |
|---|---|---|---|---|---|
| Estribos Pasarela 1 | 2 | 2.8 | 3.5 | 1.5 | 29.40 |
| Estribos Pasarela 2 | 2 | 2.8 | 3.5 | 1.5 | 29.40 |
| Estribos Pasarela 3 | 2 | 2.8 | 3.5 | 1.5 | 29.40 |
| Estribos Pasarela 4 | 2 | 2.8 | 3.5 | 1.5 | 29.40 |
| Estribos Pasarela Barranco de Pascualet | 2 | 2.8 | 3.5 | 1.5 | 29.40 |
| Subtotal |  |  |  |  | 147.00 |
| Total |  |  |  |  | 147 |

**I02027BG** m³ Transporte materiales sueltos (obra), camión basculante D> 3 km
147 m³ × 6.72 = 987.84

| Medición | Uds. | Largo | Ancho | Alto | Parcial |
|---|---|---|---|---|---|
| Estribos Pasarela 1 | 2 | 2.8 | 3.5 | 1.5 | 29.40 |
| Estribos Pasarela 2 | 2 | 2.8 | 3.5 | 1.5 | 29.40 |
| Estribos Pasarela 3 | 2 | 2.8 | 3.5 | 1.5 | 29.40 |
| Estribos Pasarela 4 | 2 | 2.8 | 3.5 | 1.5 | 29.40 |
| Estribos Pasarela Barranco de Pascualet | 2 | 2.8 | 3.5 | 1.5 | 29.40 |
| Subtotal |  |  |  |  | 147.00 |
| Total |  |  |  |  | 147 |

**I16002** m² Encofrado y desencofrado madera zapatas, vigas riostras y encepados
67 m² × 23.26 = 1558.42
Encofrado y desencofrado con madera en zapatas, zanjas, vigas y encepados de cimentación, considerando 4 posturas, incluyendo la aplicación de aditivo desencofrante, sin incluir medios auxiliares.

| Código | Ud | Descripción | Rendimiento | Precio | Importe |
|---|---|---|---|---|---|
| O01004 | h | Oficial especialista | 0.29 | 24.94 | 7.23 |
| O01009 | h | Peón | 0.29 | 21.35 | 6.19 |
| P01033 | m³ | Madera encofrar (p.o.) (material) | 0.02 | 393.83 | 7.88 |
| P01044 | kg | Puntas (p.o.) (material) | 0.15 | 2.49 | 0.37 |
| P01045 | kg | Alambre (p.o.) (material) | 0.1 | 1.8 | 0.18 |
| P01041 | l | Aceite de desencofrado, encofrados absorbentes (p.o.) (material) | 0.02 | 4.41 | 0.09 |
| %6.0CI | % | Costes indirectos 6,0% | 6 % | 21.94 | 1.32 |
|  |  | Total |  |  | 23.26 |

| Medición | Uds. | Parcial |
|---|---|---|
| Zapatas Estribos Pasarela 1 | 13.4 | 13.40 |
| Zapatas Estribos Pasarela 2 | 13.4 | 13.40 |
| Zapatas Estribos Pasarela 3 | 13.4 | 13.40 |
| Zapatas Estribos Pasarela 4 | 13.4 | 13.40 |
| Estribos Pasarela Barranco de Pascualet | 13.4 | 13.40 |
| Subtotal |  | 67.00 |
| Total |  | 67 |

**I16009** m² Encofrado y desencofrado pilares rectangulares, h <= 3 m
60.1 m² × 26.26 = 1578.23
Encofrado y desencofrado en pilares rectangulares, para revestir, los tres primeros metros de altura, considerando 40 posturas, con auxilio de camión grúa para labores de montaje y desmontaje de encofrado.

| Código | Ud | Descripción | Rendimiento | Precio | Importe |
|---|---|---|---|---|---|
| O01004 | h | Oficial especialista | 0.36 | 24.94 | 8.98 |
| O01009 | h | Peón | 0.36 | 21.35 | 7.69 |
| P01033 | m³ | Madera encofrar (p.o.) | 0.002 | 393.83 | 0.79 |
| P01037 | ud | Panel metálico 50x50 cm con accesorios (p.o.) (material) | 0.12 | 26.28 | 3.15 |
| P01044 | kg | Puntas (p.o.) | 0.05 | 2.49 | 0.12 |
| P01045 | kg | Alambre (p.o.) | 0.05 | 1.8 | 0.09 |
| P01042 | l | Aceite de desencofrado, encofrados metálicos (p.o.) (material) | 0.07 | 3.86 | 0.27 |
| M01028 | h | Camión volquete grúa 241/310 CV (178/228 kW) (maquinaria) | 0.072 | 51.13 | 3.68 |
| %6.0CI | % | Costes indirectos 6,0% | 6 % | 24.77 | 1.49 |
|  |  | Total |  |  | 26.26 |

| Medición | Uds. | Parcial |
|---|---|---|
| Parte sup Pasarela 1 | 12.02 | 12.02 |
| Parte sup Pasarela 2 | 12.02 | 12.02 |
| Parte sup Pasarela 3 | 12.02 | 12.02 |
| Parte sup Pasarela 4 | 12.02 | 12.02 |
| Estribos Pasarela Barranco de Pascualet | 12.02 | 12.02 |
| Subtotal |  | 60.10 |
| Total |  | 60.1 |

**I15003** kg Acero corrugado, ø 12 a 16 mm, B-500S/SD, colocado
3061.9 kg × 2.22 = 6797.42
Acero corrugado, diámetro 12 a 16 mm, B-500S/SD, colocado en obra.

| Código | Ud | Descripción | Rendimiento | Precio | Importe |
|---|---|---|---|---|---|
| O01004 | h | Oficial especialista | 0.018 | 24.94 | 0.45 |
| O01009 | h | Peón | 0.018 | 21.35 | 0.38 |
| P01048 | kg | Acero B500S/SD (500 N/mm² límite elástico), en barras o elaborado (p.o.) (material) | 1.05 | 1.17 | 1.23 |
| P01045 | kg | Alambre (p.o.) | 0.015 | 1.8 | 0.03 |
| %6.0CI | % | Costes indirectos 6,0% | 6 % | 2.09 | 0.13 |
|  |  | Total |  |  | 2.22 |

| Medición | Uds. | Parcial |
|---|---|---|
| Armado Estribos sup 12 mm Pasarela 1 | 103.9784 | 103.98 |
| Armado Estribos sinf 12 mm Pasarela 1 | 170.66 | 170.66 |
| Armado Estribos sinf 16 mm Pasarela 1 | 337.736 | 337.74 |
| Armado Estribos sup 12 mm Pasarela 2 | 103.9784 | 103.98 |
| Armado Estribos sinf 12 mm Pasarela 2 | 170.66 | 170.66 |
| Armado Estribos sinf 16 mm Pasarela 2 | 337.736 | 337.74 |
| Armado Estribos sup 12 mm Pasarela 3 | 103.9784 | 103.98 |
| Armado Estribos sinf 12 mm Pasarela 3 | 170.66 | 170.66 |
| Armado Estribos sinf 16 mm Pasarela 3 | 337.736 | 337.74 |
| Armado Estribos sup 12 mm Pasarela 4 | 103.9784 | 103.98 |
| Armado Estribos sinf 12 mm Pasarela 4 | 170.66 | 170.66 |
| Armado Estribos sinf 16 mm Pasarela 4 | 337.736 | 337.74 |
| Armado Estribos sup 12 mm Pasarela Barranco Pascualet | 103.9784 | 103.98 |
| Armado Estribos sinf 12 mm Pasarela Barranco Pascualet | 170.66 | 170.66 |
| Armado Estribos sinf 16 mm Pasarela Barranco Pascualet | 337.736 | 337.74 |
| Subtotal |  | 3061.90 |
| Total |  | 3061.9 |

**I14012** m³ Hormigón HA-25/spb/40-20/X0-XC1-XC2, planta, D<=20 km
19.6 m³ × 108.8 = 2132.48
Hormigón para armar HA-25 (25 N/mm² de resistencia característica) con árido de 40 o 20 mm de tamaño máximo, elaborado en planta, a una distancia máxima de 20 km a la planta. Incluida puesta en obra, exclusivamente desde camión hormigonera procedente de la planta.

| Código | Ud | Descripción | Rendimiento | Precio | Importe |
|---|---|---|---|---|---|
| O01009 | h | Peón | 1.4 | 21.35 | 29.89 |
| P03005 | m³ | Hormigón HA-25/spb/40-20/X0-XC1-XC2 (p.o.) (material) | 1 | 72.31 | 72.31 |
| M02018 | h | Vibrador hormigón, sin mano de obra (maquinaria) | 0.1 | 4.38 | 0.44 |
| %6.0CI | % | Costes indirectos 6,0% | 6 % | 102.64 | 6.16 |
|  |  | Total |  |  | 108.8 |

| Medición | Uds. | Largo | Ancho | Alto | Parcial |
|---|---|---|---|---|---|
| Parte 1 Pasarela 1 | 4 | 0.67 | 0.8 | 0.15 | 0.32 |
| Parte 2 Pasarela 1 | 2 | 0.67 | 2.35 | 0.2 | 0.63 |
| Parte 3 Pasarela 1 | 2 | 0.7 | 2.65 | 0.8 | 2.97 |
| Parte 1 Pasarela 2 | 4 | 0.67 | 0.8 | 0.15 | 0.32 |
| Parte 2 Pasarela 2 | 2 | 0.67 | 2.35 | 0.2 | 0.63 |
| Parte 3 Pasarela 2 | 2 | 0.7 | 2.65 | 0.8 | 2.97 |
| Parte 1 Pasarela 3 | 4 | 0.67 | 0.8 | 0.15 | 0.32 |
| Parte 2 Pasarela 3 | 2 | 0.67 | 2.35 | 0.2 | 0.63 |
| Parte 3 Pasarela 3 | 2 | 0.7 | 2.65 | 0.8 | 2.97 |
| Parte 1 Pasarela 4 | 4 | 0.67 | 0.8 | 0.15 | 0.32 |
| Parte 2 Pasarela 4 | 2 | 0.67 | 2.35 | 0.2 | 0.63 |
| Parte 3 Pasarela 4 | 2 | 0.7 | 2.65 | 0.8 | 2.97 |
| Parte 1 Pasarela barranco Pascualet | 4 | 0.67 | 0.8 | 0.15 | 0.32 |
| Parte 2 Pasarela barranco Pascualet | 2 | 0.67 | 2.35 | 0.2 | 0.63 |
| Parte 3 Pasarela barranco Pascualet | 2 | 0.7 | 2.65 | 0.8 | 2.97 |
| Subtotal |  |  |  |  | 19.60 |
| Total |  |  |  |  | 19.6 |

**I14003** m³ Hormigón HNE-15/spb/40-20, planta, D<=20 km
2.1 m³ × 98.09 = 205.99
Hormigón no estructural HNE-15 (15 N/mm² de resistencia característica), con árido de 40 o 20 mm de tamaño máximo, elaborado en planta, a una distancia máxima a la planta de 20 km. Incluida puesta en obra, exclusivamente desde camión hormigonera procedente de la planta.

| Código | Ud | Descripción | Rendimiento | Precio | Importe |
|---|---|---|---|---|---|
| O01009 | h | Peón | 1.4 | 21.35 | 29.89 |
| P03001 | m³ | Hormigón HNE-15/spb/árido 40-20 mm (p.o.) (material) | 1 | 62.21 | 62.21 |
| M02018 | h | Vibrador hormigón, sin mano de obra | 0.1 | 4.38 | 0.44 |
| %6.0CI | % | Costes indirectos 6,0% | 6 % | 92.54 | 5.55 |
|  |  | Total |  |  | 98.09 |

| Medición | Uds. | Largo | Ancho | Alto | Parcial |
|---|---|---|---|---|---|
| Zapata Pasarela 1 | 2 | 2.65 | 0.8 | 0.1 | 0.42 |
| Zapata Pasarela 2 | 2 | 2.65 | 0.8 | 0.1 | 0.42 |
| Zapata Pasarela 3 | 2 | 2.65 | 0.8 | 0.1 | 0.42 |
| Zapata Pasarela 4 | 2 | 2.65 | 0.8 | 0.1 | 0.42 |
| Zapata Pasarela Barranco Pascualet | 2 | 2.65 | 0.8 | 0.1 | 0.42 |
| Subtotal |  |  |  |  | 2.10 |
| Total |  |  |  |  | 2.1 |

**I28001** ud Desplazamiento, montaje, desmontaje y retirada equipo micropilotes (01/08/2023)
1 ud × 2500 = 2500.00
Desplazamiento, montaje, desmontaje y retirada de la obra de equipo completo para la ejecución de micropilotes dentro de la península. Incluso p/p de desplazamiento de personal especializado y transporte de materiales.

| Medición | Uds. | Parcial |
|---|---|---|
| desplaçament fins a l'obra | 1 | 1.00 |
| Total |  | 1 |

**I28009** m Micropilote in situ Ø193,7 mm, con armadura 127/9 mm e inyección IU
120 m × 137.96 = 16555.20
Micropilote fabricado "in situ", de hasta 15 m de longitud, 193,7 mm de diámetro nominal, compuesto de perfil tubular con rosca de acero EN ISO 11960 N-80. con límite elástico 562 N/mm2. de 127,0 mm de diámetro exterior y 9,0 mm de espesor, con uniones roscadas y/o manguitos, e inyección única global (IU) de lechada de cemento de resistencia característica 30 MPa con cemento CEM II 42,5 SR, vertida por el interior de la armadura. Incluido replanteo exacto del centro geométrico del micropilote así como verticalidad o inclinación del mismo, para asegurar la perforación por dicho centro a lo largo de toda su longitud. lncluso p/p de desplazamiento del personal especializado, limpieza y recogida de los restos de lechada sobrantes y otros desperdicios producidos durante los trabajos, y carga a camión a contenedor

| Código | Ud | Descripción | Rendimiento | Precio | Importe |
|---|---|---|---|---|---|
| O01001 | h | Capataz | 0.308 | 26.79 | 8.25 |
| O01004 | h | Oficial especialista | 0.308 | 24.94 | 7.68 |
| O01009 | h | Peón | 0.154 | 21.35 | 3.29 |
| M02054 | h | Equipo para inyecciones profundas, con bomba de baja presión y carro de perforación (maquinaria) | 0.173 | 95.77 | 16.57 |
| M04004 | h | Compresor 311/400 CV (maquinaria) | 0.147 | 134.6 | 19.79 |
| M01004 | h | Camión 161/190 CV (119/140 kW) (maquinaria) | 0.008 | 38.89 | 0.31 |
| M01013 | h | Camión cisterna riego agua 241/310 CV (178/228 kW) (maquinaria) | 0.03 | 53.97 | 1.62 |
| M02055 | h | Equipos de mezclado y agitación para producciones mayores de 20 m3/h. De 200 litros de capacidad (maquinaria) | 0.157 | 33.02 | 5.18 |
| P01232 | m | Perfil tubular de 127 mm diámetro exterior y 9,0 mm de espesor, acero EN ISO 11960 N-80, límite elástico 562 N/mm2 (material) | 1.02 | 61.19 | 62.41 |
| P01001 | m³ | Agua (p.o.) | 0.014 | 0.88 | 0.01 |
| P01007 | t | Cemento CEM II/A-V 42,5 R en sacos (p.o.) (material) | 0.041 | 122.96 | 5.04 |
| %6.0CI | % | Costes indirectos 6,0% | 6 % | 130.15 | 7.81 |
|  |  | Total |  |  | 137.96 |

| Medición | Uds. | Largo | Parcial |
|---|---|---|---|
| Estribo 1 Pasarela 1 | 3 | 4 | 12.00 |
| Estribo 2 Pasarela 1 | 3 | 4 | 12.00 |
| Estribo 1 Pasarela 2 | 3 | 4 | 12.00 |
| Estribo 2 Pasarela 2 | 3 | 4 | 12.00 |
| Estribo 1 Pasarela 3 | 3 | 4 | 12.00 |
| Estribo 2 Pasarela 3 | 3 | 4 | 12.00 |
| Estribo 1 Pasarela 4 | 3 | 4 | 12.00 |
| Estribo 2 Pasarela 4 | 3 | 4 | 12.00 |
| Estribo 1 Pasarela barranco Pascualet | 3 | 4 | 12.00 |
| Estribo 2 Pasarela barranco Pascualet | 3 | 4 | 12.00 |
| Subtotal |  |  | 120.00 |
| Total |  |  | 120 |

**PL10** ud Placas de anclaje pasarela 10 m (20/01/2023)
20 ud × 51.46 = 1029.20
Placas de anclaje de acero de dimensiones 450x200x10 mm con 6 orificios de 18 mm de diámetro, confromada por dos perfiles sujección de 270x16x6 mm y cuatro eletas de refuerzo de 6mm , según planos.

| Código | Ud | Descripción | Rendimiento | Precio | Importe |
|---|---|---|---|---|---|
| PLP10 | ud | Placa de anclaje acero 450x200x10 mm con perfles sujección y refuerzos (material; 20/01/2023) | 1 | 48.55 | 48.55 |
| %6.0CI | % | Costes indirectos 6,0% | 6 % | 48.55 | 2.91 |
|  |  | Total |  |  | 51.46 |

| Medición | Uds. | Parcial |
|---|---|---|
| Placas anclaje Pasarela 1 | 4 | 4.00 |
| Placas anclaje Pasarela 2 | 4 | 4.00 |
| Placas anclaje Pasarela 3 | 4 | 4.00 |
| Placas anclaje Pasarela 4 | 4 | 4.00 |
| Placas anclaje Pasarela barranco Pascualet | 4 | 4.00 |
| Subtotal |  | 20.00 |
| Total |  | 20 |

**CNI03G05_** ud Pasarela peatonal de madera 10,00 m de luz y 2,00 m ancho (15/12/2022)
5 ud × 13884.24 = 69421.20
Pasarela peatonal tipo Caminos Naturales de 10,00 m de luz total y 2,00 m de ancho de paso para clase de servicio 3, formada por vigas principales rectas, riostras y barandillas en madera laminada encolada de pino GL24h; tablero de piso, elementos de arriostramiento y quitamiedos en madera aserrada de pino C-24. La madera lleva incluido el tratamiento fungicida, cortes, entalladuras para su correcto acoplamiento, colocación de elementos de atado, según CTE/ DB-SE-M. Herrajes de apoyo y de unión en acero S275 JR galvanizado en caliente mediante Z350 y tornillería cincada. Se incluye forrado de zinc del canto de las vigas, medios de elevación y transporte, pero no la cimentación.

| Código | Ud | Descripción | Rendimiento | Precio | Importe |
|---|---|---|---|---|---|
| O01004 | h | Oficial especialista | 68 | 24.94 | 1695.92 |
| O01005 | h | Oficial de oficios | 68 | 22.11 | 1503.48 |
| O01009 | h | Peón | 68 | 21.35 | 1451.80 |
| P01140 | m³ | Madera tratada autoclave (p.o.) (material) | 2.18 | 812.53 | 1771.32 |
| CNP01D03_ | m³ | Madera estructural laminada GL24h (p.o.) (material; 20/01/2023) | 3.46 | 1217.56 | 4212.76 |
| P01165 | kg | Acero laminado en caliente S275JR en perfil tubular (p.o.) (material) | 228.34 | 3.35 | 764.94 |
| LAM | m | Lámina zinc de 30 cm ancho y 0,8 mm e. para cantos (p.o.) (material; 15/12/2022) | 20 | 5.5 | 110.00 |
| M01092 | h | Grúa autopropulsada 191/240 CV (141/177 kW) (maquinaria) | 16 | 60.01 | 960.16 |
| M01018 | h | Camión tractor con plataforma 241/310 CV (178/228 kW) (maquinaria) | 12 | 52.33 | 627.96 |
| %6.0CI | % | Costes indirectos 6,0% | 6 % | 13098.34 | 785.90 |
|  |  | Total |  |  | 13884.24 |

| Medición | Uds. | Parcial |
|---|---|---|
| Pasarela 10 m 1. Pk 21+295 | 1 | 1.00 |
| Pasarela 10 m 2. Pk 24+771 | 1 | 1.00 |
| Pasarela 10 m 3. Pk 26+565 | 1 | 1.00 |
| Pasarela 10 m 4. Pk 26+895 | 1 | 1.00 |
| Pasarela 10 m barranco Pascualet. Pk 8+490 | 1 | 1.00 |
| Subtotal |  | 5.00 |
| Total |  | 5 |

**PCARG_P** ud Prueba de carga de pasarela peatonal madera 10 m (14/02/2009)
5 ud × 1039.7 = 5198.50
Prueba de carga de pasarela peatonal de madera de 10 m de luz

| Código | Ud | Descripción | Rendimiento | Precio | Importe |
|---|---|---|---|---|---|
| P_CARGA | ud | Prueba carga pasarela peatonal (material; 14/02/2009) | 1 | 980.85 | 980.85 |
| %6.0CI | % | Costes indirectos 6,0% | 6 % | 980.85 | 58.85 |
|  |  | Total |  |  | 1039.7 |

| Medición | Uds. | Parcial |
|---|---|---|
| Prueba pasarela 10 m | 5 | 5.00 |
| Total |  | 5 |

### 04.02 GUAL BARRANC DE LA GALERA (07/12/1994)
Importe: 33344.77

**I10009** m³ Excavación cauces y desagües, 2< vol<= 4 m³/m, t. tránsito
262.7 m³ × 1.51 = 396.68
Excavación de cauces y desagües con retroexcavadora o dragalina, incluyendo refino de taludes, volumen de excavación entre 2 y 4 m³/m, en terreno tránsito medido sobre perfil.

| Código | Ud | Descripción | Rendimiento | Precio | Importe |
|---|---|---|---|---|---|
| O01009 | h | Peón | 0.0019 | 21.35 | 0.04 |
| M01058 | h | Retroexcavadora orugas hidráulica 131/160 CV (97/118 kW), 22 t, cazo 1,10 m³ | 0.019 | 72.85 | 1.38 |
| %6.0CI | % | Costes indirectos 6,0% | 6 % | 1.42 | 0.09 |
|  |  | Total |  |  | 1.51 |

| Medición | Uds. | Largo | Ancho | Alto | Parcial |
|---|---|---|---|---|---|
| Perfilado de talud | 2 | 15 | 5 | 0.7 | 105.00 |
| Rebaje cota Margen izquierdo |  | 20.58 | 3 | 0.2 | 12.35 |
| Rebaje cota Margen derecho |  | 26.45 | 3 | 0.2 | 15.87 |
| Excavació llit barranc | 2 | 21.58 | 2 | 1.5 | 129.48 |
| Subtotal |  |  |  |  | 262.70 |
| Total |  |  |  |  | 262.7 |

**I10033** m³ Extendido tierras con retroexcavadora hasta 20 m
150.91 m³ × 0.95 = 143.36

| Medición | Uds. | Largo | Ancho | Alto | Parcial |
|---|---|---|---|---|---|
| Perfilado de talud | 2 | 15 | 5 | 0.7 | 105.00 |
| Rebaje cota Margen izquierdo |  | 20.58 | 2 | 0.2 | 8.23 |
| Rebaje cota Margen derecho |  | 26.45 | 2 | 0.2 | 10.58 |
| Badén cauce |  | 21.58 | 2.3 | 0.4 | 19.85 |
| Tacón |  | 24.18 | 0.3 | 1 | 7.25 |
| Subtotal |  |  |  |  | 150.91 |
| Total |  |  |  |  | 150.91 |

**I10009_M** m³ Excavación cauces y desagües, 2<vol<= 4 m³/m, t. tránsito badén
86.65 m³ × 5.71 = 494.77
Excavación de cauces y desagües con retroexcavadora o dragalina para formación de badenes en curso de agua, incluyendo refino de taludes, volumen de excavación entre 2 y 4 m³/m, en terreno tránsito medido sobre perfil.

| Código | Ud | Descripción | Rendimiento | Precio | Importe |
|---|---|---|---|---|---|
| M01058 | h | Retroexcavadora orugas hidráulica 131/160 CV (97/118 kW), 22 t, cazo 1,10 m³ | 0.074 | 72.85 | 5.39 |
| %6.0CI | % | Costes indirectos 6,0% | 6 % | 5.39 | 0.32 |
|  |  | Total |  |  | 5.71 |

| Medición | Largo | Ancho | Alto | Parcial |
|---|---|---|---|---|
| Parte estrecha badén | 47.03 | 3 | 0.4 | 56.44 |
| Parte ancha badén | 21.58 | 3.5 | 0.4 | 30.21 |
| Subtotal |  |  |  | 86.65 |
| Total |  |  |  | 86.65 |

**I14003** m³ Hormigón HNE-15/spb/40-20, planta, D<=20 km
16.51 m³ × 98.09 = 1619.47

| Medición | Largo | Ancho | Alto | Parcial |
|---|---|---|---|---|
| Hormigón de limpieza badén | 68.61 | 2.3 | 0.1 | 15.78 |
| Hormigón de limpieza tacón | 24.18 | 0.3 | 0.1 | 0.73 |
| Subtotal |  |  |  | 16.51 |
| Total |  |  |  | 16.51 |

**I14012** m³ Hormigón HA-25/spb/40-20/X0-XC1-XC2, planta, D<=20 km
64.99 m³ × 108.8 = 7070.91

| Medición | Largo | Ancho | Alto | Parcial |
|---|---|---|---|---|
| Parte estrecha badén | 47.03 | 3 | 0.3 | 42.33 |
| Parte ancha badén | 21.58 | 3.5 | 0.3 | 22.66 |
| Subtotal |  |  |  | 64.99 |
| Total |  |  |  | 64.99 |

**I14008** m³ Hormigón HM-20/spb/40-20/X0, planta, D<=20 km
7.25 m³ × 104.23 = 755.67
Hormigón en masa HM-20 (20 N/mm² de resistencia característica) con árido de 40 o 20 mm de tamaño máximo, elaborado en planta, a una distancia máxima de 20 km a la planta. Incluida puesta en obra, exclusivamente desde camión hormigonera procedente de la planta.

| Código | Ud | Descripción | Rendimiento | Precio | Importe |
|---|---|---|---|---|---|
| O01009 | h | Peón | 1.4 | 21.35 | 29.89 |
| P03003 | m³ | Hormigón HM-20/spb/40-20/X0 (p.o.) (material) | 1 | 68 | 68.00 |
| M02018 | h | Vibrador hormigón, sin mano de obra | 0.1 | 4.38 | 0.44 |
| %6.0CI | % | Costes indirectos 6,0% | 6 % | 98.33 | 5.90 |
|  |  | Total |  |  | 104.23 |

| Medición | Largo | Ancho | Alto | Parcial |
|---|---|---|---|---|
| Tacón badén | 24.18 | 0.3 | 1 | 7.25 |
| Total |  |  |  | 7.25 |

**I16002** m² Encofrado y desencofrado madera zapatas, vigas riostras y encepados
154.41 m² × 23.26 = 3591.58

| Medición | Largo | Alto | Parcial |
|---|---|---|---|
| Badén | 141.22 | 0.4 | 56.49 |
| Tacón | 97.92 | 1 | 97.92 |
| Subtotal |  |  | 154.41 |
| Total |  |  | 154.41 |

**I17002** m³ Construcción pavimento hormigón >15 cm, pendiente<= 5% (24/04/2023)
22.66 m³ × 20.96 = 474.95
Construcción de pavimento de hormigón de más de 15 cm de espesor, en caminos con pendiente media máxima del 5% incluyendo extendido del hormigón, compactación con regla vibrante, fratasado y remates, cepillado/ruleteado para textura superficial, curado con productos filmógenos y realización de juntas de contracción en duro; no se incluye encofrado, hormigones, armaduras ni productos de curado.

| Código | Ud | Descripción | Rendimiento | Precio | Importe |
|---|---|---|---|---|---|
| O01004 | h | Oficial especialista | 0.17 | 24.94 | 4.24 |
| O01009 | h | Peón | 0.51 | 21.35 | 10.89 |
| M02019 | h | Regla vibrante, sin mano de obra (maquinaria) | 0.34 | 6.95 | 2.36 |
| M02030 | h | Cortadora de juntas hasta 30 CV, sin mano de obra (maquinaria) | 0.34 | 5.31 | 1.81 |
| P03999_AF | ud | Suplemento suministro hormigón, d= 5 km | 0.2 | 2.33 | 0.47 |
| P34045 | l | Pintura al silicato (p.o.) | 0 | 4.8 | 0.00 |
| %6.0CI | % | Costes indirectos 6,0% | 6 % | 19.77 | 1.19 |
| I16001 | m | Encofrado y desencofrado pavimento hormigón h<= 0,20 m | 0 | 4.27 | 0.00 |
|  |  | Total |  |  | 20.96 |

| Medición | Largo | Ancho | Alto | Parcial |
|---|---|---|---|---|
| Badén <=5% | 21.58 | 3.5 | 0.3 | 22.66 |
| Total |  |  |  | 22.66 |

**I17004** m³ Construcción pavimento hormigón >15 cm, pendiente 10-20%
42.33 m³ × 44.52 = 1884.53
Construcción de pavimento de hormigón de más de 15 cm de espesor, en caminos con pendiente media comprendida entre el 10 y el 20%, incluyendo extendido del hormigón, compactación con regla vibrante, fratasado y remates, cepillado/ruleteado para textura superficial, curado con productos filmógenos y realización de juntas de contracción en duro; no se incluye encofrado, hormigones, armaduras ni productos de curado.

| Código | Ud | Descripción | Rendimiento | Precio | Importe |
|---|---|---|---|---|---|
| O01004 | h | Oficial especialista | 0.37 | 24.94 | 9.23 |
| O01009 | h | Peón | 1.11 | 21.35 | 23.70 |
| M02019 | h | Regla vibrante, sin mano de obra | 0.74 | 6.95 | 5.14 |
| M02030 | h | Cortadora de juntas hasta 30 CV, sin mano de obra | 0.74 | 5.31 | 3.93 |
| %6.0CI | % | Costes indirectos 6,0% | 6 % | 42.00 | 2.52 |
|  |  | Total |  |  | 44.52 |

| Medición | Largo | Ancho | Alto | Parcial |
|---|---|---|---|---|
| Badén 10-20% | 47.03 | 3 | 0.3 | 42.33 |
| Total |  |  |  | 42.33 |

**I15005** m² Malla electrosoldada ME 15x15 ø 6-6 mm, B500T, colocada
216.62 m² × 4.69 = 1015.95
Acero en malla electrosoldada de 6 mm de diámetro y retícula de 15x15 cm, colocada en obra, incluidos solapes.

| Código | Ud | Descripción | Rendimiento | Precio | Importe |
|---|---|---|---|---|---|
| O01004 | h | Oficial especialista | 0.012 | 24.94 | 0.30 |
| O01009 | h | Peón | 0.012 | 21.35 | 0.26 |
| P01049 | m² | Malla electrosoldada ME 15x15 ø 6-6 B500T (p.o.) (material) | 1.1 | 3.24 | 3.56 |
| P01045 | kg | Alambre (p.o.) | 0.01 | 1.8 | 0.02 |
| M01020 | h | Camión volquete grúa hasta 130 CV (96 kW) | 0.007 | 39.55 | 0.28 |
| %6.0CI | % | Costes indirectos 6,0% | 6 % | 4.42 | 0.27 |
|  |  | Total |  |  | 4.69 |

| Medición | Largo | Ancho | Parcial |
|---|---|---|---|
| Parte estrecha badén | 47.03 | 3 | 141.09 |
| Parte ancha badén | 21.58 | 3.5 | 75.53 |
| Subtotal |  |  | 216.62 |
| Total |  |  | 216.62 |

**ENCANCHAD** m² Encachado piedra, espesor 7 cm, D<= 3 km (01/09/2011)
161.63 m² × 48.71 = 7873.00
Chapado de piedra de 7 cm de espesor, con despiece natural de la misma, con mortero 1:5 de 290 kg de cemento. Distancia máxima de la piedra 3 km.

| Código | Ud | Descripción | Rendimiento | Precio | Importe |
|---|---|---|---|---|---|
| O01009 | h | Peón | 0.6 | 21.35 | 12.81 |
| O01004 | h | Oficial especialista | 0.6 | 24.94 | 14.96 |
| P02033 | m² | Piedra caliza tipo losa, para chapeo, espesor 7 cm (p.o) (material; 01/09/2011) | 1 | 9 | 9.00 |
| M01032 | h | Dumper de obra hasta 1.500 kg | 0.03 | 38.54 | 1.16 |
| M01151 | h | Minicargadora ruedas 71/100 CV (52/74 kW) (maquinaria) | 0.03 | 52.51 | 1.58 |
| I13005 | m³ | Mortero cemento y arena M-7,5 (1/5), D<= 20 km | 0.05 | 128.72 | 6.44 |
| %6.0CI | % | Costes indirectos 6,0% | 6 % | 45.95 | 2.76 |
|  |  | Total |  |  | 48.71 |

| Medición | Largo | Ancho | Parcial |
|---|---|---|---|
| Parte estrecha encachado | 28.7 | 3 | 86.10 |
| Parte ancha encachado | 21.58 | 3.5 | 75.53 |
| Subtotal |  |  | 161.63 |
| Total |  |  | 161.63 |

**ACVGR** m² Acondicionamiento de vegetación en riberas de cursos fluviales, cabida c. >80%, pte>50%
1800 m² × 1.24 = 2232.00
Despeje y eliminación de vegetación alóctona en riberas de cursos fluviales, tanto arbustiva como arbórea, sea cual fuere su porte. Se incluye el desbroce, apeo de arbustos y árboles (ø =< 30 cm) con motodesbrozadora, motosierra e incluso maquinaria pesada. Se incluye también el troceado, amontonado, separación de los elementos gruesos de los mas delgados y su eliminación posterior mediante astillado. La vegetación arbórea a mantener será podada.

| Código | Ud | Descripción | Rendimiento | Precio | Importe |
|---|---|---|---|---|---|
| O01009 | h | Peón | 0.015 | 21.35 | 0.32 |
| O01004 | h | Oficial especialista | 0.015 | 24.94 | 0.37 |
| M03010 | h | Motodesbrozadora, sin mano de obra | 0.015 | 2.28 | 0.03 |
| M03014 | h | Motosierra, sin mano de obra | 0.015 | 1.79 | 0.03 |
| M03005 | h | Astilladora, sin mano de obra | 0.002 | 3.75 | 0.01 |
| M03009 | h | Desbrozadora de cadenas, sin mano de obra (maquinaria) | 0.006 | 3.42 | 0.02 |
| M01160 | h | Retroexcavadora ruedas hidráulica 161/190 CV (119/140 kW), 20 t, cazo 0,90 m³ (maquinaria) | 0.006 | 65.19 | 0.39 |
| %6.0CI | % | Costes indirectos 6,0% | 6 % | 1.17 | 0.07 |
|  |  | Total |  |  | 1.24 |

| Medición | Uds. | Largo | Ancho | Parcial |
|---|---|---|---|---|
|  | 2 | 60 | 15 | 1800.00 |
| Total |  |  |  | 1800 |

**I21007** m³ Escollera roca, tamaño 30 a 60 cm, D<= 20 km
56.8 m³ × 61.3 = 3481.84

| Medición | Uds. | Largo | Ancho | Alto | Parcial |
|---|---|---|---|---|---|
| Protección badén |  | 24.18 | 1.5 | 0.6 | 21.76 |
| Protección M.I. Via verde | 29.2 |  |  | 0.6 | 17.52 |
| Protección M.D. Via verde | 29.2 |  |  | 0.6 | 17.52 |
| Subtotal |  |  |  |  | 56.80 |
| Total |  |  |  |  | 56.8 |

**PRTCBG** m² Protección badén en ríos con grava
36.87 m² × 12.65 = 466.41
Protección en badén de ríos a base de aporte de grava (15 cm) sobre escollera de protección del badén.

| Código | Ud | Descripción | Rendimiento | Precio | Importe |
|---|---|---|---|---|---|
| O01009 | h | Peón | 0.08 | 21.35 | 1.71 |
| O01004 | h | Oficial especialista | 0.015 | 24.94 | 0.37 |
| M01058 | h | Retroexcavadora orugas hidráulica 131/160 CV (97/118 kW), 22 t, cazo 1,10 m³ | 0.08 | 72.85 | 5.83 |
| P02009 | m³ | Grava (p.o.) | 0.195 | 20.6 | 4.02 |
| %6.0CI | % | Costes indirectos 6,0% | 6 % | 11.93 | 0.72 |
|  |  | Total |  |  | 12.65 |

| Medición | Largo | Ancho | Parcial |
|---|---|---|---|
| Protección badén | 24.58 | 1.5 | 36.87 |
| Total |  |  | 36.87 |

**DESV_CA** m³ Excavación lecho del río para desvío cauce
129.48 m³ × 2.4 = 310.75
Excavación de lecho de río para desvío de cauce con retroexcavadora, incluso posterior recuperación del cauce.

| Código | Ud | Descripción | Rendimiento | Precio | Importe |
|---|---|---|---|---|---|
| M01058 | h | Retroexcavadora orugas hidráulica 131/160 CV (97/118 kW), 22 t, cazo 1,10 m³ | 0.031 | 72.85 | 2.26 |
| %6.0CI | % | Costes indirectos 6,0% | 6 % | 2.26 | 0.14 |
|  |  | Total |  |  | 2.4 |

| Medición | Uds. | Largo | Ancho | Alto | Parcial |
|---|---|---|---|---|---|
|  | 2 | 21.58 | 2 | 1.5 | 129.48 |
| Total |  |  |  |  | 129.48 |

**I03005** m³ Excavación mecánica zanja, terreno compacto
7.25 m³ × 3.51 = 25.45
Excavación mecánica en zanja en terreno compacto con retroexcavadora hasta 4 m de profundidad. Con la perfección que sea posible a máquina. Para cimentaciones y obras de fábrica. Acopio a pie de máquina, medido sobre perfil

| Código | Ud | Descripción | Rendimiento | Precio | Importe |
|---|---|---|---|---|---|
| O01009 | h | Peón | 0.0074 | 21.35 | 0.16 |
| M01055 | h | Retrocargo 71/100 CV, (52/74 kW), 8 t, cazo: 0,90-0,18 m³, cuchara 1,00 m³ | 0.074 | 42.61 | 3.15 |
| %6.0CI | % | Costes indirectos 6,0% | 6 % | 3.31 | 0.20 |
|  |  | Total |  |  | 3.51 |

| Medición | Largo | Ancho | Alto | Parcial |
|---|---|---|---|---|
| Tacón | 24.18 | 0.3 | 1 | 7.25 |
| Total |  |  |  | 7.25 |

**E0859X** u Reja tipo tramex de 100x50 cm y 3 cm de espesor con malla de 30x30 mm (07/12/1994)
35 u × 43.07 = 1507.45
Reja tipo tramex de 100x50 cm y 3 cm de espesor con malla de 30x30 mm, platina de 30x3 mm., y malla electrosoldada entregirada, incluido marco anclado al hormigón, colocada.

| Código | Ud | Descripción | Rendimiento | Precio | Importe |
|---|---|---|---|---|---|
| O0101 | h | Cap de colla | 0.01 | 26.02 | 0.26 |
| O0102 | h | Oficial 1ª | 0.04 | 24.56 | 0.98 |
| O0110 | h | Peó | 0.15 | 20.41 | 3.06 |
| P0631 | m2 | Tapa tràmex de 0.03x0.03m (material; 12/01/2009) | 0.5 | 71.1044 | 35.55 |
| vg | % | Despeses indirectes | 0.5359 | 6 | 3.22 |
|  |  | Total |  |  | 43.07 |

| Medición | Uds. | Largo | Parcial |
|---|---|---|---|
|  | 5 | 7 | 35.00 |
| Total |  |  | 35 |

## 05 PARTIDES ALÇADES (24/04/2023)
Importe: 37500

**PA_SV** ud Partida alçada de cobrament íntegre per a la seguretat viària i altres (01/08/2023)
1 ud × 6000 = 6000.00
Partida alzada de pago íntegro por la seguridad viaria, señalización, balizamiento y desvios provisionales durante la ejecución de la obras, según indicaciones de la Dirección de obra.

**PA_SA** ud Partida alzada a justificar reposición afección secundaria servicios, estudio desvios provisionales y otros (01/08/2023)
1 ud × 6000 = 6000.00
Partida alzada a justificar para la reposición de servicios surgidos de una afección secundaria o imprevista, estudio desvios provisionales y otros

**PA_IM** ud Partida alzada a justificar para obras no previstas (01/08/2023)
1 ud × 15000 = 15000.00
Partida alzada a justificar para obras no previstas en el proyecto y imprescindibles de ejecutar durante el plazo de las obras.

**PA_AR** ud Partida alzada a justificar por trabajos de arqueología (01/08/2023)
1 ud × 4000 = 4000.00

**ESTG** ud Partida Alzada a justificar Estudio geotécnico (24/04/2023)
1 ud × 4000 = 4000.00

**05_06** ud Partida Alzada a justificar control de calidad en obra (01/08/2023)
1 ud × 2500 = 2500.00

## 06 SEGURETAT I SALUT (24/04/2023)
Importe: 38966.17

**SYS** ud Seguridad y Salud (24/04/2023)
1 ud × 38966.17 = 38966.17
Partida de abono por el cumplimiento de las medidas necesarias de Seguridad y Salud.

## 07 GESTIÓ DE RESIDUS (27/01/2021)
Importe: 11901.94

**INS_GR** ud Instalación y Retirada de Punto Limpio RCD; volumenes menores (27/01/2021)
1 ud × 1593.69 = 1593.69
Instalación, y retirada de RCD en volúmenes menores con capacidad total de 68 m3.

| Código | Ud | Descripción | Rendimiento | Precio | Importe |
|---|---|---|---|---|---|
| RETS | ud | Suministro y retirada de sacas (27/01/2021) | 1 | 44.95 | 44.95 |
| CONT5 | ud | Instalacion contenedor vacio 5m3 (27/01/2021) | 5 | 40.11 | 200.55 |
| CCONT5 | ud | Cambio contenedor 5m3 (27/01/2021) | 5 | 84.4 | 422.00 |
| RETC5 | ud | Retirada contenedor 5m3 (27/01/2021) | 5 | 84.4 | 422.00 |
| CLC | ud | Cambio de lugar contenedor 5m3 (27/01/2021) | 1 | 84.4 | 84.40 |
| ISTC | ud | Instalación contenedor vacío 7m3 (27/01/2021) | 1 | 40.11 | 40.11 |
| CAMB | ud | Cambio contenedor 7m3 (27/01/2021) | 1 | 96.49 | 96.49 |
| RETI7 | ud | Retirada contenedor 7m3 (27/01/2021) | 1 | 96.49 | 96.49 |
| CAB7 | ud | Cambio de lugar contenedor 7m3 (27/01/2021) | 1 | 96.49 | 96.49 |
| %6.0CI | % | Costes indirectos 6,0% | 6 % | 1503.48 | 90.21 |
|  |  | Total |  |  | 1593.69 |

| Medición | Uds. | Parcial |
|---|---|---|
| Vol menores. 64m3 | 1 | 1.00 |
| Total |  | 1 |

**RC_GRVM** m³ Recogida, Selección y Clasificación y transporte obra RCD; volumenes menores
68 m³ × 47.33 = 3218.44

| Código | Ud | Descripción | Rendimiento | Precio | Importe |
|---|---|---|---|---|---|
| M01116 | h | Miniexcavadora orugas hasta 70 CV (51 kW) | 0.3 | 47.82 | 14.35 |
| M01033 | h | Dumper de obra, 2500 l | 0.3 | 57.76 | 17.33 |
| O01009 | h | Peón | 0.2 | 21.35 | 4.27 |
| M01006 | h | Camión 241/310 CV (178/228 kW) | 0.2 | 43.5 | 8.70 |
| %6.0CI | % | Costes indirectos 6,0% | 6 % | 44.65 | 2.68 |
|  |  | Total |  |  | 47.33 |

**RC_GR** m³ Recogida, Selección y Clasificación y transporte de residuos urbanos
55.8 m³ × 67.96 = 3792.17
Recogida, selección y clasificación y transporte de residuos urbanos.

| Código | Ud | Descripción | Rendimiento | Precio | Importe |
|---|---|---|---|---|---|
| M01116 | h | Miniexcavadora orugas hasta 70 CV (51 kW) | 0.3 | 47.82 | 14.35 |
| M01033 | h | Dumper de obra, 2500 l | 0.3 | 57.76 | 17.33 |
| O01009 | h | Peón | 0.5 | 21.35 | 10.68 |
| M01006 | h | Camión 241/310 CV (178/228 kW) | 0.5 | 43.5 | 21.75 |
| %6.0CI | % | Costes indirectos 6,0% | 6 % | 64.11 | 3.85 |
|  |  | Total |  |  | 67.96 |

| Medición | Uds. | Parcial |
|---|---|---|
| Residuos municipales | 55.8 | 55.80 |
| Total |  | 55.8 |

**CT_GR** m³ Carga y transporte RCD
90.38 m³ × 10.56 = 954.41
Carga y transporte a gestor autorizado de RCD.

| Código | Ud | Descripción | Rendimiento | Precio | Importe |
|---|---|---|---|---|---|
| M01006 | h | Camión 241/310 CV (178/228 kW) | 0.18 | 43.5 | 7.83 |
| M01055 | h | Retrocargo 71/100 CV, (52/74 kW), 8 t, cazo: 0,90-0,18 m³, cuchara 1,00 m³ | 0.05 | 42.61 | 2.13 |
| %6.0CI | % | Costes indirectos 6,0% | 6 % | 9.96 | 0.60 |
|  |  | Total |  |  | 10.56 |

| Medición | Uds. | Parcial |
|---|---|---|
| Todos menos municipales y 68 m3 | 90.38 | 90.38 |
| Total |  | 90.38 |

**CG_GR** ud Canon Gestión de residuos (27/01/2021)
1 ud × 2343.23 = 2343.23
Canon de gestión de residuos RCD.

| Código | Ud | Descripción | Rendimiento | Precio | Importe |
|---|---|---|---|---|---|
| HOR | m3 | Hormigon (27/01/2021) | 91.85 | 21.14 | 1941.71 |
| MAD | m3 | Madera (27/01/2021) | 0.42 | 31.4 | 13.19 |
| PLAS | m3 | Plastico (27/01/2021) | 0.86 | 98.95 | 85.10 |
| TIERR | m3 | Tierras y piedras naturales (20/01/2023) | 66 | 2.18 | 143.88 |
| ACER | m3 | Hierro y Acero (27/01/2021) | 0.27 | 98.91 | 26.71 |
| %6.0CI | % | Costes indirectos 6,0% | 6 % | 2210.59 | 132.64 |
|  |  | Total |  |  | 2343.23 |

| Medición | Uds. | Parcial |
|---|---|---|
| Canon gestión residiuos valorados | 1 | 1.00 |
| Total |  | 1 |

## Mediciones

**I03006** m³ Excavación mecánica zanja, terreno tránsito
1 m³ × 5.04

| Medición | Largo | Ancho | Alto | Parcial |
|---|---|---|---|---|
| Recolocación cableado | 4 | 0.5 | 0.5 | 1.00 |
| Total |  |  |  | 1 |

**CAB150** m Suministro e instalación cable AL XZ1 0,6/1kv 1*150 mm2 AL (20/01/2023)
3 m × 3.64
Suministro e instalación en zanja de cable AL XZ1 0,6/1kv 1*150 mm2 AL

| Código | Ud | Descripción | Rendimiento | Precio | Importe |
|---|---|---|---|---|---|
| O01009 | h | Peón | 0.06 | 21.35 | 1.28 |
| CAB_150 | m | cable AL XZ1 0,6/1kv 1*150 mm2 AL (material; 20/01/2023) | 1 | 2.15 | 2.15 |
| %6.0CI | % | Costes indirectos 6,0% | 6 % | 3.43 | 0.21 |
|  |  | Total |  |  | 3.64 |

**E02221** m Tubo flexible de PE, diámetro nominal 50 mm enterrado (Normal), instalado
3 m × 1.92
Precios: Presupuesto 1.92; Presupuesto 1.78; 1.78; 1.78; 1.78; 1.78; 1.78; 1.78; 1.78; 1.78; 1.78; 1.78; 1.78; 1.78; 1.78; 1.78; 1.78; 1.78; 1.78; 1.78; 1.78; 1.78; 1.78; 1.78; 1.78; 1.78; 1.78; 1.78; 1.78; 1.78; 1.78; 1.78; 1.78; 1.78; 1.78; 1.78; 1.78; 1.78; 1.78; 1.78; 1.78; 1.78; 1.78; 1.78; 1.78; 1.78; 1.78; 1.78; 1.78; 1.78; 1.78; 1.78; 1.78; 1.78; 1.78; 1.78; 1.78; 1.78; 1.78; 1.78; 1.78; 1.78; 1.78
Canalización enterrada de tubo flexible, suministrado en rollo, de polietileno de doble pared (interior lisa y exterior corrugada), de 50 mm de diámetro nominal (exterior), resistencia a la compresión 450 N, resistencia al impacto para uso normal. Conformidad con UNE-EN 61386-1, UNE-EN 61386-24, incluyendo p/p de guía interior para el paso de cables, manguitos, separadores, bridas y/o cualquier otro accesorio de conexión, totalmente instalado.

| Código | Ud | Descripción | Rendimiento | Precio | Importe |
|---|---|---|---|---|---|
| O01004 | h | Oficial especialista | 0.052 | 24.94 | 1.30 |
| P25161 | m | Tubo flexible de PE, diámetro nominal 50 mm (Normal) (p.o.) (material) | 1 | 0.51 | 0.51 |
| %6.0CI | % | Costes indirectos 6,0% | 6 % | 1.81 | 0.11 |
|  |  | Total |  |  | 1.92 |

| Medición | Largo | Parcial |
|---|---|---|
| Canalización cable | 3 | 3.00 |
| Total |  | 3 |

## Precios auxiliares

**O01020** h Peón con motosierra (mano de obra)
Precios: Presupuesto 22.87; Presupuesto 22.87; 22.87; 22.87; 22.87; 22.87; 22.87; 22.8715; 22.87; 22.87; 22.87; 22.87; 22.87; 22.87; 22.87; 22.87

| Código | Ud | Descripción | Rendimiento | Precio | Importe |
|---|---|---|---|---|---|
| O01009 | h | Peón | 1 | 21.35 | 21.35 |
| M03014 | h | Motosierra, sin mano de obra | 0.85 | 1.79 | 1.52 |
|  |  | Total |  |  | 22.87 |

**I04003** m³ Riego a humedad óptima para compactación 100 l/m³, A4-A7, D<=3 km
Precio: 0.62
Riego a humedad óptima para la compactación de tierras comprendidas en los grupos desde A-4 hasta A-7 (H.R.B.), explanaciones mejoradas, suelo-cal y suelo-cemento, incluido carga y transporte de agua hasta pie de obra y riego a presión, con un recorrido en carga menor o igual a 3 km y retorno en vacío. Precio referido a m³ de material compactado con una dosificación indicativa de 100 l/m³ compactado.

| Código | Ud | Descripción | Rendimiento | Precio | Importe |
|---|---|---|---|---|---|
| I04001 | m³ | Riego, carga/descarga D<= 3 km (maquinaria) | 0.1 | 6.17 | 0.62 |
|  |  | Total |  |  | 0.62 |

**CNL01E11_** m³ Material para relleno extraído zona (20/01/2023)
Precio: 2.42
Material adecuado sin seleccionar para rellenos o terraplenes extraído en la zona. Incluye el material, canon de extracción, la excavación y acopio.

| Código | Ud | Descripción | Rendimiento | Precio | Importe |
|---|---|---|---|---|---|
| CNM3A01_ | m³ | Canon de extracción cantera/préstamos (maquinaria; 20/01/2023) | 0.9 | 1 | 0.90 |
| M01058 | h | Retroexcavadora orugas hidráulica 131/160 CV (97/118 kW), 22 t, cazo 1,10 m³ | 0.019 | 72.85 | 1.38 |
| %6.0CI | % | Costes indirectos 6,0% | 6 % | 2.28 | 0.14 |
|  |  | Total |  |  | 2.42 |

**I02029A** m³ Transporte materiales sueltos (buenas condiciones) D<= 30 km (24/04/2023)
Precio: 3.06
Transporte de materiales sueltos, por carreteras o caminos en buenas condiciones, y sin limitación de tonelaje, a una distancia de 15 km de recorrido de carga, incluido el retorno en vacío y los tiempos de carga y descarga, sin incluir el importe de la pala cargadora. Según cálculo en hoja aparte.

| Código | Ud | Descripción | Rendimiento | Precio | Importe |
|---|---|---|---|---|---|
| I02029f | m³ | Transporte materiales sueltos (buenas condiciones) D<= 30 km (maquinaria; 24/04/2023) | 1 | 1.0681 | 1.07 |
| I02029v | kmm³ | (Var. dist.) Transporte mat. sueltos (buenas condic.) D<= 30 km (maquinaria; 24/04/2023) | 15 | 0.1211 | 1.82 |
| %6.0CI | % | Costes indirectos 6,0% | 6 % | 2.89 | 0.17 |
|  |  | Total |  |  | 3.06 |

**I04002** m³ Riego a humedad óptima para compactación 80 l/m³, A1-A3, D<=3 km
Precio: 0.52
Riego a humedad óptima para la compactación de tierras comprendidas en los grupos desde A-1 hasta A-3 (H.R.B.), sub-bases y firmes, incluido carga y transporte de agua hasta pie de obra y riego a presión, con un recorrido en carga de "D" menor o igual a 3 km y retorno en vacío. Precio referido a m³ de material compactado con una dosificación indicativa de 80 l/m³ compactado.

| Código | Ud | Descripción | Rendimiento | Precio | Importe |
|---|---|---|---|---|---|
| I04001 | m³ | Riego, carga/descarga D<= 3 km | 0.08 | 6.17 | 0.49 |
| %6.0CI | % | Costes indirectos 6,0% | 6 % | 0.49 | 0.03 |
|  |  | Total |  |  | 0.52 |

**I04018** m² Compactación plano fundación, A4-A7, 100% PN, con riego D<= 3 km
Precio: 0.5
Compactación y riego a humedad óptima del plano de fundación, en terrenos comprendidos entre A-4 y A-7 (H.R.B.) incluido el transporte del agua de riego a una distancia máxima de 3 km. Densidad exigida del 100% del Ensayo Proctor Normal con una dosificación indicativa de 100 l/m³ compactado.

| Código | Ud | Descripción | Rendimiento | Precio | Importe |
|---|---|---|---|---|---|
| O01009 | h | Peón | 0.0005 | 21.35 | 0.01 |
| M01174 | h | Compactador vibro 161/190 CV (119/140 kW) | 0.005 | 53.68 | 0.27 |
| I04003 | m³ | Riego a humedad óptima para compactación 100 l/m³, A4-A7, D<=3 km | 0.3 | 0.62 | 0.19 |
| %6.0CI | % | Costes indirectos 6,0% | 6 % | 0.47 | 0.03 |
|  |  | Total |  |  | 0.5 |

**I04016** m² Compactación plano fundación, A1-A3, 100% PN, con riego D<= 3 km
Precio: 0.32
Compactación y riego a humedad óptima del plano de fundación en terrenos comprendidos entre A-1 y A-3 (H.R.B.) incluido el transporte del agua de riego a una distancia máxima de 3 km. Densidad exigida del 100% del Ensayo Proctor Normal y dosificación indicativa de 80 l/m³ compactado.

| Código | Ud | Descripción | Rendimiento | Precio | Importe |
|---|---|---|---|---|---|
| O01009 | h | Peón | 0.0003 | 21.35 | 0.01 |
| M01174 | h | Compactador vibro 161/190 CV (119/140 kW) | 0.0025 | 53.68 | 0.13 |
| I04002 | m³ | Riego a humedad óptima para compactación 80 l/m³, A1-A3, D<=3 km | 0.3 | 0.52 | 0.16 |
| %6.0CI | % | Costes indirectos 6,0% | 6 % | 0.30 | 0.02 |
|  |  | Total |  |  | 0.32 |

**I16001** m Encofrado y desencofrado pavimento hormigón h<= 0,20 m
Precio: 4.27
Encofrado y desencofrado en pavimentos de hormigón hasta una altura de 0,20 m, sin incluir medios auxiliares.

| Código | Ud | Descripción | Rendimiento | Precio | Importe |
|---|---|---|---|---|---|
| O01004 | h | Oficial especialista | 0.05 | 24.94 | 1.25 |
| O01009 | h | Peón | 0.05 | 21.35 | 1.07 |
| P01033 | m³ | Madera encofrar (p.o.) | 0.004 | 393.83 | 1.58 |
| P01044 | kg | Puntas (p.o.) | 0.03 | 2.49 | 0.07 |
| P01045 | kg | Alambre (p.o.) | 0.02 | 1.8 | 0.04 |
| P01041 | l | Aceite de desencofrado, encofrados absorbentes (p.o.) | 0.004 | 4.41 | 0.02 |
| %6.0CI | % | Costes indirectos 6,0% | 6 % | 4.03 | 0.24 |
|  |  | Total |  |  | 4.27 |

**APDO** m Arropado firme de hormigón
Precio: 0.5
Arropado longitudinal del firme de hormigón con material de la cuneta. Con ancgura de camino de 3.5 m

| Código | Ud | Descripción | Rendimiento | Precio | Importe |
|---|---|---|---|---|---|
| M01063 | h | Retroexcavadora ruedas hidráulica hasta 130 CV (96 kW), 16 t, cazo 0,70 m³ | 0.008 | 59.15 | 0.47 |
| %6.0CI | % | Costes indirectos 6,0% | 6 % | 0.47 | 0.03 |
|  |  | Total |  |  | 0.5 |

**I17003_D** m³ Construcción pavimento hormigón >15 cm, pendiente 5-10%
Precios: Presupuesto 32.48; Presupuesto 32.48; 32.48; 32.48; 32.48; 32.48; 32.48; 32.48; 32.48; 32.48; 32.48; 32.48; 32.48; 32.48; 32.48
nos con pendiente media comprendida entre el 5 y el 10% incluyendo extendido del hormig_u243?n, compactaci_u243?n con regla vibrante, fratasado y remates, cepillado/ruleteado para textura superficial, curado con productos film_u243?genos y realizaci_u243?n de juntas de contracci_u243?n en duro; no se incluye encofrado, hormigones, armaduras ni productos de curado.}_sect}}{_rtf_ansi_deftab720_paperw12240_paperh15840_margl1800_margt1440_margr1800_margb1440_gutter0{_fonttbl{_f0_fcharset0_fswiss_fprq2Segoe UI;}{_f1_fcharset1_fswiss_fprq2Arial Narrow;}{_f2_fcharset1_fswiss_fprq2Arial Narrow;}{_f3_fcharset1_fswiss_fprq2Arial Narrow;}}{_colortbl_red0_green0_blue0;_red255_green255_blue255;}{_sectd_cols1_colsx0_plain_pard_uc1{_header_pard_fi0_li0_ri0_ql_sb0_sa0_sl0_f3_fs16_b0_i0_ulnone_strike0_cf0}{_footer_pard_fi0_li0_ri0_ql_sb0_sa0_sl0_f3_fs16_b0_i0_ulnone_strike0_cf0}{_plain_pard_uc1_pard_fi0_li0_ri0_ql_sb0_sa0_sl0_f3_fs16_b0_i0_ulnone_strike0_cf0 Demolici_u243?n de f_u225?brica de ladrillo macizo o bloques de hormig_u243?n ma

| Código | Ud | Descripción | Rendimiento | Precio | Importe |
|---|---|---|---|---|---|
| O01004 | h | Oficial especialista | 0.27 | 24.94 | 6.73 |
| O01009 | h | Peón | 0.81 | 21.35 | 17.29 |
| M02019 | h | Regla vibrante, sin mano de obra | 0.54 | 6.95 | 3.75 |
| M02030 | h | Cortadora de juntas hasta 30 CV, sin mano de obra | 0.54 | 5.31 | 2.87 |
| %6.0CI | % | Costes indirectos 6,0% | 6 % | 30.64 | 1.84 |
|  |  | Total |  |  | 32.48 |

**I16001_d** m Encofrado y desencofrado pavimento hormigón h<= 0,20 m
Precios: Presupuesto 4.27; Presupuesto 4.27; 4.27; 4.27; 4.27; 4.27; 4.27; 4.27; 4.27; 4.27; 4.27; 4.27; 4.27; 4.27; 4.27
prq2Segoe UI;}{_f1_fcharset1_fswiss_fprq2Segoe UI;}{_f2_fcharset1_fswiss_fprq2Segoe UI;}{_f3_fcharset1_fswiss_fprq2Segoe UI;}}{_colortbl_red0_green0_blue0;_red255_green255_blue255;}{_sectd_cols1_colsx0_plain_pard_uc1{_header_pard_fi0_li0_ri0_ql_sb0_sa0_sl0_f3_fs20_b0_i0_ulnone_strike0_cf0}{_footer_pard_fi0_li0_ri0_ql_sb0_sa0_sl0_f3_fs20_b0_i0_ulnone_strike0_cf0}{_plain_pard_uc1_pard_fi0_li0_ri0_ql_sb0_sa0_sl0_f3_fs20_b0_i0_ulnone_strike0_cf0 Doble tratamiento superficial con emulsi_u243?n asf_u225?ltica C65B3 TRG y dotaci_u243?n 1,60 kg/m2 y 0,80 kg/m2, con _u225?ridos 10/5 y 5/2 y dotaci_u243?n 9 l/m2 y 5 l/m2, incluso extensi_u243?n y compactaci_u243?n. Desgaste de los _u225?ngeles <25. _u1

| Código | Ud | Descripción | Rendimiento | Precio | Importe |
|---|---|---|---|---|---|
| O01004 | h | Oficial especialista | 0.05 | 24.94 | 1.25 |
| O01009 | h | Peón | 0.05 | 21.35 | 1.07 |
| P01033 | m³ | Madera encofrar (p.o.) | 0.004 | 393.83 | 1.58 |
| P01044 | kg | Puntas (p.o.) | 0.03 | 2.49 | 0.07 |
| P01045 | kg | Alambre (p.o.) | 0.02 | 1.8 | 0.04 |
| P01041 | l | Aceite de desencofrado, encofrados absorbentes (p.o.) | 0.004 | 4.41 | 0.02 |
| %6.0CI | % | Costes indirectos 6,0% | 6 % | 4.03 | 0.24 |
|  |  | Total |  |  | 4.27 |

**HF_35_** m³ Hormigón HF-3,5 r.c. flexotracción, c.árid.40, planta (20/01/2023)
Precio: 163.8
Hormigón HF-3,5 de resistencia característica a flexotracción de 3,5 MPa, con árido de 40 mm de tamaño máximo, elaborado en planta. incluida puesta en obra.

| Código | Ud | Descripción | Rendimiento | Precio | Importe |
|---|---|---|---|---|---|
| O01009 | h | Peón | 1.4 | 21.35 | 29.89 |
| M02018 | h | Vibrador hormigón, sin mano de obra | 0.1 | 4.38 | 0.44 |
| HF_35_M | m³ | Hormigón HF-35 en planta (material; 20/01/2023) | 1 | 124.2 | 124.20 |
| %6.0CI | % | Costes indirectos 6,0% | 6 % | 154.53 | 9.27 |
|  |  | Total |  |  | 163.8 |

**I08015** m² Riego para tratamientos asfálticos superficiales (sin incluir emulsión)
Precio: 0.2
Riego para tratamientos asfálticos superficiales, con emulsión asfáltica de cualquier tipo y dosificación (para cada riego individualizado). No incluye emulsión asfáltica.

| Código | Ud | Descripción | Rendimiento | Precio | Importe |
|---|---|---|---|---|---|
| O01009 | h | Peón | 0.002 | 21.35 | 0.04 |
| M01002 | h | Camión hasta 130 CV (96 kW) | 0.003 | 37.23 | 0.11 |
| M02020 | h | Cisterna térmica 8000 l con rampa, sin mano de obra (maquinaria) | 0.003 | 12.64 | 0.04 |
| %6.0CI | % | Costes indirectos 6,0% | 6 % | 0.19 | 0.01 |
|  |  | Total |  |  | 0.2 |

**I08005** t Emulsión bituminosa catiónica C65B3
Precio: 470.09
Emulsión bituminosa catiónica C65B3, con un 65% de betún asfáltico según norma UNE EN 1428 y comportamiento a rotura clase 3 según norma UNE EN 13075-1.

| Código | Ud | Descripción | Rendimiento | Precio | Importe |
|---|---|---|---|---|---|
| P07004 | t | Emulsión bituminosa catiónica C65B3 (p.o.) (material) | 1 | 443.48 | 443.48 |
| %6.0CI | % | Costes indirectos 6,0% | 6 % | 443.48 | 26.61 |
|  |  | Total |  |  | 470.09 |

**O01017** h Cuadrilla A (mano de obra)
Precio: 57.73
Cuadrilla formada por un oficial especialista, un oficial de oficios y 1/2 peón.

| Código | Ud | Descripción | Rendimiento | Precio | Importe |
|---|---|---|---|---|---|
| O01004 | h | Oficial especialista | 1 | 24.94 | 24.94 |
| O01005 | h | Oficial de oficios | 1 | 22.11 | 22.11 |
| O01009 | h | Peón | 0.5 | 21.35 | 10.68 |
|  |  | Total |  |  | 57.73 |

**I04019** m³ Construcción terraplén, A1-A3, 100% PN o 96% PM, a> 3 m, D<= 3 km
Precio: 1.26
Mezcla, extendido, riego a humedad óptima, compactación y perfilado de rasantes, para la construcción de terraplenes de tierras clasificadas desde A-1 hasta A-3 (H.R.B.), por capas de espesor acorde con la capacidad del equipo y la naturaleza del terreno, incluido el transporte del agua incluido el transporte del agua de riego a una distancia máxima de 3 km. Densidad máxima exigida del 100% del Ensayo Proctor Normal o 96% del Ensayo Proctor Modificado, para caminos con una anchura superior a 3 metros.

| Código | Ud | Descripción | Rendimiento | Precio | Importe |
|---|---|---|---|---|---|
| O01009 | h | Peón | 0.0003 | 21.35 | 0.01 |
| M01172 | h | Motoniveladora 191/240 CV (141/177 kW) | 0.0025 | 72 | 0.18 |
| M01174 | h | Compactador vibro 161/190 CV (119/140 kW) | 0.009 | 53.68 | 0.48 |
| I04002 | m³ | Riego a humedad óptima para compactación 80 l/m³, A1-A3, D<=3 km | 1 | 0.52 | 0.52 |
| %6.0CI | % | Costes indirectos 6,0% | 6 % | 1.19 | 0.07 |
|  |  | Total |  |  | 1.26 |

**I10031** m³ Extendido tierras hasta 10 m
Precio: 0.23
Extendido de tierras, procedentes de la excavación y limpieza de cauces y desagües, hasta una distancia de 10 m, dejando el terreno perfilado en basto y con la perfección posible a realizar con lámina acoplada al tractor orugas. Medido en terreno suelto.

| Código | Ud | Descripción | Rendimiento | Precio | Importe |
|---|---|---|---|---|---|
| O01009 | h | Peón | 0.0003 | 21.35 | 0.01 |
| M01039 | h | Tractor orugas 161/190 CV (119/140 kW) (maquinaria) | 0.0025 | 83.5 | 0.21 |
| %6.0CI | % | Costes indirectos 6,0% | 6 % | 0.22 | 0.01 |
|  |  | Total |  |  | 0.23 |

**I14030** m³ Puesta en obra hormigón volúmenes aislados < 1 m³
Precio: 31.68
Mayor precio de puesta en obra de hormigón de obras de fábrica, de volúmenes inferiores a 1 m³, sin incluir encofrados, hormigones ni armaduras.

| Código | Ud | Descripción | Rendimiento | Precio | Importe |
|---|---|---|---|---|---|
| O01009 | h | Peón | 1.4 | 21.35 | 29.89 |
| %6.0CI | % | Costes indirectos 6,0% | 6 % | 29.89 | 1.79 |
|  |  | Total |  |  | 31.68 |

**I16006** m² Encofrado y desencofrado muros, h <= 1,5 m, vistos
Precio: 30.87
Encofrado y desencofrado en muros, hasta 1,5 metros de altura, para dejar vistos, considerando 40 posturas, con auxilio de camión grúa para labores de montaje y desmontaje de encofrado.

| Código | Ud | Descripción | Rendimiento | Precio | Importe |
|---|---|---|---|---|---|
| O01004 | h | Oficial especialista | 0.46 | 24.94 | 11.47 |
| O01009 | h | Peón | 0.46 | 21.35 | 9.82 |
| P01033 | m³ | Madera encofrar (p.o.) | 0.002 | 393.83 | 0.79 |
| P01038 | ud | Panel metálico 50x100 cm con accesorios (p.o.) (material) | 0.06 | 31.04 | 1.86 |
| P01044 | kg | Puntas (p.o.) | 0.05 | 2.49 | 0.12 |
| P01045 | kg | Alambre (p.o.) | 0.05 | 1.8 | 0.09 |
| P01042 | l | Aceite de desencofrado, encofrados metálicos (p.o.) | 0.07 | 3.86 | 0.27 |
| M01028 | h | Camión volquete grúa 241/310 CV (178/228 kW) | 0.092 | 51.13 | 4.70 |
| %6.0CI | % | Costes indirectos 6,0% | 6 % | 29.12 | 1.75 |
|  |  | Total |  |  | 30.87 |

**A01006** m³ Construcción cama tuberías, D<= 20 km
Precio: 34.64
Construcción de cama de tuberías con el material adecuado, con una distancia de transporte máxima de 20 km.

| Código | Ud | Descripción | Rendimiento | Precio | Importe |
|---|---|---|---|---|---|
| P02001 | m³ | Arena (p.o.) | 1.2 | 23.87 | 28.64 |
| M01055 | h | Retrocargo 71/100 CV, (52/74 kW), 8 t, cazo: 0,90-0,18 m³, cuchara 1,00 m³ | 0.067 | 42.61 | 2.85 |
| O01005 | h | Oficial de oficios | 0.067 | 22.11 | 1.48 |
| I02044 | m³ | Carga mecánica, transporte D<= 5 m | 1.2 | 1.39 | 1.67 |
|  |  | Total |  |  | 34.64 |

**A01008** m³ Relleno, compactado mecánico zanjas, material préstamos, D<= 3 km
Precio: 10.06
Relleno y compactado con medios mecánicos de zanjas con material procedente de préstamos, transportado desde una distancia máxima de 3 km.

| Código | Ud | Descripción | Rendimiento | Precio | Importe |
|---|---|---|---|---|---|
| O01009 | h | Peón | 0.1 | 21.35 | 2.14 |
| M01049 | h | Pala cargadora orugas 131/160 CV (76/118 kW), 21 t, cuchara 2,40 m³ (maquinaria) | 0.02 | 73.6 | 1.47 |
| M01058 | h | Retroexcavadora orugas hidráulica 131/160 CV (97/118 kW), 22 t, cazo 1,10 m³ | 0.04 | 72.85 | 2.91 |
| I02044 | m³ | Carga mecánica, transporte D<= 5 m | 1.2 | 1.39 | 1.67 |
| I02027 | m³ | Transporte materiales sueltos (obra), camión basculante D<= 3 km | 1.2 | 1.56 | 1.87 |
|  |  | Total |  |  | 10.06 |

**I03001** m³ Excavación manual zanja, terreno compacto, p<= 1,3 m
Precios: Presupuesto 48.09; Presupuesto 48.09; 48.09; 48.09; 48.09; 48.09; 48.09; 48.09; 48.09; 48.09; 48.09; 48.09; 48.09; 48.09; 48.09
Excavación manual en zanja, picado y paleo, hasta 1,3 m de profundidad en terreno compacto y zonas de difícil acceso. Para cimentaciones y obras de fábrica, medido sobre perfil.

| Código | Ud | Descripción | Rendimiento | Precio | Importe |
|---|---|---|---|---|---|
| O01009 | h | Peón | 2.125 | 21.35 | 45.37 |
| %6.0CI | % | Costes indirectos 6,0% | 6 % | 45.37 | 2.72 |
|  |  | Total |  |  | 48.09 |

**I09057** m³ Excavación manual para de pozo para cimentación de señales
Precio: 60.65
Apertura manual de pozo para cimentación para señales o similar con un volumen comprendido entre 0,025 - 0,40 m³/ud, realizado en terrenos naturales excluidos los de gran dureza (roca, tránsito, hormigón, cerámica, etc). Contempla el extendido de las tierras sobrantes.

| Código | Ud | Descripción | Rendimiento | Precio | Importe |
|---|---|---|---|---|---|
| O01009 | h | Peón | 2.68 | 21.35 | 57.22 |
| %6.0CI | % | Costes indirectos 6,0% | 6 % | 57.22 | 3.43 |
|  |  | Total |  |  | 60.65 |

**I14002** m³ Hormigón HNE-15/spb/40-20, árido machacado, "in situ", D<=20 km
Precio: 137.16
Hormigón no estructural HNE-15 (15 N/mm² de resistencia característica), con árido machacado de 40 o 20 mm de tamaño máximo y distancia máxima de la arena y grava de 20 km. Elaborado "in situ", incluida puesta en obra, exclusivamente desde hormigonera.

| Código | Ud | Descripción | Rendimiento | Precio | Importe |
|---|---|---|---|---|---|
| O01009 | h | Peón | 3 | 21.35 | 64.05 |
| P01006 | t | Cemento CEM II/A-V 42,5 R a granel (p.o.) (material) | 0.245 | 101.7 | 24.92 |
| P02001 | m³ | Arena (p.o.) | 0.412 | 23.87 | 9.83 |
| P02009 | m³ | Grava (p.o.) | 0.83 | 20.6 | 17.10 |
| P01001 | m³ | Agua (p.o.) | 0.18 | 0.88 | 0.16 |
| M02015 | h | Hormigonera fija 250 l (maquinaria) | 0.5 | 26.67 | 13.34 |
| %6.0CI | % | Costes indirectos 6,0% | 6 % | 129.40 | 7.76 |
|  |  | Total |  |  | 137.16 |

**I03002_** m³ Excavación manual zanja, terreno tránsito, p<= 1,3 m
Precio: 73.1
Excavación manual en zanja, picado y paleo, hasta 1,3 m de profundidad en terreno tránsito y zonas de difícil acceso. Para cimentaciones y obras de fábrica, medido sobre perfil.

| Código | Ud | Descripción | Rendimiento | Precio | Importe |
|---|---|---|---|---|---|
| O01009 | h | Peón | 3.23 | 21.35 | 68.96 |
| %6.0CI | % | Costes indirectos 6,0% | 6 % | 68.96 | 4.14 |
|  |  | Total |  |  | 73.1 |

**I14007_** m³ Hormigón en masa HM-20/spb/40/I, ári. machacado, "in situ", D<=20 km
Precio: 141.8
Hormigón en masa HM-20 (20 N/mm² de resistencia característica) con árido machacado de 40 mm de tamaño máximo y distancia máxima de la arena y grava de 20 km. Elaborado "in situ", incluida puesta en obra.

| Código | Ud | Descripción | Rendimiento | Precio | Importe |
|---|---|---|---|---|---|
| O01009 | h | Peón | 3 | 21.35 | 64.05 |
| P01006 | t | Cemento CEM II/A-V 42,5 R a granel (p.o.) | 0.295 | 101.7 | 30.00 |
| P02001 | m³ | Arena (p.o.) | 0.403 | 23.87 | 9.62 |
| P02009 | m³ | Grava (p.o.) | 0.806 | 20.6 | 16.60 |
| P01001 | m³ | Agua (p.o.) | 0.18 | 0.88 | 0.16 |
| M02015 | h | Hormigonera fija 250 l | 0.5 | 26.67 | 13.34 |
| %6.0CI | % | Costes indirectos 6,0% | 6 % | 133.77 | 8.03 |
|  |  | Total |  |  | 141.8 |

**I13005** m³ Mortero cemento y arena M-7,5 (1/5), D<= 20 km
Precio: 128.72
Mortero de cemento y arena M-7,5 (dosificación 1/5), a una distancia máxima de 20 km.

| Código | Ud | Descripción | Rendimiento | Precio | Importe |
|---|---|---|---|---|---|
| O01009 | h | Peón | 2.6 | 21.35 | 55.51 |
| P01006 | t | Cemento CEM II/A-V 42,5 R a granel (p.o.) | 0.29 | 101.7 | 29.49 |
| P02001 | m³ | Arena (p.o.) | 1.07 | 23.87 | 25.54 |
| P01001 | m³ | Agua (p.o.) | 0.255 | 0.88 | 0.22 |
| M02015 | h | Hormigonera fija 250 l | 0.4 | 26.67 | 10.67 |
| %6.0CI | % | Costes indirectos 6,0% | 6 % | 121.43 | 7.29 |
|  |  | Total |  |  | 128.72 |

**F11028_M** ud Contenido señal tipo P01, P02, P03, P04, P07, P08
Precio: 14.3
Elaboración de contenido para señal tipo P01, P02, P03, P04, P07, P08

| Código | Ud | Descripción | Rendimiento | Precio | Importe |
|---|---|---|---|---|---|
| O03085 | h | Titulado superior o máster con menos de 5 años de experiencia (mano de obra) | 0.5 | 26.98 | 13.49 |
| %6.0CI | % | Costes indirectos 6,0% | 6 % | 13.49 | 0.81 |
|  |  | Total |  |  | 14.3 |

**F11034_M** ud Maquetación señal tipo P01, P02, P03, P04, P07, P08
Precio: 6.86
Maquetación del contenido para señal tipo P01, P02, P03, P04, P07, P08.

| Código | Ud | Descripción | Rendimiento | Precio | Importe |
|---|---|---|---|---|---|
| O03029 | h | Diseñador gráfico (mano de obra) | 0.25 | 25.87 | 6.47 |
| %6.0CI | % | Costes indirectos 6,0% | 6 % | 6.47 | 0.39 |
|  |  | Total |  |  | 6.86 |

**F11027_M** ud Contenido señal tipo AP2
Precio: 150.39
Elaboración de contenido para señal tipo AP2

| Código | Ud | Descripción | Rendimiento | Precio | Importe |
|---|---|---|---|---|---|
| O03084 | h | Titulado superior o máster de 5 a 10 años de experiencia (mano de obra) | 2 | 30.53 | 61.06 |
| O03021 | h | Técnico SIG y/o teledetección (mano de obra) | 3 | 26.94 | 80.82 |
| %6.0CI | % | Costes indirectos 6,0% | 6 % | 141.88 | 8.51 |
|  |  | Total |  |  | 150.39 |

**F11033_M** ud Maquetación señal tipo AP2
Precio: 191.96
Maquetación del contenido para señal tipo AP2

| Código | Ud | Descripción | Rendimiento | Precio | Importe |
|---|---|---|---|---|---|
| O03029 | h | Diseñador gráfico | 7 | 25.87 | 181.09 |
| %6.0CI | % | Costes indirectos 6,0% | 6 % | 181.09 | 10.87 |
|  |  | Total |  |  | 191.96 |

**I14007** m³ Hormigón HM-20/spb/40-20/X0, árido machacado, "in situ", D<=20 km
Precio: 141.8
Hormigón en masa HM-20 (20 N/mm² de resistencia característica) con árido machacado de 40 o 20 mm de tamaño máximo y distancia máxima de la arena y grava de 20 km. Elaborado "in situ", incluida puesta en obra, exclusivamente desde hormigonera.

| Código | Ud | Descripción | Rendimiento | Precio | Importe |
|---|---|---|---|---|---|
| O01009 | h | Peón | 3 | 21.35 | 64.05 |
| P01006 | t | Cemento CEM II/A-V 42,5 R a granel (p.o.) | 0.295 | 101.7 | 30.00 |
| P02001 | m³ | Arena (p.o.) | 0.403 | 23.87 | 9.62 |
| P02009 | m³ | Grava (p.o.) | 0.806 | 20.6 | 16.60 |
| P01001 | m³ | Agua (p.o.) | 0.18 | 0.88 | 0.16 |
| M02015 | h | Hormigonera fija 250 l | 0.5 | 26.67 | 13.34 |
| %6.0CI | % | Costes indirectos 6,0% | 6 % | 133.77 | 8.03 |
|  |  | Total |  |  | 141.8 |

## Recursos

**M01055** h Retrocargo 71/100 CV, (52/74 kW), 8 t, cazo: 0,90-0,18 m³, cuchara 1,00 m³
Retrocargo hasta 70 CV (51 kW), 3,0 t, cazo: 0,90-0,18 m³, cuchara 1,00 m³

**I02027f** m³ Transporte materiales sueltos (obra), camión basculante D> 3 km
Transporte de materiales sueltos en obra con camión basculante, en el interior de la obra, a una distancia mayor de 3 km de recorrido de carga, incluido el retorno en vacío y los tiempos de carga y descarga, sin incluir el importe de la pala cargadora. Según cálculo en hoja aparte.

**P34045** l Pintura al silicato (p.o.)
Pintura al silicato, reacción al fuego B-s1, d0 (p.o.).

**P05018** m² Geotextil no tejido de polipropileno, gramajes 156 a 180 g/m² (p.o.)
Geotextil no tejido de filamentos de polipropileno "virgen", unidos mecánicamente por agujado y calandrado, estabilizados frente a los rayos UV, gramajes de 156 a 180 g/m², resistencia a la tracción de 14 KN/m, resistencia estática mediante ensayo tipo CBR según UNE-EN ISO 12236; a pie de obra.

**P38020_M** ud Hito madera
Hito de madera tratada en autoclave para clase de uso IV (según norma UNE-EN 335) de sección cuadrangular de 150 mm de lado y 1000 mm de altura, con remate final de forma piramidal y tres rebajes en su parte superior.

**P38025** ud Abrazadera tejana (1) y tornillos de acero galvanizado (4)
Suministro de abrazadera tejana (1) y tornillos de acero galvanizado (4).

**M01131** h Plataforma elevadora articulada hasta 15 m, sin mano de obra
Plataforma elevadora artículada hasta 15 m, sin mano de obra

**SUBSTR** kg Substrato vegetal fertilizado
Claves: vegetal

**P38019** ud Chapa aluminio serigrafiada 377x100 mm (VITOLA)
Suministro de placa corporativa de CN (VITOLA) compuesta por chapa de aluminio serigrafiada, de diámetro interior 120 mm y 100 mm de altura sujeta con clavos de acero. Según manual de señalización de Caminos Naturales.

**I02027** m³ Transporte materiales sueltos (obra), camión basculante D<= 3 km
Transporte de materiales sueltos en obra con camión basculante, en el interior de la obra a una distancia máxima de 3 km de recorrido de carga, incluido el retorno en vacío y los tiempos de carga y descarga, sin incluir el importe de la pala cargadora. Según cálculo en hoja aparte.

**P07010** t Emulsión bituminosa catiónica C50BF4 (p.o.)
Emulsión bituminosa catiónica C50BF4, con un 50% de betún asfáltico según norma UNE EN 1428, con más de 2% de fluidificante y comportamiento a rotura clase 5 según norma UNE EN 13075-1, puesta en obra.

**P25166** m Tubo flexible de PE, diámetro nominal 160 mm (Normal) (p.o.)
Tubo flexible, suministrado en rollo, de polietileno de doble pared (interior lisa y exterior corrugada), de 160 mm de diámetro nominal(exterior), para canalización enterrada, resistencia a la compresión 450 N y resistencia al impacto para uso normal. Conformidad con UNE-EN 61386-1, UNE-EN 61386-24.

**P091272** m Tub corrugado Ø90 mm
Tub corrugat Ø90 mm.

**P10112** u Piqueta cobre 17,3x500 mm
Piqueta courejada 17,3x500 mm

**P102081** u Soldaduras pica y luces
Soldadures pica i llums

**P10111** m Conductor Cu unipolar 1x35 mm2
Conductor Coure nu de 1x35 mm2

**P10207** pp Soldaduras a red y peq mat
Soldadures a xarxa i petit mat.

**P0805** u Bloque macizo 29x14x5 cm. a rev
Maó massís 29x14x5 cm. a rev.

**P0841** m2 Revestimiento paredes exteriores
EnlluÏment parets exteriors

**P0622B** u Tapa fundicion 480x480x30, marco 500x500, classe B-125
Tapa fosa 480x480x30, marc 500x500, classe B-125

**P10104** m Conductor Cu tetrapolar 4x6 rv 0,6/1 kV
Conductor Cu tetrapolar de 4x6 mm2

**P1681AZ** u Pernos anclaje báculo
Perns d'ancoratge bàcul

**P1231AZ** u Báculo metálico de 6/3,5
Bàcul metàl·lic de 6/3,5

**P1903** kg Pintura de imprimación
Pintura d'imprimació

**P1281AZ** u Bajante de báculo semáforo mod.13/300/200
Baixant de bàcul per a semàfor mod. 3/300/200

**P1248AZ** u Soporte fijación sencilla mod. 270mm
Suport fixació senzill mod. 270mm

**M0214** h Camió grua 12 tn
Camió grua

**P12214AZ** u Semáforo mod. 12/200 PPC
Semàfor mod. 12/200 PPC

**P12530AZ** u Pantalla de contraste semáforo mod. 13/200
Pantalla de contrast per semàfor mod. 13/200

**P1213AZ** u Pulsador de peatones
Polsador de vianants

**PE12830AZ** u Regulador local 8 planos para 4 grupos
Regulador local 8 plans per a 4 grups

**P12Z0AZ** u Armario plancha para regulador
Armari planxa per regulador

**P1285AZ** u Diferencial rearmable tipo WLRTRA 2/40/300 o similar
Diferencial rearmable tipus WLRTRA 2/40/300 o similar

**P12Z01AZ** m Conductor plástico VV1000 de 2x10 mm2
Conductor plàstic VV1000 de 2x10 mm2

**P25164** m Tubo flexible de PE, diámetro nominal 90 mm (Normal) (p.o.)
Tubo flexible, suministrado en rollo, de polietileno de doble pared (interior lisa y exterior corrugada), de 90 mm de diámetro nominal (exterior), para canalización enterrada, resistencia a la compresión 450 N y resistencia al impacto para uso normal. Conformidad con UNE-EN 61386-1, UNE-EN 61386-24.

**P25089** m Cable RV-K 0,6/1 1x6 mm² (Cu) (p.o.)
Cable unipolar de cobre según UNE 21123-2 (RV-K 0,6/1 kV 1x6 mm²), pie de obra.

**P01041** l Aceite de desencofrado, encofrados absorbentes (p.o.)
Aceite de desencofrado para todo tipo de encofrados, principalmente absorbentes, a pie de obra. Para aplicar en dosis de 1 litro para 40 a 80 m².

**P01042** l Aceite de desencofrado, encofrados metálicos (p.o.)
Aceite de desencofrado para todo tipo de encofrados, principalmente metálicos, a pie de obra. Para aplicar en dosis de 1 litro para 10 a 20 m².

**P01232** m Perfil tubular de 127 mm diámetro exterior y 9,0 mm de espesor, acero EN ISO 11960 N-80, límite elástico 562 N/mm2
Perfil tubular de 127 mm diámetro exterior y 9,0 mm de espesor, acero EN ISO 11960 N-80, limite elástico 562 N/mm2

**P0631** m2 Tapa tràmex de 0.03x0.03m
Reixa de 0.03x0.03m

**RETS** ud Suministro y retirada de sacas
Retirada de grupo de 4 sacas de 1 m3 cada una. Unicamente incluye carga y transporte

**CONT5** ud Instalacion contenedor vacio 5m3
Colocación de contenedor de almacenamiento de residuos de 5 m3.

**CCONT5** ud Cambio contenedor 5m3
Cambio de contenedores llenos por contenedores vacíos de 5 m3.

**RETC5** ud Retirada contenedor 5m3
Retirada de contenedor de 5 m3 en la finalización de la obra

**CLC** ud Cambio de lugar contenedor 5m3
Cambio de lugar de contenedor de 5 m3 por interferencia con el transcurso de las obras o con la circulación ferroviaria

**ISTC** ud Instalación contenedor vacío 7m3
Colocación de contenedor de almacenamiento de residuos de 7 m3.

**CAMB** ud Cambio contenedor 7m3
Cambio de contenedores llenos por contenedores vacíos de 7 m3..

**RETI7** ud Retirada contenedor 7m3
Retirada de contenedor en la finalización de la obra de 7 m3.

**CAB7** ud Cambio de lugar contenedor 7m3
Cambio de lugar de contenedor de 7 m3 por interferencia con el transcurso de las obras o con la circulación ferroviaria

**HOR** m3 Hormigon
Canon de entrega a gestor autorizado de Hormigon limpio. Tamaño no superior a 50cm el lado mas largo

**MAD** m3 Madera
Canon de entrega a gestor autorizado de Madera limpia

**PLAS** m3 Plastico
Canon de entrega a gestor autorizado de Plastico

**TIERR** m3 Tierras y piedras naturales
Canon de entrega a gestor autorizado de Tierras y piedras naturales

**ACER** m3 Hierro y Acero
Canon de entrega a gestor autorizado de Papel y carton limpio

**P25161** m Tubo flexible de PE, diámetro nominal 50 mm (Normal) (p.o.)
Tubo curvable, suministrado en rollo, de polietileno de doble pared (interior lisa y exterior corrugada), de 50 mm de diámetro nominal (exterior), para canalización enterrada, resistencia a la compresión 450 N, resistencia al impacto para uso normal. Conformidad con UNE-EN 61386-1, UNE-EN 61386-24.

**I02029f** m³ Transporte materiales sueltos (buenas condiciones) D<= 30 km
Transporte de materiales sueltos, por carreteras o caminos en buenas condiciones, y sin limitación de tonelaje, a una distancia menor de 30 km de recorrido de carga, incluido el retorno en vacío y los tiempos de carga y descarga, sin incluir el importe de la pala cargadora. Según cálculo en hoja aparte.

**P07004** t Emulsión bituminosa catiónica C65B3 (p.o.)
Emulsión bituminosa catiónica C65B3, con un 65% de betún asfáltico según norma UNE EN 1428 y comportamiento a rotura clase 3 según norma UNE EN 13075-1, puesta en obra.

## Entidades
- 000, C
- 001, C
- 002, C
- 003, C
- 004, C
- 005, C
- 006, C
- 007, C
- 008, C
- 009, C
- 010, C
- 011, C
- 012, C
- 013, C
- 014, C
- 015, C
- 016, C
- 017, C
- 018, C
- 019, C
- 020, C
- 021, C
- 022, C
- 023, C
- 024, C
- 025, C
- 026, C
- 027, C
- 028, C
- 029, C
- 030, C
- 031, C
- 032, C
- 033, C
- 034, C
- 035, C
- 036, C
- 037, C
- 038, C
- 039, C
- 040, C
- 041, C
- 042, C
- 043, C
- 044, C
- 045, C
- 046, C
- 047, C
- 048, C
- 049, C
- 050, C
- 051, C
- 052, C
- 053, C
- 054, C
- 055, C
- 056, C
- 057, C
- 058, C
- 059, C
- 060, C
- 061, C
- 062, C
- 063, C
- 064, C
- 065, C
- 066, C
- 067, C
- Presupuesto, C
- Z0000, Media Nacional, C
- Z0100, Media D.T. Galicia, C
- Z0300, Media D.T. Nordeste, C
- Z0500, Media D.T. Asturias, Cantabria, Castilla León, C
- Z0600, Media D.T. Centro, C
- Z0700, Media D.T. Levante e Islas Baleares, C
- Z1200, Media D.T. Canarias, C
- Z1900, Media D.T. Andalucia, C
